# Duto de lã mineral

- Propriedade do ficheiro: CYPE INGENIEROS, S.A.
- Formato: FIEBDC-3/2002
- Âmbito geográfico: Brasil
- Moeda: BRL
- Custos indiretos: 3.00 %
- Despesas gerais: 13.00 %
- Lucro: 6.00 %
- IVA: 17.00 %

## I Instalações

### IC Aquecimento, refrigeração, climatização e água quente

#### ICR Sistemas de condução de ar

**ICR021** m² Duto de lã mineral.
Duto retangular para a distribuição de ar climatizado formada por painel rígido de alta densidade de lã de vidro Climaver Apta "ISOVER", de 40 mm de espessura, revestido por alumínio reforçado + kraft pelo exterior e tecido NETO pelo interior, resistência térmica 1,25 m²K/W, condutibilidade térmica 0,032 W/(mK), instalado com sistema Climaver Metal composto por perfis de alumínio extrudido Perfiver L "ISOVER" nas arestas longitudinais do duto e Perfiver H "ISOVER" para a formação de portas de inspeção, ligações a máquinas, a grelhas ou difusores. Incluindo curvas, derivações, vedação de ligações com cola Climaver, embocaduras, suportes metálicos galvanizados, elementos de fixação, vedação de tramos com fita Climaver de alumínio, acessórios de montagem e peças especiais.
Inclui: Marcação do traçado dos dutos. Marcação e posterior ancoragem dos suportes dos dutos. Montagem e fixação de dutos. Vedação das ligações. Verificação do seu correto funcionamento. Limpeza final.
Critério de medição de projeto: Superfície projetada, segundo documentação gráfica de Projeto, calculada como produto do perímetro exterior pelo comprimento do tramo, medida entre os eixos dos elementos ou dos pontos a ligar, sem desligar as peças especiais.
Critério de quantitativos de obra: Medir-se-á a superfície realmente executada segundo especificações de Projeto.

| Código | Un | Descrição | Rendimento | Preço | Importância |
|---|---|---|---|---|---|
| mt42coi010pb | m² | Painel rígido de alta densidade de lã de vidro Climaver Apta "ISOVER", de 40 mm de espessura, revestido por alumínio reforçado + kraft pelo exterior e tecido NETO pelo interior, para a formação de dutos autoportantes para a distribuição de ar em climatização, resistência térmica 1,25 m²K/W, condutibilidade térmica 0,032 W/(mK), Euroclasse B-s1, d0 de reação ao fogo, com código de designação MW-EN 14303-T5-MV1. (material) | 1.150 | 183.16 | 210.63 |
| mt42coi020a | m | Fita "Climaver" de alumínio de 50 microns de espessura e 63 mm de largura, com adesivo à base de resinas acrílicas, para a vedação de uniões de dutos de lã de vidro "Climaver". (material) | 1.500 | 2.19 | 3.29 |
| mt42coi030 | kg | Cola vinílica em dispersão aquosa, Cola Climaver "ISOVER", para união de dutos de lã de vidro. (material) | 0.010 | 75.87 | 0.76 |
| mt42con025 | Un | Suporte metálico de aço galvanizado para fixação à laje de duto retangular de lã mineral para a distribuição de ar em climatização. (material) | 0.500 | 28.53 | 14.27 |
| mt42coi040a | m | Perfil de alumínio extrudido de 1,155 m de comprimento e 1 mm de espessura, Perfiver L "ISOVER", para colocar nas arestas longitudinais de dutos autoportantes para a distribuição de ar em climatização com sistema Climaver Metal. (material) | 1.000 | 16.08 | 16.08 |
| mt42coi050a | m | Perfil de alumínio extrudido em forma de h minúsculo, de 2 m de comprimento e 1,1 mm de espessura, Perfiver H "ISOVER", para a formação de portas de inspeção, ligações a máquinas, a grelhas ou difusores em dutos autoportantes para a distribuição de ar em climatização com sistema Climaver Metal. (material) | 1.000 | 35.49 | 35.49 |
| mt42www011 | Un | Repercussão, por m², de material auxiliar para fixação e elaboração de dutos de ar em instalações de climatização. (material) | 0.100 | 89.06 | 8.91 |
| mo012 | h | Montador de dutos de fibras minerais. (mão de obra) | 0.523 | 40.91 | 21.40 |
| mo083 | h | Ajudante de montador de dutos de fibras minerais. (mão de obra) | 0.523 | 30.23 | 15.81 |
| % | % | Custos diretos complementares | 2 % | 326.64 | 6.53 |
|  |  | Custos diretos |  |  | 333.17 |
