# Isolamento termo-acústico de pisos flutuantes, com lãs minerais

- Propriedade do ficheiro: CYPE INGENIEROS, S.A.
- Formato: FIEBDC-3/2002
- Âmbito geográfico: Brasil
- Moeda: BRL
- Custos indiretos: 3.00 %
- Despesas gerais: 13.00 %
- Lucro: 6.00 %
- IVA: 17.00 %

## N Isolamentos e impermeabilizações

### NA Isolamentos térmicos

#### NAL Pisos flutuantes

**NAL010** m² Isolamento termo-acústico de pisos flutuantes, com lãs minerais.
Isolamento termo-acústico de pisos flutuantes, formado por painel rígido de lã de rocha, revestido em uma das suas faces com filme de polietileno, Panel PST, de 22 mm de espessura, resistência térmica 0,55 m²K/W, condutibilidade térmica 0,039 W/(mK), e dessolidarização perimetral executada com o mesmo material isolante. Colocação em obra: topo a topo, simplesmente apoiado, preparado para receber um contrapiso de argamassa ou concreto. Inclusive fita autocolante para vedação de juntas.
Inclui: Limpeza e preparação da superfície suporte. Implantação e corte do isolamento. Colocação do isolamento.
Critério de medição de projeto: Superfície medida segundo documentação gráfica de Projeto.
Critério de quantitativos de obra: Medir-se-á a superfície realmente executada segundo especificações de Projeto.

| Código | Un | Descrição | Rendimento | Preço | Importância |
|---|---|---|---|---|---|
| mt16lri015cc | m² | Painel rígido de lã de rocha, revestido em uma das suas faces com filme de polietileno, Panel PST "ISOVER", de 22 mm de espessura, resistência térmica 0,55 m²K/W, condutibilidade térmica 0,039 W/(mK), Euroclasse F de reação ao fogo. (material) | 1.100 | 86.39 | 95.03 |
| mt16aaa030 | m | Fita autocolante para vedação de juntas. (material) | 0.250 | 2.01 | 0.50 |
| mo054 | h | Montador de isolamentos. (mão de obra) | 0.084 | 33.54 | 2.82 |
| mo101 | h | Ajudante de montador de isolamentos. (mão de obra) | 0.084 | 27.93 | 2.35 |
| % | % | Custos diretos complementares | 2 % | 100.70 | 2.01 |
|  |  | Custos diretos |  |  | 102.71 |
