# Duto de lã mineral

- Propriedade do ficheiro: CYPE Ingenieros S.A.
- Formato: FIEBDC-3/2016
- Programa: Gerador de preços para construção civil. CYPE Ingenieros, S.A.
- Data: 17/06/2024
- Âmbito geográfico: Brasil
- Moeda: BRL
- Custos indiretos: 3 %
- Despesas gerais: 13 %
- Lucro: 6 %
- IVA: 17 %

## I Instalações

### IC Aquecimento, refrigeração, climatização e água quente

#### ICR Sistemas de condução de ar

**ICR021** m² Duto de lã mineral.
Duto retangular para a distribuição de ar climatizado formada por painel rígido de alta densidade de lã de vidro Climaver A1 Apta "ISOVER", de 40 mm de espessura, revestido por alumínio reforçado + kraft e rede de vidro pelo exterior e tecido NETO pelo interior, resistência térmica 1,25 m²K/W, condutibilidade térmica 0,032 W/(mK), instalado com sistema Climaver Metal composto por perfis de alumínio extrudido Perfiver L "ISOVER" nas arestas longitudinais do duto e Perfiver H "ISOVER" para a formação de portas de inspeção, ligações a máquinas, a grelhas ou difusores. Incluindo curvas, derivações, vedação de ligações com cola Climaver, embocaduras, suportes metálicos galvanizados, elementos de fixação, vedação de tramos com fita Climaver de alumínio, acessórios de montagem e peças especiais.
Inclui: Marcação do traçado dos dutos. Marcação e posterior ancoragem dos suportes dos dutos. Montagem e fixação de dutos. Vedação das ligações. Verificação do seu correto funcionamento. Limpeza final.
Critério de medição de projeto: Superfície projetada, segundo documentação gráfica de Projeto, calculada como produto do perímetro exterior pelo comprimento do tramo, medida entre os eixos dos elementos ou dos pontos a ligar, sem desligar as peças especiais.
Critério de quantitativos de obra: Medir-se-á a superfície realmente executada segundo especificações de Projeto.

| Código | Un | Descrição | Rendimento | Preço | Importância |
|---|---|---|---|---|---|
| mt42coi010qb | m² | Painel rígido de alta densidade de lã de vidro Climaver A1 Apta "ISOVER", de 40 mm de espessura, revestido por alumínio reforçado + kraft e rede de vidro pelo exterior e tecido NETO pelo interior, para a formação de dutos autoportantes para a distribuição de ar em climatização, resistência térmica 1,25 m²K/W, condutibilidade térmica 0,032 W/(mK), Euroclasse A1 de reação ao fogo, com código de designação MW-EN 14303-T5-MV1. (material) | 1.15 | 229.03 | 263.385 |
| mt42coi020a | m | Fita "Climaver" de alumínio de 50 microns de espessura e 63 mm de largura, com adesivo à base de resinas acrílicas, para a vedação de uniões de dutos de lã de vidro "Climaver". (material) | 1.5 | 2.19 | 3.285 |
| mt42coi030 | kg | Cola vinílica em dispersão aquosa, Cola Climaver "ISOVER", para união de dutos de lã de vidro. (material) | 0.01 | 75.87 | 0.759 |
| mt42con025 | Un | Suporte metálico de aço galvanizado para fixação à laje de duto retangular de lã mineral para a distribuição de ar em climatização. (material) | 0.5 | 28.53 | 14.265 |
| mt42coi040a | m | Perfil de alumínio extrudido de 1,155 m de comprimento e 1 mm de espessura, Perfiver L "ISOVER", para colocar nas arestas longitudinais de dutos autoportantes para a distribuição de ar em climatização com sistema Climaver Metal. (material) | 1 | 16.08 | 16.080 |
| mt42coi050a | m | Perfil de alumínio extrudido em forma de h minúsculo, de 2 m de comprimento e 1,1 mm de espessura, Perfiver H "ISOVER", para a formação de portas de inspeção, ligações a máquinas, a grelhas ou difusores em dutos autoportantes para a distribuição de ar em climatização com sistema Climaver Metal. (material) | 1 | 35.49 | 35.490 |
| mt42www011 | Un | Repercussão, por m², de material auxiliar para fixação e elaboração de dutos de ar em instalações de climatização. (material) | 0.1 | 89.06 | 8.906 |
| mo012 | h | Montador de dutos de fibras minerais. (mão de obra) | 0.523 | 40.91 | 21.396 |
| mo083 | h | Ajudante de montador de dutos de fibras minerais. (mão de obra) | 0.523 | 30.23 | 15.810 |
| % | % | Custos diretos complementares | 2 % | 379.376 | 7.588 |
|  |  | Custos diretos |  |  | 386.964 |

Resíduos:
- colocação: mt42coi010qb; fator de resíduo 0.024
- colocação: mt42coi020a; fator de resíduo 0.048
- colocação: mt42coi040a; fator de resíduo 0.048
- colocação: mt42coi050a; fator de resíduo 0.048

## Recursos

**mt42coi010qb** m² Painel rígido de alta densidade de lã de vidro Climaver A1 Apta "ISOVER"
Dados técnicos: Custo energético 52.350 MJ; Emissão de CO2 3.164 kg; Código LER 17 06 04; Massa do elemento 2.4 kg; Volume 0.004 m3
Resíduos:
- embalagem: re170203 Plástico. (componente de resíduo); rendimento 0.034 kg; Código LER 17 02 03; Massa do elemento 1 kg; Volume 0.001667 m3

**mt42coi020a** m Fita "Climaver" de alumínio de 50 microns de espessura e 63 mm de largura
Dados técnicos: Custo energético 1.436 MJ; Emissão de CO2 0.094 kg; Código LER 17 04 02; Massa do elemento 0.0085 kg; Volume 0.000006 m3
Resíduos:
- embalagem: re170203 Plástico; rendimento 0.005 kg

**mt42coi040a** m Perfil de alumínio extrudido de 1,155 m de comprimento e 1 mm de espessura
Dados técnicos: Custo energético 18.396 MJ; Emissão de CO2 1.342 kg; Código LER 17 04 02; Massa do elemento 0.16 kg; Volume 0.000107 m3
Resíduos:
- embalagem: re170203 Plástico; rendimento 0.005 kg

**mt42coi050a** m Perfil de alumínio extrudido em forma de h minúsculo
Dados técnicos: Custo energético 27.352 MJ; Emissão de CO2 2.002 kg; Código LER 17 04 02; Massa do elemento 0.24 kg; Volume 0.00016 m3
Resíduos:
- embalagem: re170203 Plástico; rendimento 0.005 kg
