# Proteção passiva contra incêndios de estrutura metálica, com argamassa projetada. Sistema "ISOVER"

- Propriedade do ficheiro: CYPE Ingenieros S.A.
- Formato: FIEBDC-3/2016
- Programa: Gerador de preços para construção civil. CYPE Ingenieros, S.A.
- Data: 17/06/2024
- Âmbito geográfico: Brasil
- Moeda: BRL
- Custos indiretos: 3 %
- Despesas gerais: 13 %
- Lucro: 6 %
- IVA: 17 %

## I Instalações

### IO Contra incêndios

#### IOR Proteção passiva contra incêndios: estruturas

**IOR036** m² Proteção passiva contra incêndios de estrutura metálica, com argamassa projetada. Sistema "ISOVER".
Sistema de proteção passiva contra incêndios de viga de aço, HEA 100, protegida nas suas 4 faces e com uma resistência ao fogo de 30 minutos, através de projeção pneumática de argamassa de lã de rocha branca Banroc Pyro "ISOVER", com uma espessura média de 10 mm, aplicada diretamente sobre o suporte.
Inclui: Limpeza e preparação da superfície do perfil metálico. Proteção dos elementos da envolvente que possam ser afetados durante os trabalhos de projeção. Projeção mecânica da argamassa.
Critério de medição de projeto: Superfície medida segundo documentação gráfica de Projeto.
Critério de quantitativos de obra: Medir-se-á a superfície realmente executada segundo especificações de Projeto.

| Código | Un | Descrição | Rendimento | Preço | Importância |
|---|---|---|---|---|---|
| mt16lri020a | kg | Argamassa de lã de rocha branca Banroc Pyro "ISOVER" para proteção passiva contra o fogo através de projeção, resistência térmica 0,053 m²K/W, condutibilidade térmica 0,061 W/(mK), Euroclasse A1 de reação ao fogo. (material) | 3 | 13.4 | 40.200 |
| mq06pym010 | h | Misturadora-bombeadora para argamassas e gessos projetados, de 3 m³/h. (equipamento) | 0.172 | 31.33 | 5.389 |
| mo030 | h | Aplicador de produtos isolantes. (mão de obra) | 0.179 | 32.24 | 5.771 |
| mo068 | h | Ajudante de aplicador de produtos isolantes. (mão de obra) | 0.179 | 30.23 | 5.411 |
| % | % | Custos diretos complementares | 2 % | 56.771 | 1.135 |
|  |  | Custos diretos |  |  | 57.906 |

Resíduos:
- colocação: mt16lri020a; fator de resíduo 0.012

## Recursos

**mt16lri020a** kg Argamassa de lã de rocha branca Banroc Pyro "ISOVER" para proteção passiva contra o fogo através de projeção
Dados técnicos: Custo energético 57.790 MJ; Emissão de CO2 1.500 kg; Código LER 17 06 04; Massa do elemento 1 kg; Volume 0.001667 m3
