# Isolamento térmico pelo exterior em fachada ventilada

- Propriedade do ficheiro: CYPE Ingenieros S.A.
- Formato: FIEBDC-3/2016
- Programa: Gerador de preços para construção civil. CYPE Ingenieros, S.A.
- Data: 26/09/2024
- Âmbito geográfico: Brasil
- Moeda: BRL
- Custos indiretos: 3 %
- Despesas gerais: 13 %
- Lucro: 6 %
- IVA: 17 %

## N Isolamentos e impermeabilizações

### NA Isolamentos térmicos

#### NAQ Fachadas ventiladas

**NAQ010** m² Isolamento térmico pelo exterior em fachada ventilada.
Isolamento térmico pelo exterior em fachada ventilada, com manta de lã mineral, Ecovent® 032 "ISOVER", de 60 mm de espessura, revestida em uma das suas faces com um tecido de vidro negro (tecido Neto), fornecido em rolos, resistência térmica 1,7 m²K/W, condutibilidade térmica 0,032 W/(mK) coeficiente de absorção sonora médio 0,8 para uma frequência de 500 Hz. Colocação em obra: topo a topo, com fixações mecânicas.
Inclui: Implantação e corte do isolamento. Colocação do isolamento. Fixação do isolamento. Resolução de pontos singulares.
Critério de medição de projeto: Superfície medida segundo documentação gráfica de Projeto.
Critério de quantitativos de obra: Medir-se-á a superfície realmente executada segundo especificações de Projeto.

| Código | Un | Descrição | Rendimento | Preço | Importância |
|---|---|---|---|---|---|
| mt16lvi031 | Un | Fixação mecânica para painéis isolantes de lã de vidro modelo Ecovent® DH "ISOVER", para o sistema de fachada ventilada ECOVENT "ISOVER", com arruela. (material) | 4 | 2.48 | 9.920 |
| mt16lvi030aejj | m² | Manta de lã mineral, Ecovent® 032 "ISOVER", de 60 mm de espessura, revestida em uma das suas faces com um tecido de vidro negro (tecido Neto), fornecido em rolos, resistência térmica 1,7 m²K/W, condutibilidade térmica 0,032 W/(mK) coeficiente de absorção sonora médio 0,8 para uma frequência de 500 Hz, Euroclasse A1 de reação ao fogo, capacidade de absorção de água a curto prazo <=1 kg/m² e fator de resistência à difusão do vapor de água 1. (material) | 1.05 | 84.38 | 88.599 |
| mo054 | h | Montador de isolamentos. (mão de obra) | 0.075 | 33.54 | 2.516 |
| mo101 | h | Ajudante de montador de isolamentos. (mão de obra) | 0.038 | 27.93 | 1.061 |
| % | % | Custos diretos complementares | 2 % | 102.096 | 2.042 |
|  |  | Custos diretos |  |  | 104.138 |

Resíduos:
- colocação: mt16lvi030aejj; fator de resíduo 0.037125

## Recursos

**mt16lvi031** Un Fixação mecânica para painéis isolantes de lã de vidro modelo Ecovent® DH "ISOVER"
Dados técnicos: Custo energético 0.233 MJ; Emissão de CO2 0.071 kg
Resíduos:
- embalagem: re150101 Embalagens de papel e cartão. (componente de resíduo); rendimento 0.072 kg; Código LER 15 01 01; Massa do elemento 1 kg; Volume 0.001333 m3

**mt16lvi030aejj** m² Manta de lã mineral
Dados técnicos: Custo energético 91.228 MJ; Emissão de CO2 4.577 kg; Código LER 17 06 04; Massa do elemento 2.4 kg; Volume 0.004 m3
Resíduos:
- embalagem: re170203 Plástico. (componente de resíduo); rendimento 0.029 kg; Código LER 17 02 03; Massa do elemento 1 kg; Volume 0.001667 m3
