# Isolamento acústico a ruído aéreo, em divisória desmontável, através do plenum

- Propriedade do ficheiro: CYPE Ingenieros S.A.
- Formato: FIEBDC-3/2016
- Programa: Gerador de preços para construção civil. CYPE Ingenieros, S.A.
- Data: 17/06/2024
- Âmbito geográfico: Brasil
- Moeda: BRL
- Custos indiretos: 3 %
- Despesas gerais: 13 %
- Lucro: 6 %
- IVA: 17 %

## N Isolamentos e impermeabilizações

### NB Isolamentos acústicos

#### NBP Paredes divisórias

**NBP100** m² Isolamento acústico a ruído aéreo, em divisória desmontável, através do plenum.
Barreira acústica a ruído aéreo, em divisória desmontável, através do plenum, formada por painel semi-rígido de lã mineral, Arena Plenum "ISOVER", composto por módulos de 1350x600x80 mm, revestido nas duas faces com um complexo kraft-alumínio, colocada diretamente entre a laje e os perfis superiores da divisória desmontável, para melhorar o isolamento acústico lateral entre espaços. Inclusive fita autocolante de alumínio, para a vedação e fixação do isolamento.
Inclui: Marcação. Corte e ajuste dos painéis. Colocação dos painéis. Vedação de juntas e ligações.
Critério de medição de projeto: Superfície medida segundo documentação gráfica de Projeto.
Critério de quantitativos de obra: Medir-se-á a superfície realmente executada segundo especificações de Projeto.

| Código | Un | Descrição | Rendimento | Preço | Importância |
|---|---|---|---|---|---|
| mt16pai010a | m² | Painel semi-rígido de lã mineral, Arena Plenum "ISOVER", composto por módulos de 1350x600x80 mm, revestido nas duas faces com um complexo kraft-alumínio, resistência térmica 2,2 m²K/W, condutibilidade térmica 0,036 W/(mK), Euroclasse B-s1, d0 de reação ao fogo, como barreira acústica em plenums, entre a laje e a divisória. (material) | 1.05 | 161.4 | 169.470 |
| mt42con020 | m | Fita autocolante de alumínio, de 50 microns de espessura e 65 mm de largura, à base de resinas acrílicas, para a vedação e fixação do isolamento. (material) | 1.5 | 1.27 | 1.905 |
| mo054 | h | Montador de isolamentos. (mão de obra) | 0.523 | 33.54 | 17.541 |
| mo101 | h | Ajudante de montador de isolamentos. (mão de obra) | 0.523 | 27.93 | 14.607 |
| % | % | Custos diretos complementares | 2 % | 203.523 | 4.070 |
|  |  | Custos diretos |  |  | 207.593 |

Resíduos:
- colocação: mt16pai010a; fator de resíduo 0.024
- colocação: mt42con020; fator de resíduo 0.048

## Recursos

**mt16pai010a** m² Painel semi-rígido de lã mineral
Dados técnicos: Custo energético 142.750 MJ; Emissão de CO2 4.708 kg; Código LER 17 06 04; Massa do elemento 3.2 kg; Volume 0.005333 m3
Resíduos:
- embalagem: re170203 Plástico. (componente de resíduo); rendimento 0.034 kg; Código LER 17 02 03; Massa do elemento 1 kg; Volume 0.001667 m3

**mt42con020** m Fita autocolante de alumínio
Dados técnicos: Custo energético 3.059 MJ; Emissão de CO2 0.214 kg; Código LER 17 04 02; Massa do elemento 0.023 kg; Volume 0.000015 m3
Resíduos:
- embalagem: re170203 Plástico; rendimento 0.005 kg
