# Isolamento térmico em caixas de ar de forros contínuos, por insuflação, desde a face inferior, de nódulos de lã mineral

- Propriedade do ficheiro: CYPE Ingenieros S.A.
- Formato: FIEBDC-3/2016
- Programa: Gerador de preços para construção civil. CYPE Ingenieros, S.A.
- Data: 17/06/2024
- Âmbito geográfico: Brasil
- Moeda: BRL
- Custos indiretos: 3 %
- Despesas gerais: 13 %
- Lucro: 6 %
- IVA: 17 %

## N Isolamentos e impermeabilizações

### NK Isolamentos térmicos de aplicação mecânica

#### NKT Forros

**NKT010** m² Isolamento térmico em caixas de ar de forros contínuos, por insuflação, desde a face inferior, de nódulos de lã mineral.
Isolamento térmico em forros contínuos, preenchendo o interior da caixa de ar de 40 mm de espessura média, por insuflação, desde a face inferior, de nódulos de lã mineral Isolene 4 "ISOVER", não aptos como suporte nutritivo para o desenvolvimento de fungos nem bactérias, densidade 50 kg/m³ e condutibilidade térmica 0,046 W/(mK). Inclusive painel de poliestireno expandido para a resolução do perímetro.
Inclui: Inspeção endoscópica da caixa de ar. Resolução do perímetro. Implantação e realização dos furos nas placas do falso teto contínuo. Proteção dos elementos da envolvente que podem ser afetados durante os trabalhos de insuflação. Insuflação do isolamento. Tapamento dos furos. Limpeza final.
Critério de medição de projeto: Superfície medida segundo documentação gráfica de Projeto.
Critério de quantitativos de obra: Medir-se-á a superfície realmente executada segundo especificações de Projeto.

| Código | Un | Descrição | Rendimento | Preço | Importância |
|---|---|---|---|---|---|
| mt16lvi100d | kg | Nódulos de lã mineral Isolene 4 "ISOVER", não aptos como suporte nutritivo para o desenvolvimento de fungos nem bactérias, densidade 50 kg/m³ e condutibilidade térmica 0,046 W/(mK), Euroclasse A1 de reação ao fogo, capacidade de absorção de água a curto prazo <=1 kg/m², calor específico 800 J/kgK e fator de resistência à difusão do vapor de água 1; para enchimento de câmaras por insuflação. (material) | 2 | 22.1 | 44.200 |
| mt16pel010aagd | m² | Painel rígido de poliestireno expandido, de superfície lisa e borda lateral reta, de 40 mm de espessura, resistência térmica 1,4 m²K/W, condutibilidade térmica 0,029 W/(mK), Euroclasse E de reação ao fogo, com código de designação EPS-EN 13163-L3-W3-T2-S5-P10-BS250-TR200-DS(N)2-CS(10)150. (material) | 0.5 | 46.64 | 23.320 |
| mt27pfj020a | kg | Massa corrida de interior, de 1,65 g/cm³ de densidade, cor branco, para aplicar com espátula ou desempenadeira. (material) | 0.2 | 19.35 | 3.870 |
| mq08mpa010 | h | Maquinaria para insuflação de isolamento em caixas de ar. (equipamento) | 0.083 | 53.56 | 4.445 |
| mo030 | h | Aplicador de produtos isolantes. (mão de obra) | 0.101 | 32.24 | 3.256 |
| mo068 | h | Ajudante de aplicador de produtos isolantes. (mão de obra) | 0.101 | 30.23 | 3.053 |
| % | % | Custos diretos complementares | 2 % | 82.144 | 1.643 |
|  |  | Custos diretos |  |  | 83.787 |

Resíduos:
- colocação: mt16lvi100d; fator de resíduo 0.03
- colocação: mt16pel010aagd; fator de resíduo 0.048
- colocação: mt27pfj020a Massa corrida de interior, de 1,65 g/cm³ de densidade, cor branco, para aplicar com espátula ou desempenadeira; fator de resíduo 0.0275

## Recursos

**mt16lvi100d** kg Nódulos de lã mineral Isolene 4 "ISOVER"
Dados técnicos: Custo energético 36.640 MJ; Emissão de CO2 1.850 kg; Código LER 17 06 04; Massa do elemento 1 kg; Volume 0.001667 m3

**mt16pel010aagd** m² Painel rígido de poliestireno expandido
Dados técnicos: Custo energético 77.373 MJ; Emissão de CO2 2.715 kg; Código LER 17 06 04; Massa do elemento 0.8 kg; Volume 0.001333 m3
Resíduos:
- embalagem: re170203 Plástico. (componente de resíduo); rendimento 0.024 kg; Código LER 17 02 03; Massa do elemento 1 kg; Volume 0.001667 m3

**mt27pfj020a** kg Massa corrida de interior, de 1,65 g/cm³ de densidade, cor branco, para aplicar com espátula ou desempenadeira
Dados técnicos: Custo energético 17.590 MJ; Emissão de CO2 0.886 kg; Código LER 08 01 99; Massa do elemento 1 kg; Volume 0.001111 m3
Resíduos:
- embalagem: re170203 Plástico; rendimento 0.045 kg
