# Forro removível, para uso industrial, de painéis de lã de vidro

- Propriedade do ficheiro: CYPE Ingenieros S.A.
- Formato: FIEBDC-3/2016
- Programa: Gerador de preços para construção civil. CYPE Ingenieros, S.A.
- Data: 17/06/2024
- Âmbito geográfico: Brasil
- Moeda: BRL
- Custos indiretos: 3 %
- Despesas gerais: 13 %
- Lucro: 6 %
- IVA: 17 %

## R Revestimentos e forros

### RT Forros em interiores

#### RTF Removíveis, de fibras minerais

**RTF020** m² Forro removível, para uso industrial, de painéis de lã de vidro.
Forro removível suspenso, para uso industrial, situado a uma altura menor de 4 m, constituído por: ESTRUTURA: perfis à vista H 50, compreendendo perfis primários e secundários, suspensos da laje ou elemento de suporte com barras e suspensões; PAINÉIS: painéis autoportantes de lã de vidro painel Alumisol "ISOVER", composto por módulos de 1200x1200x50 mm, acabamento em relevo de cor cor alumínio, cobertos com um complexo decorativo de papel kraft, alumínio e polietileno. Inclusive perfis angulares, fixações para a ancoragem dos perfis e acessórios de montagem.
Inclui: Marcação dos eixos da malha modular. Nivelamento e fixação dos perfis perimetrais. Implantação dos perfis primários da trama. Sinalização dos pontos de ancoragem à laje ou elemento de suporte. Nivelamento e suspensão dos perfis primários e secundários da trama. Corte dos painéis. Colocação dos painéis. Resolução de encontros e pontos singulares.
Critério de medição de projeto: Superfície medida entre paramentos, segundo documentação gráfica de Projeto, sem descontar aberturas para instalações.
Critério de quantitativos de obra: Medir-se-á a superfície realmente executada segundo especificações de Projeto, sem descontar aberturas para instalações.

| Código | Un | Descrição | Rendimento | Preço | Importância |
|---|---|---|---|---|---|
| mt16pai020aaac | m² | Painel autoportante de lã de vidro painel Alumisol "ISOVER", composto por módulos de 1200x1200x50 mm, acabamento em relevo de cor cor alumínio, coberto com um complexo decorativo de papel kraft, alumínio e polietileno, para perfis à vista H 50, resistência térmica 1,45 m²K/W, condutibilidade térmica 0,034 W/(mK), Euroclasse B-s1, d0 de reação ao fogo. (material) | 1.02 | 106.48 | 108.610 |
| mt12pai100a | m | Perfil primário H-50 "ISOVER", de aço galvanizado laminado. (material) | 0.45 | 8.93 | 4.019 |
| mt12pai100c | m | Perfil secundário TR-30 "ISOVER", de aço galvanizado laminado. (material) | 0.45 | 5.35 | 2.408 |
| mt12pai100b | m | Perfil de arremate U-50 "ISOVER", de aço galvanizado laminado. (material) | 0.4 | 6.84 | 2.736 |
| mt12fac020b | Un | Barra metálica de aço galvanizado de 6 mm de diâmetro. (material) | 2 | 0.96 | 1.920 |
| mt12fac050 | Un | Acessórios para a colocação de forros removíveis. (material) | 0.2 | 4.79 | 0.958 |
| mo015 | h | Montador de forros. (mão de obra) | 0.209 | 33.54 | 7.010 |
| mo082 | h | Ajudante de montador de forros. (mão de obra) | 0.209 | 27.93 | 5.837 |
| % | % | Custos diretos complementares | 2 % | 133.498 | 2.670 |
|  |  | Custos diretos |  |  | 136.168 |

Resíduos:
- colocação: mt16pai020aaac; fator de resíduo 0.02475
- colocação: mt12pai100a Perfil primário H-50 "ISOVER", de aço galvanizado laminado; fator de resíduo 0.0120501
- colocação: mt12pai100c Perfil secundário TR-30 "ISOVER", de aço galvanizado laminado; fator de resíduo 0.0168148
- colocação: mt12pai100b Perfil de arremate U-50 "ISOVER", de aço galvanizado laminado; fator de resíduo 0.0148294
- colocação: mt12fac020b Barra metálica de aço galvanizado de 6 mm de diâmetro; fator de resíduo 0.0188

## Recursos

**mt16pai020aaac** m² Painel autoportante de lã de vidro painel Alumisol "ISOVER"
Dados técnicos: Custo energético 120.512 MJ; Emissão de CO2 6.082 kg; Código LER 17 06 04; Massa do elemento 3.2 kg; Volume 0.005333 m3
Resíduos:
- embalagem: re170203 Plástico. (componente de resíduo); rendimento 0.034 kg; Código LER 17 02 03; Massa do elemento 1 kg; Volume 0.001667 m3

**mt12pai100a** m Perfil primário H-50 "ISOVER", de aço galvanizado laminado
Dados técnicos: Custo energético 179.091 MJ; Emissão de CO2 18.233 kg; Código LER 17 04 05; Massa do elemento 7.11 kg; Volume 0.003386 m3
Resíduos:
- embalagem: re170203 Plástico; rendimento 0.007 kg

**mt12pai100c** m Perfil secundário TR-30 "ISOVER", de aço galvanizado laminado
Dados técnicos: Custo energético 178.988 MJ; Emissão de CO2 18.228 kg; Código LER 17 04 05; Massa do elemento 7.11 kg; Volume 0.003386 m3
Resíduos:
- embalagem: re170203 Plástico; rendimento 0.005 kg

**mt12pai100b** m Perfil de arremate U-50 "ISOVER", de aço galvanizado laminado
Dados técnicos: Custo energético 113.269 MJ; Emissão de CO2 11.523 kg; Código LER 17 04 05; Massa do elemento 4.49 kg; Volume 0.002138 m3
Resíduos:
- embalagem: re170203 Plástico; rendimento 0.006 kg

**mt12fac020b** Un Barra metálica de aço galvanizado de 6 mm de diâmetro
Dados técnicos: Custo energético 3.803 MJ; Emissão de CO2 0.261 kg; Código LER 17 04 05; Massa do elemento 0.055 kg; Volume 0.000026 m3
Resíduos:
- embalagem: re170203 Plástico; rendimento 0.025 kg
