# Duto flexível

- Propriedade do ficheiro: CYPE INGENIEROS, S.A.
- Formato: FIEBDC-3/2002
- Âmbito geográfico: Brasil
- Moeda: BRL
- Custos indiretos: 3.00 %
- Despesas gerais: 13.00 %
- Lucro: 6.00 %
- IVA: 17.00 %

## I Instalações

### IC Aquecimento, refrigeração, climatização e água quente

#### ICR Sistemas de condução de ar

**ICR025** m Duto flexível.
Rede de dutos flexíveis de distribuição de ar para climatização, constituída por tubo flexível de 102 mm de diâmetro, Flexiver Clima "ISOVER", composto por um tubo interior de um complexo de poliéster e alumínio com reforço de arame tratado contra a oxidação em forma de espiral helicoidal Flexiver D, isolamento de feltro de lã de vidro de 20 mm de espessura e recobrimento exterior de um complexo de poliéster e alumínio reforçado. Inclusive fita de alumínio e elementos de fixação com uma separação máxima de 1,50 m.
Inclui: Marcação do traçado do duto e da localização dos elementos de fixação. Disposição de tubos flexíveis para condução de ar. Colocação e fixação de tubos flexíveis para condução de ar. Verificação do seu correto funcionamento.
Critério de medição de projeto: Comprimento medido segundo documentação gráfica de Projeto.
Critério de quantitativos de obra: Medir-se-á o comprimento realmente executado segundo especificações de Projeto.

| Código | Un | Descrição | Rendimento | Preço | Importância |
|---|---|---|---|---|---|
| mt42coi130a | m | Tubo flexível de 102 mm de diâmetro, Flexiver Clima "ISOVER", composto por um tubo interior de um complexo de poliéster e alumínio com reforço de arame tratado contra a oxidação em forma de espiral helicoidal Flexiver D, isolamento de feltro de lã de vidro de 20 mm de espessura e recobrimento exterior de um complexo de poliéster e alumínio reforçado; para condução de ar em instalações de climatização. (material) | 1.050 | 30.47 | 31.99 |
| mt42con020 | m | Fita autocolante de alumínio, de 50 microns de espessura e 65 mm de largura, à base de resinas acrílicas, para a vedação e fixação do isolamento. (material) | 0.352 | 1.27 | 0.45 |
| mt42con135 | Un | Flange e suporte para fixação de tubos flexíveis para condução de ar em instalações de climatização. (material) | 0.700 | 10.05 | 7.04 |
| mo005 | h | Instalador de ar condicionado. (mão de obra) | 0.226 | 40.91 | 9.25 |
| mo104 | h | Ajudante de instalador de ar condicionado. (mão de obra) | 0.226 | 30.78 | 6.96 |
| % | % | Custos diretos complementares | 2 % | 55.69 | 1.11 |
|  |  | Custos diretos |  |  | 56.80 |
