# União para duto flexível

- Propriedade do ficheiro: CYPE INGENIEROS, S.A.
- Formato: FIEBDC-3/2002
- Âmbito geográfico: Brasil
- Moeda: BRL
- Custos indiretos: 3.00 %
- Despesas gerais: 13.00 %
- Lucro: 6.00 %
- IVA: 17.00 %

## I Instalações

### IC Aquecimento, refrigeração, climatização e água quente

#### ICR Sistemas de condução de ar

**ICR026** Un União para duto flexível.
União de chapa galvanizada Manguito Corona "ISOVER", de 160 mm de diâmetro, para a fixação de tubo flexível da gama Flexiver a dutos de climatização da gama Climaver. Inclusive fita de alumínio e elementos de fixação.
Inclui: Colocação e fixação das peças especiais à rede de dutos.
Critério de medição de projeto: Número de unidades previstas, segundo documentação gráfica de Projeto.
Critério de quantitativos de obra: Medir-se-á o número de unidades realmente executadas segundo especificações de Projeto.

| Código | Un | Descrição | Rendimento | Preço | Importância |
|---|---|---|---|---|---|
| mt42coi135k | Un | União de chapa galvanizada Manguito Corona "ISOVER", de 160 mm de diâmetro, para a fixação de tubo flexível da gama Flexiver a dutos de climatização da gama Climaver. (material) | 1.050 | 33.49 | 35.16 |
| mt42con020 | m | Fita autocolante de alumínio, de 50 microns de espessura e 65 mm de largura, à base de resinas acrílicas, para a vedação e fixação do isolamento. (material) | 0.553 | 1.27 | 0.70 |
| mt42con135 | Un | Flange e suporte para fixação de tubos flexíveis para condução de ar em instalações de climatização. (material) | 0.700 | 10.05 | 7.04 |
| mo005 | h | Instalador de ar condicionado. (mão de obra) | 0.113 | 40.91 | 4.62 |
| mo104 | h | Ajudante de instalador de ar condicionado. (mão de obra) | 0.113 | 30.78 | 3.48 |
| % | % | Custos diretos complementares | 2 % | 51.00 | 1.02 |
|  |  | Custos diretos |  |  | 52.02 |
