# Isolamento térmico sob laje, com lãs minerais

- Propriedade do ficheiro: CYPE INGENIEROS, S.A.
- Formato: FIEBDC-3/2002
- Âmbito geográfico: Brasil
- Moeda: BRL
- Custos indiretos: 3.00 %
- Despesas gerais: 13.00 %
- Lucro: 6.00 %
- IVA: 17.00 %

## N Isolamentos e impermeabilizações

### NA Isolamentos térmicos

#### NAD Lajes

**NAD010** m² Isolamento térmico sob laje, com lãs minerais.
Isolamento térmico sob laje, com painel lã de rocha, Geowall 34 "ISOVER", não revestido, de 30 mm de espessura, resistência térmica 0,85 m²K/W, condutibilidade térmica 0,034 W/(mK). Colocação em obra: topo a topo, com cimento cola.
Inclui: Limpeza e preparação da superfície suporte. Implantação e corte do isolamento. Aplicação da cola. Colocação do isolamento.
Critério de medição de projeto: Superfície medida segundo documentação gráfica de Projeto.
Critério de quantitativos de obra: Medir-se-á a superfície realmente executada segundo especificações de Projeto.

| Código | Un | Descrição | Rendimento | Preço | Importância |
|---|---|---|---|---|---|
| mt16lri010sc | m² | Painel rígido de lã mineral, Geowall 34 "ISOVER", não revestido, de 30 mm de espessura, resistência térmica 0,85 m²K/W, condutibilidade térmica 0,034 W/(mK), coeficiente de absorção sonora médio 0,6 para uma frequência de 500 Hz e Euroclasse A1 de reação ao fogo. (material) | 1.050 | 33.49 | 35.16 |
| mt16aaa040c | kg | Cimento cola para fixação de painéis isolantes. (material) | 1.000 | 3.01 | 3.01 |
| mo054 | h | Montador de isolamentos. (mão de obra) | 0.114 | 33.54 | 3.82 |
| mo101 | h | Ajudante de montador de isolamentos. (mão de obra) | 0.114 | 27.93 | 3.18 |
| % | % | Custos diretos complementares | 2 % | 45.17 | 0.90 |
|  |  | Custos diretos |  |  | 46.07 |
