# Isolamento térmico pelo exterior em fachada ventilada

- Propriedade do ficheiro: CYPE INGENIEROS, S.A.
- Formato: FIEBDC-3/2002
- Âmbito geográfico: Brasil
- Moeda: BRL
- Custos indiretos: 3.00 %
- Despesas gerais: 13.00 %
- Lucro: 6.00 %
- IVA: 17.00 %

## N Isolamentos e impermeabilizações

### NA Isolamentos térmicos

#### NAQ Fachadas ventiladas

**NAQ010** m² Isolamento térmico pelo exterior em fachada ventilada.
Isolamento térmico pelo exterior em fachada ventilada, com manta de lã mineral, Ecovent® 032 "ISOVER", de 60 mm de espessura, revestida em uma das suas faces com um tecido de vidro negro (tecido Neto), fornecido em rolos, resistência térmica 1,7 m²K/W, condutibilidade térmica 0,032 W/(mK) coeficiente de absorção sonora médio 0,8 para uma frequência de 500 Hz. Colocação em obra: topo a topo, com fixações mecânicas.
Inclui: Implantação e corte do isolamento. Colocação do isolamento. Fixação do isolamento. Resolução de pontos singulares.
Critério de medição de projeto: Superfície medida segundo documentação gráfica de Projeto.
Critério de quantitativos de obra: Medir-se-á a superfície realmente executada segundo especificações de Projeto.

| Código | Un | Descrição | Rendimento | Preço | Importância |
|---|---|---|---|---|---|
| mt16lvi031 | Un | Fixação mecânica para painéis isolantes de lã de vidro modelo Ecovent® DH "ISOVER", para o sistema de fachada ventilada ECOVENT "ISOVER", com arruela. (material) | 4.000 | 2.48 | 9.92 |
| mt16lvi030aejj | m² | Manta de lã mineral, Ecovent® 032 "ISOVER", de 60 mm de espessura, revestida em uma das suas faces com um tecido de vidro negro (tecido Neto), fornecido em rolos, resistência térmica 1,7 m²K/W, condutibilidade térmica 0,032 W/(mK) coeficiente de absorção sonora médio 0,8 para uma frequência de 500 Hz, Euroclasse A1 de reação ao fogo, capacidade de absorção de água a curto prazo <=1 kg/m² e fator de resistência à difusão do vapor de água 1. (material) | 1.050 | 84.38 | 88.60 |
| mo054 | h | Montador de isolamentos. (mão de obra) | 0.082 | 33.54 | 2.75 |
| mo101 | h | Ajudante de montador de isolamentos. (mão de obra) | 0.041 | 27.93 | 1.15 |
| % | % | Custos diretos complementares | 2 % | 102.42 | 2.05 |
|  |  | Custos diretos |  |  | 104.47 |
