# Isolamento térmico pelo exterior em fachada para sistemas ETICS

- Propriedade do ficheiro: CYPE INGENIEROS, S.A.
- Formato: FIEBDC-3/2002
- Âmbito geográfico: Brasil
- Moeda: BRL
- Custos indiretos: 3.00 %
- Despesas gerais: 13.00 %
- Lucro: 6.00 %
- IVA: 17.00 %

## N Isolamentos e impermeabilizações

### NA Isolamentos térmicos

#### NAS Sistemas ETICS de isolamento exteriores de fachadas

**NAS010** m² Isolamento térmico pelo exterior em fachada para sistemas ETICS.
Isolamento térmico pelo exterior em fachada para sistemas ETICS, formado por painel rígido de poliestireno expandido, de superfície lisa e borda lateral reta, de cor branca, de 30 mm de espessura, com resistência ao envelhecimento e permeável ao vapor de água, resistência térmica 0,79 m²K/W, condutibilidade térmica 0,038 W/(mK), colocado topo a topo e fixado com argamassa colante e fixações mecânicas.
Critérios considerados na determinação do preço da unidade de obra: O preço não inclui a camada de regularização nem a camada de acabamento.
Inclui: Limpeza e preparação da superfície suporte. Implantação e corte do isolamento. Aplicação da cola. Colocação do isolamento. Fixação do isolamento. Resolução de pontos singulares.
Critério de medição de projeto: Superfície medida segundo documentação gráfica de Projeto.
Critério de quantitativos de obra: Medir-se-á a superfície realmente executada segundo especificações de Projeto.

| Código | Un | Descrição | Rendimento | Preço | Importância |
|---|---|---|---|---|---|
| mt16aaa010 | kg | Argamassa colante para fixação de materiais isolantes. (material) | 4.000 | 1.24 | 4.96 |
| mt16pep010aa | m² | Painel rígido de poliestireno expandido, de superfície lisa e borda lateral reta, de cor branca, de 30 mm de espessura, com resistência ao envelhecimento e permeável ao vapor de água, resistência térmica 0,79 m²K/W, condutibilidade térmica 0,038 W/(mK), Euroclasse E de reação ao fogo. (material) | 1.050 | 30.86 | 32.40 |
| mt16aaa021a | Un | Bucha de expansão e prego de polipropileno, com marco de estanqueidade, para fixação mecânica de painéis isolantes. (material) | 6.000 | 0.52 | 3.12 |
| mo054 | h | Montador de isolamentos. (mão de obra) | 0.114 | 33.54 | 3.82 |
| mo101 | h | Ajudante de montador de isolamentos. (mão de obra) | 0.114 | 27.93 | 3.18 |
| % | % | Custos diretos complementares | 2 % | 47.48 | 0.95 |
|  |  | Custos diretos |  |  | 48.43 |
