# Isolamento acústico a ruído aéreo de curva de tubo de queda, com lãs minerais

- Propriedade do ficheiro: CYPE INGENIEROS, S.A.
- Formato: FIEBDC-3/2002
- Âmbito geográfico: Brasil
- Moeda: BRL
- Custos indiretos: 3.00 %
- Despesas gerais: 13.00 %
- Lucro: 6.00 %
- IVA: 17.00 %

## N Isolamentos e impermeabilizações

### NB Isolamentos acústicos

#### NBA Tubulações e tubos de queda

**NBA032** Un Isolamento acústico a ruído aéreo de curva de tubo de queda, com lãs minerais.
Isolamento acústico a ruído aéreo de curva de tubo de queda de 90 mm de diâmetro, realizado com manta de lã de vidro Climcover Roll Alu2 "ISOVER", revestido em uma das suas faces com alumínio reforçado que atua como barreira de vapor, de 30 mm de espessura, para o isolamento de dutos de ar em climatização, resistência térmica 0,86 m²K/W, condutibilidade térmica 0,035 W/(mK); com 39,76 dB de índice global de redução sonora, Rw; proporcionando uma melhora do índice global de redução sonora ponderado A de 9,43 dBA, em tubos de queda com vazão médio de 60 l/min; disposto à volta do tubo de queda como manga isolante e fixado com abraçadeiras de plástico. Inclusive fita autocolante para vedação de juntas.
Inclui: Corte do rolo em tramos. Forrado da curva do tubo de queda. Colocação das abraçadeiras. Vedação de juntas.
Critério de medição de projeto: Número de unidades previstas, segundo documentação gráfica de Projeto.
Critério de quantitativos de obra: Medir-se-á o número de unidades realmente executadas segundo especificações de Projeto.

| Código | Un | Descrição | Rendimento | Preço | Importância |
|---|---|---|---|---|---|
| mt42coi110a | m² | Manta de lã de vidro Climcover Roll Alu2 "ISOVER", revestido em uma das suas faces com alumínio reforçado que atua como barreira de vapor, de 30 mm de espessura, para o isolamento de dutos de ar em climatização, resistência térmica 0,86 m²K/W, condutibilidade térmica 0,035 W/(mK); com 39,76 dB de índice global de redução sonora, Rw; proporcionando uma melhora do índice global de redução sonora ponderado A de 9,43 dBA, em tubos de queda com vazão médio de 60 l/min, Euroclasse A2-s1, d0 de reação ao fogo, com código de designação MW-EN 14303-T2-MV1. (material) | 0.311 | 46.87 | 14.58 |
| mt16pdg012a | Un | Abraçadeira de plástico, para fixação de isolamento acústico de tubos de queda. (material) | 4.000 | 1.17 | 4.68 |
| mt16aaa030 | m | Fita autocolante para vedação de juntas. (material) | 1.000 | 2.01 | 2.01 |
| mo054 | h | Montador de isolamentos. (mão de obra) | 0.184 | 33.54 | 6.17 |
| mo101 | h | Ajudante de montador de isolamentos. (mão de obra) | 0.184 | 27.93 | 5.14 |
| % | % | Custos diretos complementares | 2 % | 32.58 | 0.65 |
|  |  | Custos diretos |  |  | 33.23 |
