# Cobertura plana acessível, não ventilada, com piso fixo, tipo convencional, para tráfego de pedestres público. Impermeabilização com lâminas asfálticas, tipo monocamada melhorada

- Propriedade do ficheiro: CYPE INGENIEROS, S.A.
- Formato: FIEBDC-3/2002
- Âmbito geográfico: Brasil
- Moeda: BRL
- Custos indiretos: 3.00 %
- Despesas gerais: 13.00 %
- Lucro: 6.00 %
- IVA: 17.00 %

## Q Coberturas

### QA Planas acessíveis, não ventiladas

#### QAA Com piso fixo, para tráfego de pedestres público

**QAA011** m² Cobertura plana acessível, não ventilada, com piso fixo, tipo convencional, para tráfego de pedestres público. Impermeabilização com lâminas asfálticas, tipo monocamada melhorada.
Cobertura plana acessível, não ventilada, com piso fixo, tipo convencional, caimento de 1% a 5%, para tráfego de pedestres público. FORMAÇÃO DE PENDENTES: com guias de espigões, água furtada e juntas com mestras de bloco cerâmico furado duplo e camada de argila expandida, descarregada a seco e consolidada na superfície com calda de cimento, proporcionando uma resistência à compressão de 1 MPa e com uma condutibilidade térmica de 0,087 W/(mK), com espessura média de 10 cm; com camada de regularização de argamassa de cimento, confeccionada em obra, dosificação 1:6 de 4 cm de espessura, acabamento afagado; ISOLAMENTO TÉRMICO: painel rígido de lã de rocha hidrofugada, Alphatoit "ISOVER"; CAMADA SEPARADORA SOB CAMADA DE REFORÇO: geotêxtil não tecido composto por fibras de poliéster entrelaçadas, (150 g/m²); CAMADA DE REFORÇO: argamassa de cimento CEM II/B-L 32,5 N tipo M-10 de 4 cm de espessura; IMPERMEABILIZAÇÃO: tipo monocamada, colada, formada por uma membrana de betume modificado com elastômero SBS, de 3,5 mm de espessura, com armadura de feltro de poliéster não tecido de 160 g/m², melhorada com uma membrana de betume aditivado com plastômero APP, totalmente coladas com maçarico; CAMADA SEPARADORA SOB PROTEÇÃO: geotêxtil não tecido composto por fibras de poliéster entrelaçadas, (200 g/m²); CAMADA DE PROTEÇÃO: piso de ladrilhos cerâmicos de grés rústico, 20x20 cm colocados em camada fina com cimento cola de pega normal, C1 sem nenhuma característica adicional, cor cinza, sobre uma camada de regularização de argamassa de cimento, confeccionada em obra, dosificação 1:6, de 4 cm de espessura, rejuntamento com argamassa de rejuntamento cimentosa melhorada, com absorção de água reduzida e resistência elevada à abrasão tipo CG 2 W A, cor branco, para juntas de 2 a 15 mm. Inclusive cruzetas de PVC.
Critérios considerados na determinação do preço da unidade de obra: O preço não inclui a execução e a vedação das juntas nem a execução de arremates nos encontros com paramentos e drenagens.
Inclui: Marcação dos pontos singulares. Marcação dos caimentos e traçado de espigões, águas furtadas e juntas. Formação de caimentos com guias de espigões, água furtada e juntas com mestras de bloco. Enchimento de juntas com poliestireno expandido. Descarga a seco da argila expandida até alcançar o nível das mestras, e consolidação com calda de cimento. Descarga, espalhamento e nivelamento da argamassa de regularização. Revisão da superfície base na qual se realiza a fixação do isolamento de acordo com as exigências da técnica a utilizar. Corte, ajuste e colocação do isolamento. Limpeza e preparação da superfície. Colocação da impermeabilização. Colocação da camada separadora sob proteção. Colocação, espalhamento e nivelamento do material de fixação ou nivelação. Marcação das juntas do piso. Implantação do piso e formação de juntas e pontos singulares. Colocação dos ladrilhos com junta aberta. Vedação de juntas de piso e perimetrais. Rejuntamento do piso.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3.000 | 0.71 | 2.13 |
| mt01arl030a | m³ | Argila expandida, fornecida em sacos. (material) | 0.100 | 407.02 | 40.70 |
| mt09lec020b | m³ | Calda de cimento CEM II/B-L 32,5 N 1/3. (material) | 0.010 | 276.15 | 2.76 |
| mt16pea020b | m² | Painel rígido de poliestireno expandido, borda lateral reta, de 20 mm de espessura, resistência térmica 0,55 m²K/W, condutibilidade térmica 0,036 W/(mK), para junta de dilatação. (material) | 0.010 | 8.98 | 0.09 |
| mt08aaa010a | m³ | Água. (material) | 0.016 | 3.79 | 0.06 |
| mt01arg005a | t | Areia de pedreira, para argamassa preparada em obra. (material) | 0.130 | 50.71 | 6.59 |
| mt08cem002 | kg | Cimento cinza em sacos. (material) | 20.000 | 0.63 | 12.60 |
| mt16lri030aa | m² | Painel rígido de lã de rocha hidrofugada, Alphatoit "ISOVER", não revestido, de 40 mm de espessura, resistência térmica 1 m²K/W, condutibilidade térmica 0,039 W/(mK), Euroclasse A1 de reação ao fogo. (material) | 1.050 | 93.09 | 97.74 |
| mt14gsa020bc | m² | Geotêxtil não tecido composto por fibras de poliéster entrelaçadas, com uma resistência à tração longitudinal de 1,88 kN/m, uma resistência à tração transversal de 1,49 kN/m, uma abertura de cone ao ensaio de perfuração dinâmica segundo ISO 13433 inferior a 40 mm, resistência CBR ao punçoamento 0,3 kN e uma massa superficial de 150 g/m². (material) | 1.050 | 4.55 | 4.78 |
| mt09mor010e | m³ | Argamassa de cimento CEM II/B-L 32,5 N tipo M-10, confeccionada em obra com 320 kg/m³ de cimento e uma proporção em volume 1/4. (material) | 0.040 | 326.92 | 13.08 |
| mt14lba010g | m² | Membrana de betume modificado com elastômero SBS, de 3,5 mm de espessura, massa nominal 4 kg/m², com armadura de feltro de poliéster não tecido de 160 g/m², de superfície não protegida. (material) | 1.100 | 46.38 | 51.02 |
| mt14lad010a | m² | Membrana de betume aditivado com plastômero APP, de 2,5 mm de espessura, massa nominal 3 kg/m², com armadura de feltro de fibra de vidro de 60 g/m², de superfície não protegida. (material) | 1.100 | 22.87 | 25.16 |
| mt14gsa020ce | m² | Geotêxtil não tecido composto por fibras de poliéster entrelaçadas, com uma resistência à tração longitudinal de 1,63 kN/m, uma resistência à tração transversal de 2,08 kN/m, uma abertura de cone ao ensaio de perfuração dinâmica segundo ISO 13433 inferior a 27 mm, resistência CBR ao punçoamento 0,4 kN e uma massa superficial de 200 g/m². (material) | 1.050 | 6.24 | 6.55 |
| mt09mcr021g | kg | Cimento cola de pega normal, C1, cor cinza. (material) | 4.000 | 0.86 | 3.44 |
| mt18bcr010he800 | m² | Ladrilho cerâmico de grés rústico, 20x20 cm, R$ 8,00/m², capacidade de absorção de água 3%<=E<6%. (material) | 1.050 | 42.35 | 44.47 |
| mt18acc050b | Un | Cruzetas de PVC para separação entre 3 e 15 mm. (material) | 14.000 | 0.07 | 0.98 |
| mt18rcr010a300 | m | Rodapé cerâmico de grés rústico, de 7 cm de largura, R$ 3,00/m. (material) | 0.400 | 15.88 | 6.35 |
| mt09mcp020bB | kg | Argamassa de rejuntamento cimentosa melhorada, com absorção de água reduzida e resistência elevada à abrasão, tipo CG2 W A, cor branca, para juntas de 2 a 15 mm, à base de cimento de alta resistência, inertes selecionados, aditivos especiais e pigmentos, com efeito anti-caruncho, anti-verdete e preventivo das eflorescências, hidrorrepelente, especial para rejuntamento de todo tipo de peças cerâmicas e pedras naturais em zonas de proliferação de microrganismos. (material) | 0.030 | 3.56 | 0.11 |
| mq06hor010 | h | Betoneira elétrica com uma capacidade de amassamento de 160 l. (equipamento) | 0.065 | 12.69 | 0.82 |
| op00sop010 |  | Maçarico para solda de lâminas asfálticas. | 1.000 | 0.00 | 0.00 |
| mo020 | h | Pedreiro. (mão de obra) | 0.103 | 32.24 | 3.32 |
| mo113 | h | Auxiliar de serviços gerais. (mão de obra) | 1.063 | 27.81 | 29.56 |
| mo029 | h | Aplicador de lâminas impermeabilizantes. (mão de obra) | 0.160 | 32.24 | 5.16 |
| mo067 | h | Ajudante de aplicador de lâminas impermeabilizantes. (mão de obra) | 0.160 | 30.23 | 4.84 |
| mo054 | h | Montador de isolamentos. (mão de obra) | 0.057 | 33.54 | 1.91 |
| mo101 | h | Ajudante de montador de isolamentos. (mão de obra) | 0.057 | 27.93 | 1.59 |
| mo023 | h | Ladrilhista. (mão de obra) | 0.457 | 32.24 | 14.73 |
| mo061 | h | Ajudante de ladrilhista. (mão de obra) | 0.229 | 30.23 | 6.92 |
| % | % | Custos diretos complementares | 2 % | 387.46 | 7.75 |
|  |  | Custos diretos |  |  | 395.21 |
