# Isolamento acústico a ruído aéreo de tubo de queda, com lãs minerais

- Propriedade do ficheiro: CYPE Ingenieros S.A.
- Formato: FIEBDC-3/2016
- Programa: Gerador de preços para construção civil. CYPE Ingenieros, S.A.
- Data: 17/06/2024
- Âmbito geográfico: Brasil
- Moeda: BRL
- Custos indiretos: 3 %
- Despesas gerais: 13 %
- Lucro: 6 %
- IVA: 17 %

## N Isolamentos e impermeabilizações

### NB Isolamentos acústicos

#### NBA Tubulações e tubos de queda

**NBA022** m Isolamento acústico a ruído aéreo de tubo de queda, com lãs minerais.
Isolamento acústico a ruído aéreo de tubo de queda de 90 mm de diâmetro, realizado com manta de lã de vidro Climcover Roll Alu2 "ISOVER", revestido em uma das suas faces com alumínio reforçado que atua como barreira de vapor, de 30 mm de espessura, para o isolamento de dutos de ar em climatização, resistência térmica 0,86 m²K/W, condutibilidade térmica 0,035 W/(mK); com 39,76 dB de índice global de redução sonora, Rw; proporcionando uma melhora do índice global de redução sonora ponderado A de 9,43 dBA, em tubos de queda com vazão médio de 60 l/min; disposto à volta do tubo de queda como manga isolante e fixado com abraçadeiras de plástico. Inclusive fita autocolante para vedação de juntas.
Inclui: Corte do rolo em tramos. Forro do tubo de queda. Colocação das abraçadeiras. Vedação de juntas.
Critério de medição de projeto: Comprimento medido segundo documentação gráfica de Projeto.
Critério de quantitativos de obra: Medir-se-á o comprimento realmente executado segundo especificações de Projeto.

| Código | Un | Descrição | Rendimento | Preço | Importância |
|---|---|---|---|---|---|
| mt42coi110a | m² | Manta de lã de vidro Climcover Roll Alu2 "ISOVER", revestido em uma das suas faces com alumínio reforçado que atua como barreira de vapor, de 30 mm de espessura, para o isolamento de dutos de ar em climatização, resistência térmica 0,86 m²K/W, condutibilidade térmica 0,035 W/(mK); com 39,76 dB de índice global de redução sonora, Rw; proporcionando uma melhora do índice global de redução sonora ponderado A de 9,43 dBA, em tubos de queda com vazão médio de 60 l/min, Euroclasse A2-s1, d0 de reação ao fogo, com código de designação MW-EN 14303-T2-MV1. (material) | 0.311 | 46.87 | 14.577 |
| mt16pdg012a | Un | Abraçadeira de plástico, para fixação de isolamento acústico de tubos de queda. (material) | 3 | 1.17 | 3.510 |
| mt16aaa030 | m | Fita autocolante para vedação de juntas. (material) | 1 | 2.01 | 2.010 |
| mo054 | h | Montador de isolamentos. (mão de obra) | 0.142 | 33.54 | 4.763 |
| mo101 | h | Ajudante de montador de isolamentos. (mão de obra) | 0.142 | 27.93 | 3.966 |
| % | % | Custos diretos complementares | 2 % | 28.826 | 0.577 |
|  |  | Custos diretos |  |  | 29.403 |

Resíduos:
- colocação: mt42coi110a; fator de resíduo 0.048
- colocação: mt16pdg012a Abraçadeira de plástico, para fixação de isolamento acústico de tubos de queda; fator de resíduo 0.07
- colocação: mt16aaa030 Fita autocolante para vedação de juntas; fator de resíduo 0.07

## Recursos

**mt42coi110a** m² Manta de lã de vidro Climcover Roll Alu2 "ISOVER"
Dados técnicos: Custo energético 13.065 MJ; Emissão de CO2 0.745 kg; Código LER 17 06 04; Massa do elemento 0.42 kg; Volume 0.0007 m3
Resíduos:
- embalagem: re170203 Plástico. (componente de resíduo); rendimento 0.024 kg; Código LER 17 02 03; Massa do elemento 1 kg; Volume 0.001667 m3

**mt16pdg012a** Un Abraçadeira de plástico, para fixação de isolamento acústico de tubos de queda
Dados técnicos: Custo energético 0.184 MJ; Emissão de CO2 0.009 kg; Código LER 17 02 03; Massa do elemento 0.0019 kg; Volume 0.000003 m3

**mt16aaa030** m Fita autocolante para vedação de juntas
Dados técnicos: Custo energético 0.339 MJ; Emissão de CO2 0.017 kg; Código LER 17 06 04; Massa do elemento 0.0025 kg; Volume 0.000004 m3
Resíduos:
- embalagem: re170203 Plástico; rendimento 0.001 kg
