# Proteção passiva contra incêndios de estrutura metálica, com placas de gesso acartonado. Sistema "KNAUF"

- Propriedade do ficheiro: CYPE INGENIEROS, S.A.
- Formato: FIEBDC-3/2002
- Âmbito geográfico: Brasil
- Moeda: BRL
- Custos indiretos: 3.00 %
- Despesas gerais: 13.00 %
- Lucro: 6.00 %
- IVA: 17.00 %

## I Instalações

### IO Contra incêndios

#### IOR Proteção passiva contra incêndios: estruturas

**IOR013** m Proteção passiva contra incêndios de estrutura metálica, com placas de gesso acartonado. Sistema "KNAUF".
Sistema de proteção passiva contra incêndios de viga de aço HEA 100, protegida em 3 faces e com uma resistência ao fogo de 30 minutos, sistema K252D.es "KNAUF", através de recobrimento com placas de gesso acartonado Fireboard GM-F, fixadas com clipes e perfis metálicos. Inclusive fixações, parafusos e massa e fita para o tratamento de juntas.
Inclui: Marcação. Colocação dos perfis angulares mediante fixações. Instalação de clipes. Colocação à pressão das mestras contra os clipes. Aparafusamento das placas aos perfis angulares e às mestras. Tratamento de juntas. Emassamento superficial.
Critério de medição de projeto: Comprimento medido segundo documentação gráfica de Projeto.
Critério de quantitativos de obra: Medir-se-á o comprimento realmente executado segundo especificações de Projeto.

| Código | Un | Descrição | Rendimento | Preço | Importância |
|---|---|---|---|---|---|
| mt12psg200e | m | Perfil angular 30x30x0,7 mm, de aço galvanizado. (material) | 2.000 | 3.40 | 6.80 |
| mt12ptk030 | Un | Fixação "KNAUF" para concreto. (material) | 3.200 | 0.96 | 3.07 |
| mt12pfk011a | m | Mestra 60/27 "KNAUF", de chapa de aço galvanizado. (material) | 2.000 | 5.09 | 10.18 |
| mt12pmk011b | Un | Clipe de proteção Fireboard "KNAUF" de 72x48x41 mm. (material) | 3.200 | 2.09 | 6.69 |
| mt12pmk010a | m² | Placa de gesso acartonado reforçada com tecido de fibra GM-F / 1200 / 2600 / 15 / com as bordas longitudinais quadrados, especial Fireboard GM-F "KNAUF" com alma de gesso e faces revestidas com uma lâmina de fibra de vidro; Euroclasse A1 de reação ao fogo. (material) | 0.475 | 50.84 | 24.15 |
| mt12pmk010c | m² | Placa de gesso acartonado reforçada com tecido de fibra GM-F / 1200 / 2600 / 25 / com as bordas longitudinais quadrados, especial Fireboard GM-F "KNAUF" com alma de gesso e faces revestidas com uma lâmina de fibra de vidro; Euroclasse A1 de reação ao fogo. (material) | 0.292 | 67.29 | 19.65 |
| mt12ptk010cc | Un | Parafuso autoperfurante TN "KNAUF" 3,5x25. (material) | 30.000 | 0.03 | 0.90 |
| mt12pmk012a | kg | Massa de juntas Fireboard Spachtel "KNAUF", de pega normal (45 minutos), intervalo de temperatura de trabalho de 10 a 35°C, Euroclasse A1 de reação ao fogo, para aplicação manual com fita de juntas. (material) | 2.550 | 2.29 | 5.84 |
| mt12pmk013 | m | Fita de juntas Fireboard "KNAUF". (material) | 2.000 | 0.14 | 0.28 |
| mo053 | h | Montador de pré-fabricados interiores. (mão de obra) | 0.156 | 33.54 | 5.23 |
| mo100 | h | Ajudante de montador de pré-fabricados interiores. (mão de obra) | 0.156 | 27.93 | 4.36 |
| % | % | Custos diretos complementares | 2 % | 87.15 | 1.74 |
|  |  | Custos diretos |  |  | 88.89 |
