# Proteção passiva contra incêndios de estrutura metálica, com placas de gesso acartonado. Sistema "KNAUF"

- Propriedade do ficheiro: CYPE Ingenieros S.A.
- Formato: FIEBDC-3/2016
- Programa: Gerador de preços para construção civil. CYPE Ingenieros, S.A.
- Data: 17/06/2024
- Âmbito geográfico: Brasil
- Moeda: BRL
- Custos indiretos: 3 %
- Despesas gerais: 13 %
- Lucro: 6 %
- IVA: 17 %

## I Instalações

### IO Contra incêndios

#### IOR Proteção passiva contra incêndios: estruturas

**IOR013** m Proteção passiva contra incêndios de estrutura metálica, com placas de gesso acartonado. Sistema "KNAUF".
Sistema de proteção passiva contra incêndios de viga de aço HEA 100, protegida em 3 faces e com uma resistência ao fogo de 30 minutos, sistema K252D.es "KNAUF", através de recobrimento com placas de gesso acartonado Fireboard GM-F, fixadas com clipes e perfis metálicos. Inclusive fixações, parafusos e massa e fita para o tratamento de juntas.
Inclui: Marcação. Colocação dos perfis angulares mediante fixações. Instalação de clipes. Colocação à pressão das mestras contra os clipes. Aparafusamento das placas aos perfis angulares e às mestras. Tratamento de juntas. Emassamento superficial.
Critério de medição de projeto: Comprimento medido segundo documentação gráfica de Projeto.
Critério de quantitativos de obra: Medir-se-á o comprimento realmente executado segundo especificações de Projeto.

| Código | Un | Descrição | Rendimento | Preço | Importância |
|---|---|---|---|---|---|
| mt12psg200e | m | Perfil angular 30x30x0,7 mm, de aço galvanizado. (material) | 2 | 3.4 | 6.800 |
| mt12ptk030 | Un | Fixação "KNAUF" para concreto. (material) | 3.2 | 0.96 | 3.072 |
| mt12pfk011a | m | Mestra 60/27 "KNAUF", de chapa de aço galvanizado. (material) | 2 | 5.09 | 10.180 |
| mt12pmk011b | Un | Clipe de proteção Fireboard "KNAUF" de 72x48x41 mm. (material) | 3.2 | 2.09 | 6.688 |
| mt12pmk010a | m² | Placa de gesso acartonado reforçada com tecido de fibra GM-F / 1200 / 2600 / 15 / com as bordas longitudinais quadrados, especial Fireboard GM-F "KNAUF" com alma de gesso e faces revestidas com uma lâmina de fibra de vidro; Euroclasse A1 de reação ao fogo. (material) | 0.475 | 50.84 | 24.149 |
| mt12pmk010c | m² | Placa de gesso acartonado reforçada com tecido de fibra GM-F / 1200 / 2600 / 25 / com as bordas longitudinais quadrados, especial Fireboard GM-F "KNAUF" com alma de gesso e faces revestidas com uma lâmina de fibra de vidro; Euroclasse A1 de reação ao fogo. (material) | 0.292 | 67.29 | 19.649 |
| mt12ptk010cc | Un | Parafuso autoperfurante TN "KNAUF" 3,5x25. (material) | 30 | 0.03 | 0.900 |
| mt12pmk012a | kg | Massa de juntas Fireboard Spachtel "KNAUF", de pega normal (45 minutos), intervalo de temperatura de trabalho de 10 a 35°C, Euroclasse A1 de reação ao fogo, para aplicação manual com fita de juntas. (material) | 2.55 | 2.29 | 5.840 |
| mt12pmk013 | m | Fita de juntas Fireboard "KNAUF". (material) | 2 | 0.14 | 0.280 |
| mo053 | h | Montador de pré-fabricados interiores. (mão de obra) | 0.156 | 33.54 | 5.232 |
| mo100 | h | Ajudante de montador de pré-fabricados interiores. (mão de obra) | 0.156 | 27.93 | 4.357 |
| % | % | Custos diretos complementares | 2 % | 87.147 | 1.743 |
|  |  | Custos diretos |  |  | 88.890 |

Resíduos:
- colocação: mt12psg200e Perfil angular 30x30x0,7 mm, de aço galvanizado; fator de resíduo 0.0188
- colocação: mt12pfk011a Mestra 60/27 "KNAUF", de chapa de aço galvanizado; fator de resíduo 0.0171714
- colocação: mt12pmk010a; fator de resíduo 0.0150203
- colocação: mt12pmk010c; fator de resíduo 0.00968785
- colocação: mt12ptk010cc Parafuso autoperfurante TN "KNAUF" 3,5x25; fator de resíduo 0.00533333
- colocação: mt12pmk012a; fator de resíduo 0.03
- colocação: mt12pmk013 Fita de juntas Fireboard "KNAUF"; fator de resíduo 0.044

## Recursos

**mt12psg200e** m Perfil angular 30x30x0,7 mm, de aço galvanizado
Dados técnicos: Custo energético 37.607 MJ; Emissão de CO2 1.158 kg; Código LER 17 04 05; Massa do elemento 0.28 kg; Volume 0.000133 m3
Resíduos:
- embalagem: re170203 Plástico. (componente de resíduo); rendimento 0.005 kg; Código LER 17 02 03; Massa do elemento 1 kg; Volume 0.001667 m3

**mt12pfk011a** m Mestra 60/27 "KNAUF", de chapa de aço galvanizado
Dados técnicos: Custo energético 74.764 MJ; Emissão de CO2 2.294 kg; Código LER 17 04 05; Massa do elemento 0.56 kg; Volume 0.000267 m3
Resíduos:
- embalagem: re170203 Plástico; rendimento 0.005 kg

**mt12pmk010a** m² Placa de gesso acartonado reforçada com tecido de fibra GM-F / 1200 / 2600 / 15 / com as bordas longitudinais
Dados técnicos: Custo energético 315.743 MJ; Emissão de CO2 4.711 kg; Código LER 17 08 02; Massa do elemento 12 kg; Volume 0.012 m3
Resíduos:
- embalagem: re170203 Plástico; rendimento 0.006 kg

**mt12pmk010c** m² Placa de gesso acartonado reforçada com tecido de fibra GM-F / 1200 / 2600 / 25 / com as bordas longitudinais
Dados técnicos: Custo energético 526.244 MJ; Emissão de CO2 7.852 kg; Código LER 17 08 02; Massa do elemento 20 kg; Volume 0.02 m3
Resíduos:
- embalagem: re170203 Plástico; rendimento 0.011 kg

**mt12ptk010cc** Un Parafuso autoperfurante TN "KNAUF" 3,5x25
Dados técnicos: Custo energético 0.015 MJ; Emissão de CO2 0.002 kg; Código LER 17 04 05; Massa do elemento 0.0015 kg
Resíduos:
- embalagem: re150101 Embalagens de papel e cartão. (componente de resíduo); rendimento 0.001 kg; Código LER 15 01 01; Massa do elemento 1 kg; Volume 0.001333 m3

**mt12pmk012a** kg Massa de juntas Fireboard Spachtel "KNAUF"
Dados técnicos: Custo energético 12.798 MJ; Emissão de CO2 0.436 kg; Código LER 17 08 02; Massa do elemento 1 kg; Volume 0.001 m3
Resíduos:
- embalagem: re170203 Plástico; rendimento 0.02 kg

**mt12pmk013** m Fita de juntas Fireboard "KNAUF"
Dados técnicos: Custo energético 20.508 MJ; Emissão de CO2 0.460 kg; Código LER 17 02 03; Massa do elemento 0.11 kg; Volume 0.000183 m3
Resíduos:
- embalagem: re170201 Madeira. (componente de resíduo); rendimento 0.04 kg; Código LER 17 02 01; Massa do elemento 1 kg; Volume 0.000909 m3
