# Forro contínuo de placas de cimento. Sistema "KNAUF"

- Propriedade do ficheiro: CYPE Ingenieros S.A.
- Formato: FIEBDC-3/2016
- Programa: Gerador de preços para construção civil. CYPE Ingenieros, S.A.
- Data: 17/06/2024
- Âmbito geográfico: Brasil
- Moeda: BRL
- Custos indiretos: 3 %
- Despesas gerais: 13 %
- Lucro: 6 %
- IVA: 17 %

## R Revestimentos e forros

### RT Forros em interiores

#### RTE Contínuos, de placas de cimento

**RTE016** m² Forro contínuo de placas de cimento. Sistema "KNAUF".
Forro contínuo suspenso, liso, situado a uma altura menor de 4 m, acabamento com massa Aquapanel Q4 Finish. Sistema D282a.es "KNAUF" (12,5+27+27), constituído por: ESTRUTURA: estrutura metálica de aço galvanizado de mestras primárias 60/27 mm com uma modulação de 1000 mm e suspensas da laje ou elemento de suporte de concreto com suspensões Nonius cada 750 mm, e mestras secundárias fixadas perpendicularmente às primárias com conectores tipo cavalete e com uma modulação de 400 mm; PLACAS: uma camada de placas de cimento Portland Aquapanel Indoor "KNAUF" de 12,5x1200x2400 mm, revestidas com uma camada de fibra de vidro embutida em ambas as faces. Inclusive fixações para a ancoragem dos perfis, parafusos para a fixação das placas, perfis U 30/30 "KNAUF", argamassa para juntas Aquapanel Indoor "KNAUF", fita de juntas Aquapanel "KNAUF", primer incolor de siloxano GRC "KNAUF", massa Aquapanel Q4 Finish "KNAUF", para emassado superficial de placas, e acessórios de montagem.
Inclui: Marcação dos eixos da estrutura metálica. Colocação da fita acústica. Nivelamento e fixação dos perfis perimetrais. Sinalização dos pontos de ancoragem à laje ou elemento de suporte. Nivelamento e suspensão dos perfis primários e secundários da estrutura. Corte das placas. Fixação das placas. Resolução de encontros e pontos singulares. Tratamento de juntas. Aplicação da camada de primer. Aplicação da camada de acabamento.
Critério de medição de projeto: Superfície medida entre paramentos, segundo documentação gráfica de Projeto, sem descontar aberturas para instalações.
Critério de quantitativos de obra: Medir-se-á a superfície realmente executada segundo especificações de Projeto, sem deduzir as aberturas de superfície menor de 1 m².

| Código | Un | Descrição | Rendimento | Preço | Importância |
|---|---|---|---|---|---|
| mt12pfk012a | m | Perfil U 30/30 de chapa de aço galvanizado, "KNAUF", espessura 0,55 mm. (material) | 0.4 | 3.51 | 1.404 |
| mt12pck020b | m | Fita acústica de dilatação, autocolante, de espuma de poliuretano de células fechadas "KNAUF", de 3,2 mm de espessura e 50 mm de largura, resistência térmica 0,10 m²K/W, condutibilidade térmica 0,032 W/(mK). (material) | 0.4 | 0.73 | 0.292 |
| mt12psg220 | Un | Fixação composta por bucha e parafuso 5x27. (material) | 2.3 | 0.2 | 0.460 |
| mt12pek050c | Un | Parte superior Nonius "KNAUF", 530/630, para forros suspensos. (material) | 1.5 | 1.77 | 2.655 |
| mt12pek050b | Un | Seguro Nonius "KNAUF", para forros suspensos. (material) | 1.5 | 0.13 | 0.195 |
| mt12pek050a | Un | Suspensão Nonius "KNAUF", para forros suspensos. (material) | 1.5 | 1.14 | 1.710 |
| mt12ptk010ab | Un | Parafuso LN "KNAUF" 3,5x11. (material) | 1.5 | 0.03 | 0.045 |
| mt12pfk011a | m | Mestra 60/27 "KNAUF", de chapa de aço galvanizado. (material) | 3.2 | 5.09 | 16.288 |
| mt12pek020za | Un | Conector, para mestra 60/27, "KNAUF". (material) | 0.8 | 0.59 | 0.472 |
| mt12pek020ra | Un | Conector tipo cavalete, para mestra 60/27, "KNAUF". (material) | 2.9 | 0.7 | 2.030 |
| mt12pak010r | m² | Placa de cimento Portland Aquapanel Indoor "KNAUF" de 12,5x1200x2400 mm, revestida com uma camada de fibra de vidro embutida em ambas as faces. (material) | 1.05 | 54.47 | 57.194 |
| mt12ptk010ch | Un | Parafuso autoperfurante TN "KNAUF" 4,2x70. (material) | 22 | 0.1 | 2.200 |
| mt12pak060i | kg | Argamassa para juntas Aquapanel Indoor "KNAUF", cor cinza. (material) | 0.6 | 7.25 | 4.350 |
| mt12pak050d | m | Fita de juntas Aquapanel "KNAUF". (material) | 2.1 | 1.11 | 2.331 |
| mt12pak085d | l | Primer incolor de siloxano GRC "KNAUF". (material) | 0.2 | 10.04 | 2.008 |
| mt12pak095d | kg | Massa Aquapanel Q4 Finish "KNAUF", acabamento liso, cor branco, para tratamento de juntas e emassado superficial de placas. (material) | 1.7 | 8 | 13.600 |
| mo015 | h | Montador de forros. (mão de obra) | 0.291 | 33.54 | 9.760 |
| mo082 | h | Ajudante de montador de forros. (mão de obra) | 0.291 | 27.93 | 8.128 |
| % | % | Custos diretos complementares | 2 % | 125.122 | 2.502 |
|  |  | Custos diretos |  |  | 127.624 |

Resíduos:
- colocação: mt12pfk012a Perfil U 30/30 de chapa de aço galvanizado, "KNAUF", espessura 0,55 mm; fator de resíduo 0.0188
- colocação: mt12pck020b; fator de resíduo 0.06
- colocação: mt12ptk010ab Parafuso LN "KNAUF" 3,5x11; fator de resíduo 0.005
- colocação: mt12pfk011a Mestra 60/27 "KNAUF", de chapa de aço galvanizado; fator de resíduo 0.0171714
- colocação: mt12pek020za Conector, para mestra 60/27, "KNAUF"; fator de resíduo 0.02
- colocação: mt12pek020ra Conector tipo cavalete, para mestra 60/27, "KNAUF"; fator de resíduo 0.02
- colocação: mt12pak010r; fator de resíduo 0.0248
- colocação: mt12ptk010ch Parafuso autoperfurante TN "KNAUF" 4,2x70; fator de resíduo 0.00515152
- colocação: mt12pak060i Argamassa para juntas Aquapanel Indoor "KNAUF", cor cinza; fator de resíduo 0.035
- colocação: mt12pak050d Fita de juntas Aquapanel "KNAUF"; fator de resíduo 0.055
- colocação: mt12pak085d Primer incolor de siloxano GRC "KNAUF"; fator de resíduo 0.06

## Recursos

**mt12pfk012a** m Perfil U 30/30 de chapa de aço galvanizado, "KNAUF", espessura 0,55 mm
Dados técnicos: Custo energético 52.191 MJ; Emissão de CO2 1.604 kg; Código LER 17 04 05; Massa do elemento 0.39 kg; Volume 0.000186 m3
Resíduos:
- embalagem: re170203 Plástico. (componente de resíduo); rendimento 0.005 kg; Código LER 17 02 03; Massa do elemento 1 kg; Volume 0.001667 m3

**mt12pck020b** m Fita acústica de dilatação
Dados técnicos: Custo energético 1.712 MJ; Emissão de CO2 0.083 kg; Código LER 17 06 04; Massa do elemento 0.0112 kg; Volume 0.000019 m3
Resíduos:
- embalagem: re170203 Plástico; rendimento 0.001 kg

**mt12ptk010ab** Un Parafuso LN "KNAUF" 3,5x11
Dados técnicos: Custo energético 0.010 MJ; Emissão de CO2 0.001 kg; Código LER 17 04 05; Massa do elemento 0.001 kg
Resíduos:
- embalagem: re150101 Embalagens de papel e cartão. (componente de resíduo); rendimento 0.001 kg; Código LER 15 01 01; Massa do elemento 1 kg; Volume 0.001333 m3

**mt12pfk011a** m Mestra 60/27 "KNAUF", de chapa de aço galvanizado
Dados técnicos: Custo energético 74.764 MJ; Emissão de CO2 2.294 kg; Código LER 17 04 05; Massa do elemento 0.56 kg; Volume 0.000267 m3
Resíduos:
- embalagem: re170203 Plástico; rendimento 0.005 kg

**mt12pek020za** Un Conector, para mestra 60/27, "KNAUF"
Dados técnicos: Custo energético 3.307 MJ; Emissão de CO2 0.166 kg; Código LER 17 04 05; Massa do elemento 0.09 kg; Volume 0.000043 m3
Resíduos:
- embalagem: re170203 Plástico; rendimento 0.025 kg

**mt12pek020ra** Un Conector tipo cavalete, para mestra 60/27, "KNAUF"
Dados técnicos: Custo energético 3.503 MJ; Emissão de CO2 0.176 kg; Código LER 17 04 05; Massa do elemento 0.11 kg; Volume 0.000052 m3
Resíduos:
- embalagem: re170203 Plástico; rendimento 0.025 kg

**mt12pak010r** m² Placa de cimento Portland Aquapanel Indoor "KNAUF" de 12,5x1200x2400 mm
Dados técnicos: Custo energético 0.875 MJ; Emissão de CO2 2.457 kg; Código LER 17 01 01; Massa do elemento 16.25 kg; Volume 0.010833 m3
Resíduos:
- embalagem: re170203 Plástico; rendimento 0.004 kg

**mt12ptk010ch** Un Parafuso autoperfurante TN "KNAUF" 4,2x70
Dados técnicos: Custo energético 0.033 MJ; Emissão de CO2 0.003 kg; Código LER 17 04 05; Massa do elemento 0.0033 kg; Volume 0.000002 m3
Resíduos:
- embalagem: re150101 Embalagens de papel e cartão; rendimento 0.001 kg

**mt12pak060i** kg Argamassa para juntas Aquapanel Indoor "KNAUF", cor cinza
Dados técnicos: Custo energético 7.958 MJ; Emissão de CO2 0.580 kg; Código LER 17 09 04; Massa do elemento 1 kg; Volume 0.000667 m3
Resíduos:
- embalagem: re150101 Embalagens de papel e cartão; rendimento 0.021 kg
- embalagem: re170201 Madeira. (componente de resíduo); rendimento 0.006 kg; Código LER 17 02 01; Massa do elemento 1 kg; Volume 0.000909 m3
- embalagem: re170203 Plástico; rendimento 0.009 kg

**mt12pak050d** m Fita de juntas Aquapanel "KNAUF"
Dados técnicos: Custo energético 1.215 MJ; Emissão de CO2 0.060 kg; Código LER 17 02 03; Massa do elemento 0.016 kg; Volume 0.000027 m3
Resíduos:
- embalagem: re170203 Plástico; rendimento 0.001 kg

**mt12pak085d** l Primer incolor de siloxano GRC "KNAUF"
Dados técnicos: Custo energético 157.543 MJ; Emissão de CO2 6.493 kg; Código LER 17 09 04; Massa do elemento 1.05 kg; Volume 0.0007 m3
Resíduos:
- embalagem: re150104 Embalagens de metal. (componente de resíduo); rendimento 0.042 kg; Código LER 15 01 04; Massa do elemento 1 kg; Volume 0.001667 m3
