# Base de concreto

- Propriedade do ficheiro: CYPE Ingenieros S.A.
- Formato: FIEBDC-3/2016
- Programa: Gerador de preços para construção civil. CYPE Ingenieros, S.A.
- Data: 17/06/2024
- Âmbito geográfico: Brasil
- Moeda: BRL
- Custos indiretos: 3 %
- Despesas gerais: 13 %
- Lucro: 6 %
- IVA: 17 %

## M Pisos urbanos

### MB Bases e sub-bases

#### MBH De concreto

**MBH010** m² Base de concreto.
Base de concreto com adição de fibras de 15 cm de espessura, com juntas, realizada com concreto C15 classe de agressividade ambiental I e tipo de ambiente rural, brita 1, consistência S100 dosado em central e concretagem desde caminhão com um conteúdo de fibras sem função estrutural, fibras de vidro resistentes aos álcalis (AR) de 2 kg/m³, espalhamento e vibração manual, através de régua vibradora, com acabamento com pré-execução de mestras e nivelado, para o uso posterior como suporte de piso; apoiada sobre camada base existente.
Critérios considerados na determinação do preço da unidade de obra: O preço não inclui a camada base.
Inclui: Preparação da superfície existente. Marcação das juntas de construção e de dilatação. Aplicação de níveis através de pontos, mestras de concreto ou réguas. Irrigação da superfície base. Execução de juntas de construção e de juntas de dilatação. Mistura em caminhão betoneira. Concretagem, espalhamento e vibração do concreto. Cura do concreto.
Critério de medição de projeto: Superfície medida segundo documentação gráfica de Projeto.
Critério de quantitativos de obra: Medir-se-á a superfície realmente executada segundo especificações de Projeto.

| Código | Un | Descrição | Rendimento | Preço | Importância |
|---|---|---|---|---|---|
| mt08fic020b | kg | Fibras de vidro resistentes aos álcalis (AR), com um conteúdo mínimo de zircónio de 17,1%, de 13 mm de comprimento e 13,5 microns de diâmetro, com 100 filamentos por fio unidos entre si com adesivo, limite elástico 74000 N/mm², resistência à tração 1620 MPa, para prevenir fissuras por retração em elementos de concreto. (material) | 0.3 | 21.96 | 6.588 |
| mt10hmf060ahb | m³ | Concreto simples C15 classe de agressividade ambiental I e tipo de ambiente rural, brita 1, consistência S100, dosado em central, segundo ABNT NBR 8953. (material) | 0.158 | 302.17 | 47.743 |
| mq06vib020 | h | Régua vibradora de 3 m. (equipamento) | 0.095 | 19.14 | 1.818 |
| mo041 | h | Oficial de obras de construção civil. (mão de obra) | 0.05 | 32.24 | 1.612 |
| mo087 | h | Ajudante de obras de construção civil. (mão de obra) | 0.05 | 30.23 | 1.512 |
| % | % | Custos diretos complementares | 2 % | 59.273 | 1.185 |
|  |  | Custos diretos |  |  | 60.458 |

Resíduos:
- colocação: mt10hmf060ahb; fator de resíduo 0.00132104

## Recursos

**mt10hmf060ahb** m³ Concreto simples C15 classe de agressividade ambiental I e tipo de ambiente rural
Dados técnicos: Custo energético 1920.000 MJ; Emissão de CO2 240.000 kg; Código LER 17 01 01; Massa do elemento 2400 kg; Volume 1.6 m3
