# Sistema de escoramento e fôrmas para execução de abertura em muro subsolo

- Propriedade do ficheiro: CYPE INGENIEROS, S.A.
- Formato: FIEBDC-3/2002
- Âmbito geográfico: Brasil
- Moeda: BRL
- Custos indiretos: 3.00 %
- Despesas gerais: 13.00 %
- Lucro: 6.00 %
- IVA: 17.00 %

## C Fundações

### CC Contenções

#### CCS Cortinas

**CCS021** m² Sistema de escoramento e fôrmas para execução de abertura em muro subsolo.
Montagem e desmontagem de sistema de escoramento e fôrmas realizado com pranchões de madeira, amortizáveis em 4 utilizações, para formação de abertura em muro de concreto armado, de até 3 m de altura e superfície plana, para contenção de terras. Inclusive elementos de sustentação, fixação e escoramento necessários para a sua estabilidade; e líquido desmoldante MasterFinish RL 294 "MBCC de Sika", para evitar a aderência do concreto às fôrmas.
Inclui: Limpeza e preparação do plano de apoio. Marcação das fôrmas de madeira sobre a fôrmas do muro. Montagem do sistema de escoramento e fôrmas. Colocação de elementos de sustentação, fixação e escoramento. Aprumo e nivelamento das fôrmas. Humidificação das fôrmas. Desmontagem do sistema de escoramento e fôrmas. Limpeza e armazenamento das fôrmas.
Critério de medição de projeto: Superfície de fôrmas em contato com o concreto, medida segundo documentação gráfica de Projeto.
Critério de quantitativos de obra: Medir-se-á a superfície de fôrmas em contato com o concreto realmente executada segundo especificações de Projeto.

| Código | Un | Descrição | Rendimento | Preço | Importância |
|---|---|---|---|---|---|
| mt08ema050b | m³ | Madeira para fôrmas, de 26 mm de espessura. (material) | 0.035 | 973.54 | 34.07 |
| mt08var050 | kg | Arame galvanizado para atar, de 1,30 mm de diâmetro. (material) | 0.120 | 3.79 | 0.45 |
| mt08var060 | kg | Pregos de aço de 20x100 mm. (material) | 0.040 | 22.13 | 0.89 |
| mt08dba010g | l | Agente desmoldante, à base de óleos especiais, emulsionante em água MasterFinish RL 294 "MBCC de Sika", para fôrmas metálicas, fenólicas ou de madeira. (material) | 0.030 | 4.70 | 0.14 |
| op00sie020 |  | Serra de disco fixo, para mesa de trabalho. | 1.000 | 0.00 | 0.00 |
| mo044 | h | Montador de fôrmas. (mão de obra) | 0.523 | 31.99 | 16.73 |
| mo091 | h | Ajudante de montador de fôrmas. (mão de obra) | 0.575 | 30.15 | 17.34 |
| % | % | Custos diretos complementares | 2 % | 69.62 | 1.39 |
|  |  | Custos diretos |  |  | 71.01 |
