# Sistema de escoramento e fôrmas para pilar-parede de concreto

- Propriedade do ficheiro: CYPE INGENIEROS, S.A.
- Formato: FIEBDC-3/2002
- Âmbito geográfico: Brasil
- Moeda: BRL
- Custos indiretos: 3.00 %
- Despesas gerais: 13.00 %
- Lucro: 6.00 %
- IVA: 17.00 %

## E Estruturas

### EH Concreto armado

#### EHN Núcleos e pilares-parede

**EHN020** m² Sistema de escoramento e fôrmas para pilar-parede de concreto.
Montagem e desmontagem em uma face do pilar-parede, de sistema de escoramento e fôrmas nas duas faces com acabamento para revestir, realizado com painéis metálicos de 30x90 cm, amortizáveis em 150 utilizações, para execução de pilar-parede de concreto armado, de até 3 m de altura e superfície plana. Inclusive, elementos de sustentação, fixação e escoramento necessários para a sua estabilidade; líquido desmoldante MasterFinish RL 294 "MBCC de Sika", para evitar a aderência do concreto às fôrmas.
Inclui: Limpeza e preparação do plano de apoio. Marcação das juntas de construção e de dilatação. Montagem do sistema de escoramento e fôrmas. Colocação de elementos de sustentação, fixação e escoramento. Aprumo e nivelamento das fôrmas. Desmontagem do sistema de escoramento e fôrmas. Limpeza e armazenamento das fôrmas.
Critério de medição de projeto: Superfície de fôrmas em contato com o concreto, medida segundo documentação gráfica de Projeto, sem deduzir aberturas menores que 1 m².
Critério de quantitativos de obra: Medir-se-á a superfície de fôrmas em contato com o concreto realmente executada segundo especificações de Projeto, sem deduzir aberturas menores que 1 m².

| Código | Un | Descrição | Rendimento | Preço | Importância |
|---|---|---|---|---|---|
| mt08ebr060aa | m² | Painéis metálicos de 30x90 cm, para sistema de escoramento e fôrmas para cortinas. (material) | 0.007 | 3994.51 | 27.96 |
| mt08ebr035d | Un | Escora aprumadora metálica, telescópica, com extremidades articuladas, de até 4 m de comprimento. (material) | 0.013 | 95.83 | 1.25 |
| mt08ebr080 | Un | Conjunto constituído por barra de ancoragem roscada de 5/8" de diâmetro, tubo distanciador de PVC e porcas tipo borboleta. (material) | 0.027 | 23.59 | 0.64 |
| mt08dba010g | l | Agente desmoldante, à base de óleos especiais, emulsionante em água MasterFinish RL 294 "MBCC de Sika", para fôrmas metálicas, fenólicas ou de madeira. (material) | 0.030 | 4.70 | 0.14 |
| mo044 | h | Montador de fôrmas. (mão de obra) | 0.330 | 31.99 | 10.56 |
| mo091 | h | Ajudante de montador de fôrmas. (mão de obra) | 0.361 | 30.15 | 10.88 |
| % | % | Custos diretos complementares | 2 % | 51.43 | 1.03 |
|  |  | Custos diretos |  |  | 52.46 |
