# Laje pré-fabricada unidirecional

- Propriedade do ficheiro: CYPE INGENIEROS, S.A.
- Formato: FIEBDC-3/2002
- Âmbito geográfico: Brasil
- Moeda: BRL
- Custos indiretos: 3.00 %
- Despesas gerais: 13.00 %
- Lucro: 6.00 %
- IVA: 17.00 %

## E Estruturas

### EH Concreto armado

#### EHU Lajes pré-fabricadas e nervuradas unidirecionais

**EHU024** m² Laje pré-fabricada unidirecional.
Laje nervurada de concreto armado, horizontal, com altura livre de piso de até 3 m, altura 12 = 8 + 4 cm, realizado com concreto C25 classe de agressividade ambiental II e tipo de ambiente urbano, brita 1, consistência S100 dosado em central, e concretagem com bomba com um volume total de concreto de 0,069 m³/m², e aço CA-50 na zona de reforço de momentos negativos e conectores de vigotas e vigas de borda, com uma quantidade total de 2 kg/m²; montagem e desmontagem de escoramento formado por pontaletes de madeira, amortizáveis em 10 utilizações e tábuas de madeira maciça, amortizáveis em 10 utilizações; vigota com armadura treliçada (VT); lajota cerâmica (LC), 8x27x20 cm; camada de compressão de 4 cm de espessura, com armadura de distribuição formada por tela eletrossoldada Q 92 15x15 mm de aço CA-60. Inclusive agente filmógeno MasterKure 215 WB "MBCC de Sika", para a cura de concretos e argamassas.
Critérios considerados na determinação do preço da unidade de obra: O preço inclui o corte, dobra e montagem da armadura em central de armaduras de obra e a posterior colocação em obra, mas não inclui os pilares nem as vigas.
Inclui: Marcação. Montagem do escoramento. Marcação da geometria da planta sobre a fôrmas. Colocação de vigotas e lajotas. Colocação das armaduras. Concretagem e compactação do concreto. Nivelamento da camada de compressão. Cura do concreto. Desmontagem do escoramento.
Critério de medição de projeto: Superfície medida em verdadeira magnitude desde as faces exteriores das nervuras não estruturais, segundo documentação gráfica de Projeto, descontando as aberturas de superfície maior de 6 m².
Critério de quantitativos de obra: Medir-se-á, em verdadeira magnitude, desde as faces exteriores das nervuras não estruturais, a superfície realmente executada segundo especificações de Projeto, descontando as aberturas de superfície maior de 6 m². Consideram-se incluídos todos os elementos integrantes da estrutura assinalados nos desenhos e detalhes do Projeto.

| Código | Un | Descrição | Rendimento | Preço | Importância |
|---|---|---|---|---|---|
| mt08ebr040g | m | Tábua de madeira serrada, de pinus (pinus spp), de 2,5x10 cm, de 3ª qualidade, segundo ABNT NBR 11700. (material) | 1.414 | 4.99 | 7.06 |
| mt08var200c | kg | Pregos comuns 17x21 com cabeça, de 3 mm de diâmetro e 48 mm de comprimento. (material) | 0.030 | 4.32 | 0.13 |
| mt08ebr055 | m | Pontaletes de madeira serrada, de pinus (pinus spp), de 7,5x7,5 cm, de 2ª qualidade, segundo ABNT NBR 11700. (material) | 0.600 | 10.14 | 6.08 |
| mt07bvb010cb | Un | Lajota cerâmica (LC), 8x27x20 cm, segundo ABNT NBR 14859-2. (material) | 12.500 | 0.66 | 8.25 |
| mt07vbr010b | m | Vigota com armadura treliçada (VT), de 12x8 cm de seção e até 4 m de comprimento, segundo ABNT NBR 14859-1 e ABNT NBR 14859-3. (material) | 2.500 | 9.37 | 23.43 |
| mt07aco070f | kg | Aço em barras nervuradas, CA-50, de vários diâmetros, segundo ABNT NBR 7480. (material) | 2.100 | 11.66 | 24.49 |
| mt08var050 | kg | Arame galvanizado para atar, de 1,30 mm de diâmetro. (material) | 0.024 | 3.79 | 0.09 |
| mt07ame060ccb | m² | Tela eletrossoldada Q 92 15x15 cm, com fios longitudinais de 4,2 mm de diâmetro e fios transversais de 4,2 mm de diâmetro, aço CA-60, segundo ABNT NBR 7481. (material) | 1.100 | 20.12 | 22.13 |
| mt10haf080iec | m³ | Concreto C25 classe de agressividade ambiental II e tipo de ambiente urbano, brita 1, consistência S100, dosado em central, segundo ABNT NBR 8953. (material) | 0.072 | 344.88 | 24.83 |
| mt08cur020d | l | Agente filmógeno MasterKure 215 WB "MBCC de Sika", para a cura de concretos e argamassas. (material) | 0.150 | 4.07 | 0.61 |
| mq06bhe010 | h | Caminhão bomba estacionado na obra, para bombeamento de concreto. (equipamento) | 0.009 | 700.32 | 6.30 |
| op00ciz020 |  | Guilhotina para aço em barras nervuradas. | 1.000 | 0.00 | 0.00 |
| op00ata010 |  | Máquina de amarrar ferro. | 1.000 | 0.00 | 0.00 |
| op00sie020 |  | Serra de disco fixo, para mesa de trabalho. | 1.000 | 0.00 | 0.00 |
| au00auh040 |  | Vibrador de concreto, elétrico. | 1.000 | 0.00 | 0.00 |
| mo043 | h | Armador. (mão de obra) | 0.025 | 31.99 | 0.80 |
| mo090 | h | Ajudante de armador. (mão de obra) | 0.027 | 30.15 | 0.81 |
| mo045 | h | Oficial de trabalhos de concretagem. (mão de obra) | 0.005 | 31.99 | 0.16 |
| mo092 | h | Ajudante de trabalhos concretagem. (mão de obra) | 0.022 | 30.15 | 0.66 |
| % | % | Custos diretos complementares | 2 % | 125.83 | 2.52 |
|  |  | Custos diretos |  |  | 128.35 |
