# Impermeabilização de reservatório de água com revestimento sintético

- Propriedade do ficheiro: CYPE INGENIEROS, S.A.
- Formato: FIEBDC-3/2002
- Âmbito geográfico: Brasil
- Moeda: BRL
- Custos indiretos: 3.00 %
- Despesas gerais: 13.00 %
- Lucro: 6.00 %
- IVA: 17.00 %

## N Isolamentos e impermeabilizações

### NI Impermeabilizações

#### NIA Poços de elevadores, reservatórios e piscinas

**NIA200** m² Impermeabilização de reservatório de água com revestimento sintético.
Impermeabilização de reservatório de água constituído por muro de superfície lisa de concreto, elementos pré-fabricados de concreto ou rebocos de argamassa rica em cimento, com duas demãos de revestimento sintético impermeabilizante à base de resinas epóxi em dispersão aquosa com endurecedor amínico, MasterSeal M 338 "MBCC de Sika", com certificado de potabilidade, com um rendimento de 0,5 kg/m².
Inclui: Limpeza e preparação da superfície. Aplicação do impermeabilizante.
Critério de medição de projeto: Superfície medida segundo documentação gráfica de Projeto.
Critério de quantitativos de obra: Medir-se-á a superfície realmente executada segundo especificações de Projeto.

| Código | Un | Descrição | Rendimento | Preço | Importância |
|---|---|---|---|---|---|
| mt15bas260a | kg | Revestimento sintético impermeabilizante à base de resinas epóxi em dispersão aquosa com endurecedor amínico, MasterSeal M 338 "MBCC de Sika", com certificado de potabilidade, cor cinza, permeável ao vapor de água, impermeável à água e ao dióxido de carbono, com resistência ao gelo e à intempérie, com alta resistência aos agentes químicos. (material) | 0.500 | 72.66 | 36.33 |
| mo032 | h | Aplicador de produtos impermeabilizantes. (mão de obra) | 0.251 | 32.24 | 8.09 |
| mo070 | h | Ajudante de aplicador de produtos impermeabilizantes. (mão de obra) | 0.251 | 30.23 | 7.59 |
| % | % | Custos diretos complementares | 2 % | 52.01 | 1.04 |
|  |  | Custos diretos |  |  | 53.05 |
