# Impermeabilização de junta de construção em contato com a água, com perfil hidroexpansivo

- Propriedade do ficheiro: CYPE INGENIEROS, S.A.
- Formato: FIEBDC-3/2002
- Âmbito geográfico: Brasil
- Moeda: BRL
- Custos indiretos: 3.00 %
- Despesas gerais: 13.00 %
- Lucro: 6.00 %
- IVA: 17.00 %

## N Isolamentos e impermeabilizações

### NI Impermeabilizações

#### NIJ Juntas

**NIJ111** m Impermeabilização de junta de construção em contato com a água, com perfil hidroexpansivo.
Impermeabilização de junta de construção, vertical ou horizontal, exposta a pressão hidrostática, temporal ou permanente, com perfil hidroexpansivo de betonita, de expansão controlada em contato com água salina, de 25x20 mm, colocado com sobreposições, fixado com cola e pregos cada 30 cm.
Inclui: Limpeza do suporte. Marcação. Aplicação da cola. Colocação do perfil. Fixação mecânica do perfil.
Critério de medição de projeto: Comprimento medido segundo documentação gráfica de Projeto.
Critério de quantitativos de obra: Medir-se-á o comprimento realmente executado segundo especificações de Projeto.

| Código | Un | Descrição | Rendimento | Preço | Importância |
|---|---|---|---|---|---|
| mt15sja160d | m | Perfil hidroexpansivo de betonita, de expansão controlada em contato com água salina, de 25x20 mm. (material) | 1.050 | 40.93 | 42.98 |
| mt15sja165 | l | Primer adesivo para perfis hidroexpansivos de betonita. (material) | 0.015 | 48.89 | 0.73 |
| mt50spa100a | Un | Prego de aço de 14x40 mm (diâmetro 2,3 mm). (material) | 3.000 | 0.05 | 0.15 |
| mo032 | h | Aplicador de produtos impermeabilizantes. (mão de obra) | 0.125 | 32.24 | 4.03 |
| % | % | Custos diretos complementares | 2 % | 47.89 | 0.96 |
|  |  | Custos diretos |  |  | 48.85 |
