# Vedação de junta de dilatação com massa elástica de alta resistência aos produtos químicos e petrolíferos

- Propriedade do ficheiro: CYPE INGENIEROS, S.A.
- Formato: FIEBDC-3/2002
- Âmbito geográfico: Brasil
- Moeda: BRL
- Custos indiretos: 3.00 %
- Despesas gerais: 13.00 %
- Lucro: 6.00 %
- IVA: 17.00 %

## N Isolamentos e impermeabilizações

### NI Impermeabilizações

#### NIJ Juntas

**NIJ030** m Vedação de junta de dilatação com massa elástica de alta resistência aos produtos químicos e petrolíferos.
Vedação de junta de dilatação de 15 mm de largura, em paramento vertical exterior, com massa elástica tixotrópica bicomponente à base de polisulfuretos, MasterSeal CR 170 "MBCC de Sika", de cor cinza, sobre cordão de polietileno expandido de células fechadas, de seção circular de 20 mm de diâmetro, MasterSeal 920 "MBCC de Sika"; acabamento através de alisamento do material com espátula.
Inclui: Limpeza do suporte. Proteção da superfície contígua à junta. Enchimento do fundo da junta. Aplicação da massa. Alisamento final com espátula.
Critério de medição de projeto: Comprimento medido segundo documentação gráfica de Projeto.
Critério de quantitativos de obra: Medir-se-á o comprimento realmente executado segundo especificações de Projeto.

| Código | Un | Descrição | Rendimento | Preço | Importância |
|---|---|---|---|---|---|
| mt15bas010B | m | Cordão de polietileno expandido de células fechadas, de seção circular de 20 mm de diâmetro, MasterSeal 920 "MBCC de Sika", para o enchimento de fundo de junta. (material) | 1.000 | 1.14 | 1.14 |
| mt15bas235d | l | Massa elástica tixotrópica bicomponente à base de polisulfuretos, MasterSeal CR 170 "MBCC de Sika", de cor cinza, com alta resistência aos produtos químicos e petrolíferos, resistência ao envelhecimento e aos raios UV, e elevadas propriedades elásticas. (material) | 0.113 | 153.16 | 17.31 |
| mo112 | h | Servente de pedreiro. (mão de obra) | 0.209 | 28.03 | 5.86 |
| % | % | Custos diretos complementares | 2 % | 24.31 | 0.49 |
|  |  | Custos diretos |  |  | 24.80 |
