# Impermeabilização de muro de alvenaria em contato com o terreno, pela sua face exterior, com emulsões asfálticas

- Propriedade do ficheiro: CYPE INGENIEROS, S.A.
- Formato: FIEBDC-3/2002
- Âmbito geográfico: Brasil
- Moeda: BRL
- Custos indiretos: 3.00 %
- Despesas gerais: 13.00 %
- Lucro: 6.00 %
- IVA: 17.00 %

## N Isolamentos e impermeabilizações

### NI Impermeabilizações

#### NIM Muros em contato com o terreno

**NIM010** m² Impermeabilização de muro de alvenaria em contato com o terreno, pela sua face exterior, com emulsões asfálticas.
Impermeabilização de muro de alvenaria de blocos de concreto em contato com o terreno, pela sua face exterior, com emulsão betuminosa aniónica monocomponente, à base de betumes e resinas, MasterSeal M 431 "MBCC de Sika", aplicada em duas demãos, (rendimento: 1,2 kg/m² cada demão); sobre uma camada de regularização de argamassa de cimento, confeccionada em obra, com aditivo hidrófugo, dosificação 1:5, de 2 cm de espessura, acabamento afagado.
Inclui: Aplicação da camada de regularização. Execução de meia cana com argamassa. Aplicação da primeira demão. Aplicação da segunda demão.
Critério de medição de projeto: Superfície medida segundo documentação gráfica de Projeto.
Critério de quantitativos de obra: Medir-se-á a superfície realmente executada segundo especificações de Projeto.

| Código | Un | Descrição | Rendimento | Preço | Importância |
|---|---|---|---|---|---|
| mt08aaa010a | m³ | Água. (material) | 0.006 | 3.79 | 0.02 |
| mt01arg005a | t | Areia de pedreira, para argamassa preparada em obra. (material) | 0.032 | 50.71 | 1.62 |
| mt08cem002 | kg | Cimento cinza em sacos. (material) | 6.000 | 0.63 | 3.78 |
| mt08adt010 | kg | Aditivo hidrófugo para impermeabilização de argamassas ou concretos. (material) | 0.120 | 3.03 | 0.36 |
| mt14ieb010d | kg | Emulsão betuminosa aniónica monocomponente, à base de betumes e resinas, MasterSeal M 431 "MBCC de Sika". (material) | 2.400 | 14.80 | 35.52 |
| mo032 | h | Aplicador de produtos impermeabilizantes. (mão de obra) | 0.115 | 32.24 | 3.71 |
| mo070 | h | Ajudante de aplicador de produtos impermeabilizantes. (mão de obra) | 0.115 | 30.23 | 3.48 |
| mo020 | h | Pedreiro. (mão de obra) | 0.462 | 32.24 | 14.89 |
| mo113 | h | Auxiliar de serviços gerais. (mão de obra) | 0.231 | 27.81 | 6.42 |
| % | % | Custos diretos complementares | 2 % | 69.80 | 1.40 |
|  |  | Custos diretos |  |  | 71.20 |
