# Impermeabilização líquida de floreira, pelo interior

- Propriedade do ficheiro: CYPE INGENIEROS, S.A.
- Formato: FIEBDC-3/2002
- Âmbito geográfico: Brasil
- Moeda: BRL
- Custos indiretos: 3.00 %
- Despesas gerais: 13.00 %
- Lucro: 6.00 %
- IVA: 17.00 %

## N Isolamentos e impermeabilizações

### NL Impermeabilizações líquidas

#### NLD Floreiras

**NLD010** m² Impermeabilização líquida de floreira, pelo interior.
Impermeabilização líquida de floreira, pelo interior, com uma demão de impermeabilizante líquido, MasterSeal M 860 "MBCC de Sika", de cor cinza, de dois componentes à base de resina de poliureia sem dissolventes e pigmentos; com prévia aplicação de uma demão de primer incolor de dois componentes, MasterTop P 622 "MBCC de Sika", à base de resina epóxi sem dissolventes, de baixa viscosidade. Inclusive geotêxtil não tecido de fibras de poliéster e massa tixotrópica, para a resolução de pontos singulares.
Inclui: Limpeza e preparação da superfície. Aplicação de primer. Resolução dos pontos singulares. Aplicação do impermeabilizante.
Critério de medição de projeto: Superfície medida segundo documentação gráfica de Projeto.
Critério de quantitativos de obra: Medir-se-á a superfície realmente executada segundo especificações de Projeto.

| Código | Un | Descrição | Rendimento | Preço | Importância |
|---|---|---|---|---|---|
| mt27upx040c | kg | Primer incolor de dois componentes, MasterTop P 622 "MBCC de Sika", à base de resina epóxi sem dissolventes, de baixa viscosidade, para aplicar sobre superfície suporte de concreto ou de argamassa. (material) | 0.400 | 38.49 | 15.40 |
| mt15dag504a | m² | Geotêxtil não tecido de fibras de poliéster, de 100 g/m² de massa superficial e 0,82 mm de espessura, fornecido em rolos de 0,2x100 m. (material) | 0.050 | 20.60 | 1.03 |
| mt15dag502a | kg | Massa tixotrópica à base de poliuretano líquido, cor cinza. (material) | 0.100 | 130.70 | 13.07 |
| mt15bas165a | kg | Impermeabilizante líquido, MasterSeal M 860 "MBCC de Sika", de cor cinza, de dois componentes à base de resina de poliureia sem dissolventes e pigmentos, permeável ao vapor de água, com dureza Shore A aproximada de 75, segundo ISO 868 e alongamento na ruptura >= 700%, segundo ISO 8339, para aplicar com desempenadeira dentada, para formar uma membrana impermeável em coberturas planas ou inclinadas. (material) | 1.600 | 108.70 | 173.92 |
| mo032 | h | Aplicador de produtos impermeabilizantes. (mão de obra) | 0.157 | 32.24 | 5.06 |
| mo070 | h | Ajudante de aplicador de produtos impermeabilizantes. (mão de obra) | 0.157 | 30.23 | 4.75 |
| % | % | Custos diretos complementares | 2 % | 213.23 | 4.26 |
|  |  | Custos diretos |  |  | 217.49 |
