# Impermeabilização líquida de coberturas arquitetônicas, aplicação mecânica a quente. Sistema MasterSeal Roof "MBCC de Sika"

- Propriedade do ficheiro: CYPE INGENIEROS, S.A.
- Formato: FIEBDC-3/2002
- Âmbito geográfico: Brasil
- Moeda: BRL
- Custos indiretos: 3.00 %
- Despesas gerais: 13.00 %
- Lucro: 6.00 %
- IVA: 17.00 %

## N Isolamentos e impermeabilizações

### NL Impermeabilizações líquidas

#### NLG Coberturas, varandas e lavanderias

**NLG300** m² Impermeabilização líquida de coberturas arquitetônicas, aplicação mecânica a quente. Sistema MasterSeal Roof "MBCC de Sika".
Impermeabilização líquida de coberturas arquitetônicas, para revestir, de 2 a 2,5 mm de espessura total, sobre superfície suporte de concreto ou argamassa. Sistema MasterSeal Roof 2103 "MBCC de Sika" formado por impermeabilizante líquido, MasterSeal M 803 "MBCC de Sika", de cor cinza, aplicado através de sistema de projeção mecânica em quente, prévia aplicação de primer com MasterSeal P 770 "MBCC de Sika", endurecido superficialmente através de polvilhamento com inerte de quartzo natural, MasterTop F5 "MBCC de Sika", e aplicação de MasterSeal P 691 "MBCC de Sika" como ponte de aderência.
Inclui: Limpeza da superfície suporte. Aplicação de primer. Polvilhamento com agregados de sílica. Aplicação de primer que atua como ponte de aderência. Resolução dos pontos singulares. Aplicação mecânica a quente do impermeabilizante.
Critério de medição de projeto: Superfície medida em projeção horizontal, segundo documentação gráfica de Projeto, desde as faces interiores dos parapeitos ou muretes perimetrais que a limitam.
Critério de quantitativos de obra: Medir-se-á, em projeção horizontal, a superfície realmente executada segundo especificações de Projeto, desde as faces interiores dos parapeitos ou muretes perimetrais que a limitam.

| Código | Un | Descrição | Rendimento | Preço | Importância |
|---|---|---|---|---|---|
| mt15bas120i | kg | Primer de cor marfim, MasterSeal P 770 "MBCC de Sika", de dois componentes, com tecnologia Xolutec, para aplicar sobre superfície suporte de concreto, de argamassa ou metálica com trincha ou rolo. (material) | 0.300 | 77.89 | 23.37 |
| mt15bas130c | kg | Inerte de quartzo natural, MasterTop F5 "MBCC de Sika", de granulometria compreendida entre 0,4 e 1,0 mm, para utilizar como carga mineral em combinação com resinas epóxi ou poliuretano. (material) | 1.000 | 4.95 | 4.95 |
| mt15bas120m | kg | Primer incolor, MasterSeal P 691 "MBCC de Sika", à base de resina de poliuretano monocomponente e dissolventes, para aplicar sobre PVC, EPDM, madeira, poliéster ou fibrocimento, sobre membranas projetadas tipo MasterSeal ou como ponte de aderência com ancinho de borracha e rolo de pelo curto. (material) | 0.100 | 108.42 | 10.84 |
| mt15bas160a | kg | Impermeabilizante líquido, MasterSeal M 803 "MBCC de Sika", de cor cinza, de dois componentes à base de resina de poliuretano, para aplicar através de sistema de projeção mecânica a quente, para formar uma membrana impermeável em coberturas planas ou inclinadas. (material) | 2.200 | 72.06 | 158.53 |
| mq06pyp010 | h | Equipamento completo para projeção de produtos impermeabilizantes líquidos a quente. (equipamento) | 0.200 | 9.84 | 1.97 |
| op00tal020 |  | Furadeira com misturador. | 1.000 | 0.00 | 0.00 |
| mo032 | h | Aplicador de produtos impermeabilizantes. (mão de obra) | 0.282 | 32.24 | 9.09 |
| mo070 | h | Ajudante de aplicador de produtos impermeabilizantes. (mão de obra) | 0.282 | 30.23 | 8.52 |
| % | % | Custos diretos complementares | 2 % | 217.27 | 4.35 |
|  |  | Custos diretos |  |  | 221.62 |
