# Cobertura plana não acessível, não ventilada, ajardinada intensiva, tipo invertida. Impermeabilização com lâminas asfálticas, tipo monocamada

- Propriedade do ficheiro: CYPE INGENIEROS, S.A.
- Formato: FIEBDC-3/2002
- Âmbito geográfico: Brasil
- Moeda: BRL
- Custos indiretos: 3.00 %
- Despesas gerais: 13.00 %
- Lucro: 6.00 %
- IVA: 17.00 %

## Q Coberturas

### QD Planas não acessíveis, não ventiladas

#### QDC Ajardinadas intensivas

**QDC020** m² Cobertura plana não acessível, não ventilada, ajardinada intensiva, tipo invertida. Impermeabilização com lâminas asfálticas, tipo monocamada.
Cobertura plana não acessível, não ventilada, ajardinada intensiva, tipo invertida, caimento de 1% a 5%. FORMAÇÃO DE PENDENTES: com guias de espigões, água furtada e juntas com mestras de bloco cerâmico furado duplo e camada de argila expandida, descarregada a seco e consolidada na superfície com calda de cimento, proporcionando uma resistência à compressão de 1 MPa e com uma condutibilidade térmica de 0,087 W/(mK), com espessura média de 10 cm; com camada de regularização de argamassa de cimento, confeccionada em obra, dosificação 1:6 de 4 cm de espessura, acabamento afagado; IMPERMEABILIZAÇÃO: tipo monocamada, colada, formada por membrana de betume modificado com elastômero SBS, de 3,5 mm de espessura, com armadura de feltro de poliéster reforçado e estabilizado de 150 g/m² prévia aplicação de primer com emulsão asfáltica aniônica com cargas; CAMADA SEPARADORA SOB ISOLAMENTO: geotêxtil não tecido composto por fibras de poliéster entrelaçadas, (150 g/m²); ISOLAMENTO TÉRMICO: painel rígido de poliestireno extrudido, de superfície lisa e borda lateral a meia madeira, de 40 mm de espessura, resistência à compressão >= 300 kPa; CAMADA SEPARADORA SOB PROTEÇÃO: geotêxtil não tecido composto por fibras de poliéster entrelaçadas, (150 g/m²); CAMADA DRENANTE E FILTRANTE: lâmina drenante e filtrante de estrutura nodular de polietileno de alta densidade (PEAD/HDPE), com nódulos de 8 mm de altura, com geotêxtil de polipropileno incorporado; CAMADA DE PROTEÇÃO: camada de terra vegetal para plantação de 25 cm de espessura.
Critérios considerados na determinação do preço da unidade de obra: O preço não inclui a execução e a vedação das juntas nem a execução de arremates nos encontros com paramentos e drenagens.
Inclui: Marcação dos pontos singulares. Marcação dos caimentos e traçado de espigões, águas furtadas e juntas. Formação de caimentos com guias de espigões, água furtada e juntas com mestras de bloco. Enchimento de juntas com poliestireno expandido. Descarga a seco da argila expandida até alcançar o nível das mestras, e consolidação com calda de cimento. Descarga, espalhamento e nivelamento com réguas da camada de argamassa de regularização. Limpeza e preparação da superfície. Aplicação da emulsão asfáltica. Colocação da impermeabilização. Colocação da camada separadora sob isolamento. Revisão da superfície base na qual se realiza a fixação do isolamento de acordo com as exigências da técnica a utilizar. Corte, ajuste e colocação do isolamento. Colocação da camada separadora sob proteção. Colocação da camada drenante e filtrante. Espalhamento da terra vegetal.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3.000 | 0.71 | 2.13 |
| mt01arl030a | m³ | Argila expandida, fornecida em sacos. (material) | 0.100 | 407.02 | 40.70 |
| mt09lec020b | m³ | Calda de cimento CEM II/B-L 32,5 N 1/3. (material) | 0.010 | 276.15 | 2.76 |
| mt16pea020b | m² | Painel rígido de poliestireno expandido, borda lateral reta, de 20 mm de espessura, resistência térmica 0,55 m²K/W, condutibilidade térmica 0,036 W/(mK), para junta de dilatação. (material) | 0.010 | 8.98 | 0.09 |
| mt08aaa010a | m³ | Água. (material) | 0.008 | 3.79 | 0.03 |
| mt01arg005a | t | Areia de pedreira, para argamassa preparada em obra. (material) | 0.065 | 50.71 | 3.30 |
| mt08cem002 | kg | Cimento cinza em sacos. (material) | 10.000 | 0.63 | 6.30 |
| mt14lga010oc | m² | Membrana de betume modificado com elastômero SBS, de 3,5 mm de espessura, massa nominal 5 kg/m², com armadura de feltro de poliéster reforçado e estabilizado de 150 g/m², com autoproteção mineral de cor verde, com resistência à penetração de raizes. (material) | 1.100 | 69.38 | 76.32 |
| mt14iea020c | kg | Emulsão asfáltica aniônica com cargas. (material) | 0.300 | 22.09 | 6.63 |
| mt14gsa020bc | m² | Geotêxtil não tecido composto por fibras de poliéster entrelaçadas, com uma resistência à tração longitudinal de 1,88 kN/m, uma resistência à tração transversal de 1,49 kN/m, uma abertura de cone ao ensaio de perfuração dinâmica segundo ISO 13433 inferior a 40 mm, resistência CBR ao punçoamento 0,3 kN e uma massa superficial de 150 g/m². (material) | 2.100 | 4.55 | 9.56 |
| mt16pxa010aaq | m² | Painel rígido de poliestireno extrudido, de superfície lisa e borda lateral a meia madeira, de 40 mm de espessura, resistência à compressão >= 300 kPa, resistência térmica 1,2 m²K/W, condutibilidade térmica 0,033 W/(mK), Euroclasse E de reação ao fogo, com código de designação XPS-EN 13164-T1-CS(10/Y)300-DS(70,90)-DLT(2)5-CC(2/1,5/50)125-WL(T)0,7-WD(V)3-FTCD1. (material) | 1.050 | 52.60 | 55.23 |
| mt14gdc010q | m² | Lâmina drenante e filtrante de estrutura nodular de polietileno de alta densidade (PEAD/HDPE), com nódulos de 8 mm de altura, com geotêxtil de polipropileno incorporado, resistência à compressão 150 kN/m² segundo ISO 604 e capacidade de drenagem 4,6 l/(s·m). (material) | 1.050 | 30.86 | 32.40 |
| mt01arj020 | m³ | Terra vegetal para plantação, fornecida a granel. (material) | 0.250 | 54.93 | 13.73 |
| mq06hor010 | h | Betoneira elétrica com uma capacidade de amassamento de 160 l. (equipamento) | 0.028 | 12.69 | 0.36 |
| op00sop010 |  | Maçarico para solda de lâminas asfálticas. | 1.000 | 0.00 | 0.00 |
| mo020 | h | Pedreiro. (mão de obra) | 0.094 | 32.24 | 3.03 |
| mo113 | h | Auxiliar de serviços gerais. (mão de obra) | 0.428 | 27.81 | 11.90 |
| mo029 | h | Aplicador de lâminas impermeabilizantes. (mão de obra) | 0.167 | 32.24 | 5.38 |
| mo067 | h | Ajudante de aplicador de lâminas impermeabilizantes. (mão de obra) | 0.167 | 30.23 | 5.05 |
| mo054 | h | Montador de isolamentos. (mão de obra) | 0.052 | 33.54 | 1.74 |
| mo101 | h | Ajudante de montador de isolamentos. (mão de obra) | 0.052 | 27.93 | 1.45 |
| mo040 | h | Jardineiro. (mão de obra) | 0.125 | 32.24 | 4.03 |
| mo115 | h | Operário jardineiro. (mão de obra) | 0.125 | 27.81 | 3.48 |
| % | % | Custos diretos complementares | 2 % | 285.60 | 5.71 |
|  |  | Custos diretos |  |  | 291.31 |
