# Cobertura plana não acessível, não ventilada, ajardinada extensiva, tipo convencional. Impermeabilização com lâminas asfálticas, tipo monocamada

- Propriedade do ficheiro: CYPE INGENIEROS, S.A.
- Formato: FIEBDC-3/2002
- Âmbito geográfico: Brasil
- Moeda: BRL
- Custos indiretos: 3.00 %
- Despesas gerais: 13.00 %
- Lucro: 6.00 %
- IVA: 17.00 %

## Q Coberturas

### QD Planas não acessíveis, não ventiladas

#### QDE Ajardinadas extensivas

**QDE010** m² Cobertura plana não acessível, não ventilada, ajardinada extensiva, tipo convencional. Impermeabilização com lâminas asfálticas, tipo monocamada.
Cobertura plana não acessível, não ventilada, ajardinada extensiva (ecológica), tipo convencional, caimento de 1% a 5%. FORMAÇÃO DE PENDENTES: com guias de espigões, água furtada e juntas com mestras de bloco cerâmico furado duplo e camada de argila expandida, descarregada a seco e consolidada na superfície com calda de cimento, proporcionando uma resistência à compressão de 1 MPa e com uma condutibilidade térmica de 0,087 W/(mK), com espessura média de 10 cm; com camada de regularização de argamassa de cimento, confeccionada em obra, dosificação 1:6 de 4 cm de espessura, acabamento afagado; ISOLAMENTO TÉRMICO: painel rígido de lã mineral hidrofugada; IMPERMEABILIZAÇÃO: tipo monocamada, colada, formada por uma membrana de betume modificado com elastômero SBS, de 3,5 mm de espessura, com armadura de feltro de poliéster reforçado e estabilizado de 150 g/m², totalmente colada com maçarico; CAMADA SEPARADORA SOB PROTEÇÃO: geotêxtil não tecido composto por fibras de poliéster entrelaçadas, (200 g/m²); CAMADA DRENANTE E RETENTORA DE ÁGUA: lâmina drenante e retentora de água de estrutura nodular de polietileno de alta densidade (PEAD/HDPE), com nódulos de 20 mm de altura, formada por uma membrana de polietileno de alta densidade com relevo em cone truncado e perfurações na parte superior; CAMADA FILTRANTE: geotêxtil não tecido sintético, termosoldado, de polipropileno-polietileno, com uma resistência à tração longitudinal de 16 kN/m, uma resistência à tração transversal de 16,5 kN/m, uma abertura de cone ao ensaio de perfuração dinâmica segundo ISO 13433 inferior a 18 mm, resistência CBR ao punçoamento 2,7 kN e uma massa superficial de 200 g/m²; CAMADA DE PROTEÇÃO: camada de rocha vulcânica de 3 cm de espessura, sobre base de substrato orgânico de 6 cm de espessura.
Critérios considerados na determinação do preço da unidade de obra: O preço não inclui a execução e a vedação das juntas nem a execução de arremates nos encontros com paramentos e drenagens.
Inclui: Marcação dos pontos singulares. Marcação dos caimentos e traçado de espigões, águas furtadas e juntas. Formação de caimentos com guias de espigões, água furtada e juntas com mestras de bloco. Enchimento de juntas com poliestireno expandido. Descarga a seco da argila expandida até alcançar o nível das mestras, e consolidação com calda de cimento. Descarga, espalhamento e nivelamento com réguas da camada de argamassa de regularização. Revisão da superfície base na qual se realiza a fixação do isolamento de acordo com as exigências da técnica a utilizar. Corte, ajuste e colocação do isolamento. Limpeza e preparação da superfície. Colocação da impermeabilização. Colocação da camada separadora sob proteção. Colocação da camada drenante e retentora de água. Colocação da camada filtrante. Espalhamento do substrato e da rocha vulcânica.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3.000 | 0.71 | 2.13 |
| mt01arl030a | m³ | Argila expandida, fornecida em sacos. (material) | 0.100 | 407.02 | 40.70 |
| mt09lec020b | m³ | Calda de cimento CEM II/B-L 32,5 N 1/3. (material) | 0.010 | 276.15 | 2.76 |
| mt16pea020b | m² | Painel rígido de poliestireno expandido, borda lateral reta, de 20 mm de espessura, resistência térmica 0,55 m²K/W, condutibilidade térmica 0,036 W/(mK), para junta de dilatação. (material) | 0.010 | 8.98 | 0.09 |
| mt08aaa010a | m³ | Água. (material) | 0.008 | 3.79 | 0.03 |
| mt01arg005a | t | Areia de pedreira, para argamassa preparada em obra. (material) | 0.065 | 50.71 | 3.30 |
| mt08cem002 | kg | Cimento cinza em sacos. (material) | 10.000 | 0.63 | 6.30 |
| mt16lrc010ac | m² | Painel rígido de lã mineral hidrofugada, de 50 mm de espessura, resistência térmica >= 1,3 m²K/W, condutibilidade térmica 0,038 W/(mK), Euroclasse A1 de reação ao fogo. (material) | 1.050 | 127.32 | 133.69 |
| mt14lga010oc | m² | Membrana de betume modificado com elastômero SBS, de 3,5 mm de espessura, massa nominal 5 kg/m², com armadura de feltro de poliéster reforçado e estabilizado de 150 g/m², com autoproteção mineral de cor verde, com resistência à penetração de raizes. (material) | 1.100 | 69.38 | 76.32 |
| mt14gsa020ce | m² | Geotêxtil não tecido composto por fibras de poliéster entrelaçadas, com uma resistência à tração longitudinal de 1,63 kN/m, uma resistência à tração transversal de 2,08 kN/m, uma abertura de cone ao ensaio de perfuração dinâmica segundo ISO 13433 inferior a 27 mm, resistência CBR ao punçoamento 0,4 kN e uma massa superficial de 200 g/m². (material) | 1.050 | 6.24 | 6.55 |
| mt14gdc010v | m² | Lâmina drenante e retentora de água de estrutura nodular de polietileno de alta densidade (PEAD/HDPE), com nódulos de 20 mm de altura, formada por uma membrana de polietileno de alta densidade com relevo em cone truncado e perfurações na parte superior, resistência à compressão 180 kN/m² segundo ISO 604 e capacidade de drenagem 12 l/(s·m). (material) | 1.050 | 62.88 | 66.02 |
| mt14gsa010dg | m² | Geotêxtil não tecido sintético, termosoldado, de polipropileno-polietileno, com uma resistência à tração longitudinal de 16 kN/m, uma resistência à tração transversal de 16,5 kN/m, uma abertura de cone ao ensaio de perfuração dinâmica segundo ISO 13433 inferior a 18 mm, resistência CBR ao punçoamento 2,7 kN e uma massa superficial de 200 g/m². (material) | 1.050 | 17.15 | 18.01 |
| mt48sad010 | l | Substrato orgânico, para coberturas ajardinadas extensivas. (material) | 60.000 | 0.47 | 28.20 |
| mt48sad020 | kg | Rocha vulcânica de diferentes granulometrias, para colocar sobre o substrato orgânico em coberturas ajardinadas extensivas. (material) | 50.000 | 0.67 | 33.50 |
| mq06hor010 | h | Betoneira elétrica com uma capacidade de amassamento de 160 l. (equipamento) | 0.028 | 12.69 | 0.36 |
| op00sop010 |  | Maçarico para solda de lâminas asfálticas. | 1.000 | 0.00 | 0.00 |
| mo020 | h | Pedreiro. (mão de obra) | 0.094 | 32.24 | 3.03 |
| mo113 | h | Auxiliar de serviços gerais. (mão de obra) | 0.428 | 27.81 | 11.90 |
| mo029 | h | Aplicador de lâminas impermeabilizantes. (mão de obra) | 0.251 | 32.24 | 8.09 |
| mo067 | h | Ajudante de aplicador de lâminas impermeabilizantes. (mão de obra) | 0.251 | 30.23 | 7.59 |
| mo054 | h | Montador de isolamentos. (mão de obra) | 0.052 | 33.54 | 1.74 |
| mo101 | h | Ajudante de montador de isolamentos. (mão de obra) | 0.052 | 27.93 | 1.45 |
| mo040 | h | Jardineiro. (mão de obra) | 0.055 | 32.24 | 1.77 |
| mo115 | h | Operário jardineiro. (mão de obra) | 0.055 | 27.81 | 1.53 |
| % | % | Custos diretos complementares | 2 % | 455.06 | 9.10 |
|  |  | Custos diretos |  |  | 464.16 |
