# Pintura com tinta para uso alimentar

- Propriedade do ficheiro: CYPE INGENIEROS, S.A.
- Formato: FIEBDC-3/2002
- Âmbito geográfico: Brasil
- Moeda: BRL
- Custos indiretos: 3.00 %
- Despesas gerais: 13.00 %
- Lucro: 6.00 %
- IVA: 17.00 %

## R Revestimentos e forros

### RO Pinturas específicas

#### ROA Uso alimentar

**ROA010** m² Pintura com tinta para uso alimentar.
Aplicação manual de duas demãos de revestimento impermeabilizante bicomponente, MasterSeal M 391 Blue "MBCC de Sika", cor azul, à base de resinas epóxi e poliamida, sem aminas aromáticas, (rendimento: 0,3 kg/m² cada demão), sobre superfícies interiores de tanques ou silos de aço para uso alimentar.
Inclui: Preparação da mistura. Aplicação de duas demãos de acabamento.
Critério de medição de projeto: Superfície medida segundo documentação gráfica de Projeto, com o mesmo critério que o suporte base.
Critério de quantitativos de obra: Medir-se-á a superfície realmente executada segundo especificações de Projeto, com o mesmo critério que o suporte base.

| Código | Un | Descrição | Rendimento | Preço | Importância |
|---|---|---|---|---|---|
| mt15bas290hg | kg | Revestimento impermeabilizante bicomponente, MasterSeal M 391 Blue "MBCC de Sika", cor azul, à base de resinas epóxi e poliamida, sem aminas aromáticas, com certificado de aptidão para estar em contato com produtos alimentares. (material) | 0.600 | 241.63 | 144.98 |
| op00tal020 |  | Furadeira com misturador. | 1.000 | 0.00 | 0.00 |
| mo038 | h | Pintor. (mão de obra) | 0.157 | 32.24 | 5.06 |
| mo076 | h | Ajudante de pintor. (mão de obra) | 0.157 | 30.23 | 4.75 |
| % | % | Custos diretos complementares | 2 % | 154.79 | 3.10 |
|  |  | Custos diretos |  |  | 157.89 |
