# Pintura com tinta para uso alimentar

- Propriedade do ficheiro: CYPE INGENIEROS, S.A.
- Formato: FIEBDC-3/2002
- Âmbito geográfico: Brasil
- Moeda: BRL
- Custos indiretos: 3.00 %
- Despesas gerais: 13.00 %
- Lucro: 6.00 %
- IVA: 17.00 %

## R Revestimentos e forros

### RO Pinturas específicas

#### ROA Uso alimentar

**ROA010** m² Pintura com tinta para uso alimentar.
Aplicação manual de duas demãos de revestimento impermeabilizante bicomponente, MasterSeal M 391 Red "MBCC de Sika", cor vermelho, à base de resinas epóxi e poliamida, sem aminas aromáticas, (rendimento: 0,3 kg/m² cada demão), com prévia aplicação de uma demão de primer de três componentes à base de resina epóxi, aditivos especiais e cargas minerais selecionadas, MasterSeal P 385 "MBCC de Sika", sobre superfícies interiores de tanques ou silos de concreto para uso alimentar.
Inclui: Aplicação de primer. Preparação da mistura. Aplicação de duas demãos de acabamento.
Critério de medição de projeto: Superfície medida segundo documentação gráfica de Projeto, com o mesmo critério que o suporte base.
Critério de quantitativos de obra: Medir-se-á a superfície realmente executada segundo especificações de Projeto, com o mesmo critério que o suporte base.

| Código | Un | Descrição | Rendimento | Preço | Importância |
|---|---|---|---|---|---|
| mt09bnc063d | kg | Primer de três componentes à base de resina epóxi, aditivos especiais e cargas minerais selecionadas, MasterSeal P 385 "MBCC de Sika", permeável ao vapor de água e impermeável à água, para incrementar a aderência de revestimentos sintéticos sobre superfícies absorventes e não absorventes. (material) | 2.000 | 16.83 | 33.66 |
| mt15bas290ea | kg | Revestimento impermeabilizante bicomponente, MasterSeal M 391 Red "MBCC de Sika", cor vermelho, à base de resinas epóxi e poliamida, sem aminas aromáticas, com certificado de aptidão para estar em contato com produtos alimentares. (material) | 0.600 | 230.97 | 138.58 |
| op00tal020 |  | Furadeira com misturador. | 1.000 | 0.00 | 0.00 |
| mo038 | h | Pintor. (mão de obra) | 0.167 | 32.24 | 5.38 |
| mo076 | h | Ajudante de pintor. (mão de obra) | 0.167 | 30.23 | 5.05 |
| % | % | Custos diretos complementares | 2 % | 182.67 | 3.65 |
|  |  | Custos diretos |  |  | 186.32 |
