# Pintura apta para estar em contato com agua potável

- Propriedade do ficheiro: CYPE INGENIEROS, S.A.
- Formato: FIEBDC-3/2002
- Âmbito geográfico: Brasil
- Moeda: BRL
- Custos indiretos: 3.00 %
- Despesas gerais: 13.00 %
- Lucro: 6.00 %
- IVA: 17.00 %

## R Revestimentos e forros

### RO Pinturas específicas

#### ROH Em contato com agua potável

**ROH010** m² Pintura apta para estar em contato com agua potável.
Aplicação manual de duas demãos de revestimento sintético elástico impermeabilizante bicomponente à base de resinas de poliuretano alifático, sem dissolventes, MasterSeal M 808 "MBCC de Sika", com certificado de potabilidade, cor cinza, limpeza e preparação da superfície a pintar, através de projeção a seco de jato de partículas de material abrasivo, até alcançar um grau de preparação Sa2 segundo ISO 8501-1, obtendo uma rugosidade mínima de 50 microns, (rendimento: 0,25 kg/m² cada demão), sobre superfícies de aço em contato com agua potável.
Inclui: Limpeza e preparação da superfície suporte. Preparação da mistura. Aplicação de duas demãos de acabamento. Remoção e acumulação do material projetado e os restos gerados. Carga do material projetado e os restos gerados em caminhão ou caçamba.
Critério de medição de projeto: Superfície medida segundo documentação gráfica de Projeto, com o mesmo critério que o suporte base.
Critério de quantitativos de obra: Medir-se-á a superfície realmente executada segundo especificações de Projeto, com o mesmo critério que o suporte base.

| Código | Un | Descrição | Rendimento | Preço | Importância |
|---|---|---|---|---|---|
| mt08lim010a | kg | Abrasivo para limpeza através de jato a pressão, formado por partículas de silicato de alumínio. (material) | 2.625 | 0.64 | 1.68 |
| mt15bas280c | kg | Revestimento sintético elástico impermeabilizante bicomponente à base de resinas de poliuretano alifático, sem dissolventes, MasterSeal M 808 "MBCC de Sika", com certificado de potabilidade, cor cinza, permeável ao vapor de água, com alta resistência aos agentes químicos e resistência à intempérie. (material) | 0.500 | 98.04 | 49.02 |
| mq08lch010 | h | Equipamento de jato de areia à pressão. (equipamento) | 0.260 | 11.79 | 3.07 |
| mq08gel010k | h | Grupo eletrógeno insonorizado, trifásico, de 45 kVA de potência. (equipamento) | 0.260 | 19.80 | 5.15 |
| op00tal020 |  | Furadeira com misturador. | 1.000 | 0.00 | 0.00 |
| mo038 | h | Pintor. (mão de obra) | 0.157 | 32.24 | 5.06 |
| mo076 | h | Ajudante de pintor. (mão de obra) | 0.157 | 30.23 | 4.75 |
| mo112 | h | Servente de pedreiro. (mão de obra) | 0.272 | 28.03 | 7.62 |
| mo113 | h | Auxiliar de serviços gerais. (mão de obra) | 0.272 | 27.81 | 7.56 |
| % | % | Custos diretos complementares | 2 % | 83.91 | 1.68 |
|  |  | Custos diretos |  |  | 85.59 |
