# Pintura con tinta de poliuretano alifático, sobre piso de garagem

- Propriedade do ficheiro: CYPE INGENIEROS, S.A.
- Formato: FIEBDC-3/2002
- Âmbito geográfico: Brasil
- Moeda: BRL
- Custos indiretos: 3.00 %
- Despesas gerais: 13.00 %
- Lucro: 6.00 %
- IVA: 17.00 %

## R Revestimentos e forros

### RO Pinturas específicas

#### ROO Garagens

**ROO020** m² Pintura con tinta de poliuretano alifático, sobre piso de garagem.
Aplicação manual de duas demãos de tinta de poliuretano alifático MasterTop TC 445 "MBCC de Sika", cor vermelho RAL 3016, acabamento mate, textura lisa, (rendimento: 0,2 l/m² cada demão); aplicação prévia de uma demão de primer incolor de dois componentes, MasterTop P 622 "MBCC de Sika", à base de resina epóxi sem dissolventes, de baixa viscosidade, sobre piso de garagem de concreto.
Inclui: Limpeza geral da superfície suporte. Preparação da mistura. Aplicação de uma demão de fundo. Aplicação de duas demãos de acabamento.
Critério de medição de projeto: Superfície medida segundo documentação gráfica de Projeto, com o mesmo critério que o suporte base.
Critério de quantitativos de obra: Medir-se-á a superfície realmente executada segundo especificações de Projeto, com o mesmo critério que o suporte base.

| Código | Un | Descrição | Rendimento | Preço | Importância |
|---|---|---|---|---|---|
| mt27upx040c | kg | Primer incolor de dois componentes, MasterTop P 622 "MBCC de Sika", à base de resina epóxi sem dissolventes, de baixa viscosidade, para aplicar sobre superfície suporte de concreto ou de argamassa. (material) | 0.500 | 38.49 | 19.25 |
| mt27upx020oh | kg | Verniz de dois componentes para interior, MasterTop TC 445 "MBCC de Sika", à base de poliuretano alifático e dissolvente, cor vermelho RAL 3013, acabamento mate, textura lisa, para aplicar com rolo de pelo curto, com resistência aos raios UV e à intempérie e com alta resistência aos agentes químicos. (material) | 0.400 | 50.54 | 20.22 |
| op00tal020 |  | Furadeira com misturador. | 1.000 | 0.00 | 0.00 |
| mo038 | h | Pintor. (mão de obra) | 0.125 | 32.24 | 4.03 |
| mo076 | h | Ajudante de pintor. (mão de obra) | 0.125 | 30.23 | 3.78 |
| % | % | Custos diretos complementares | 2 % | 47.28 | 0.95 |
|  |  | Custos diretos |  |  | 48.23 |
