# Piso industrial, sistema MasterTop PG "MBCC de Sika"

- Propriedade do ficheiro: CYPE INGENIEROS, S.A.
- Formato: FIEBDC-3/2002
- Âmbito geográfico: Brasil
- Moeda: BRL
- Custos indiretos: 3.00 %
- Despesas gerais: 13.00 %
- Lucro: 6.00 %
- IVA: 17.00 %

## R Revestimentos e forros

### RS Pisos

#### RSI Sistemas de pisos industriais e decorativos

**RSI015** m² Piso industrial, sistema MasterTop PG "MBCC de Sika".
Piso industrial, realizado com o sistema MasterTop 135 PG "MBCC de Sika", apto para estacionamentos, em interiores, constituído por lastro de concreto com adição de fibras de 20 cm de espessura, realizado com concreto C15 classe de agressividade ambiental I e tipo de ambiente rural, brita 1, consistência S100 dosado em central e concretagem com bomba com um conteúdo de fibras sem função estrutural, fibras de polipropileno MasterFiber 022 "MBCC de Sika" de 0,6 kg/m³, espalhamento e vibração manual através de régua vibradora; aplicação sobre o concreto fresco de camada de desgaste de 10 mm de espessura de argamassa fluida de pega rápida, MasterTop 135 PG "MBCC de Sika", com resistência à compressão de 60 N/mm², resistência à flexão de 10 N/mm² e resistência à abrasão segundo o método de Böhme de 6 cm³ / 50 cm², cor cinza (20 kg/m²) e acabamento superficial através de afagamento e polimento mecânicos.
Critérios considerados na determinação do preço da unidade de obra: O preço não inclui a sub-base nem a execução e a vedação das juntas.
Inclui: Preparação da superfície existente. Marcação das juntas de construção e de dilatação. Aplicação de níveis através de pontos, mestras de concreto ou réguas. Irrigação da superfície base. Mistura em caminhão betoneira. Concretagem, espalhamento e vibração do concreto. Resolução de encontros e pontos singulares. Aplicação da camada de desgaste. Espalhamento do líquido redutor da evaporação e melhorador superficial. Afagamento mecânico da superfície. Polimento mecânico. Cura do concreto. Limpeza final do piso.
Critério de medição de projeto: Superfície medida em projeção horizontal, segundo documentação gráfica de Projeto.
Critério de quantitativos de obra: Medir-se-á, em projeção horizontal, a superfície realmente executada segundo especificações de Projeto.

| Código | Un | Descrição | Rendimento | Preço | Importância |
|---|---|---|---|---|---|
| mt10hmf060ahb | m³ | Concreto simples C15 classe de agressividade ambiental I e tipo de ambiente rural, brita 1, consistência S100, dosado em central, segundo ABNT NBR 8953. (material) | 0.210 | 303.83 | 63.80 |
| mt08frb010a | kg | Fibras de polipropileno MasterFiber 022 "MBCC de Sika", de 12 mm de comprimento e de entre 31 e 35 microns de diâmetro, para prevenir fissuras por retração em elementos de concreto. (material) | 0.120 | 6.40 | 0.77 |
| mt09bnc015d | kg | Argamassa fluida de pega rápida, MasterTop 135 PG "MBCC de Sika", com resistência à compressão de 60 N/mm², resistência à flexão de 10 N/mm² e resistência à abrasão segundo o método de Böhme de 6 cm³ / 50 cm², cor cinza, composta de cimento e aditivos, com resistência aos sulfatos, aos álcalis e à água do mar e uma resistência à abrasão segundo o método de Böhme de 6 cm³ / 50 cm². (material) | 20.000 | 2.42 | 48.40 |
| mq04dua020b | h | Dumper de descarga frontal de 2 t de carga útil. (equipamento) | 0.038 | 38.18 | 1.45 |
| mq06vib020 | h | Régua vibradora de 3 m. (equipamento) | 0.032 | 19.24 | 0.62 |
| mq06fra010 | h | Alisadora de pisos mecânica de concreto. (equipamento) | 0.250 | 20.89 | 5.22 |
| mq06bhe010 | h | Caminhão bomba estacionado na obra, para bombeamento de concreto. (equipamento) | 0.008 | 700.32 | 5.60 |
| mq06pym020 | h | Misturadora-bombeadora para argamassas autonivelantes. (equipamento) | 0.200 | 40.14 | 8.03 |
| mq06aca030 | h | Polidora para pisos de concreto, composta por pratos giratórios aos que se acoplam uma série de mós abrasivas diamantadas, refrigeradas com água, com sistema de aspiração. (equipamento) | 0.200 | 52.14 | 10.43 |
| mo121 | h | Pedreiro de pisos industriais. (mão de obra) | 0.909 | 32.24 | 29.31 |
| mo122 | h | Ajudante de pedreiro de pisos industriais. (mão de obra) | 0.909 | 30.23 | 27.48 |
| % | % | Custos diretos complementares | 2 % | 201.11 | 4.02 |
|  |  | Custos diretos |  |  | 205.13 |
