# Viga de concreto armado para borda de piscina de transbordo

- Propriedade do ficheiro: CYPE INGENIEROS, S.A.
- Formato: FIEBDC-3/2002
- Âmbito geográfico: Brasil
- Moeda: BRL
- Custos indiretos: 3.00 %
- Despesas gerais: 13.00 %
- Lucro: 6.00 %
- IVA: 17.00 %

## U Urbanização interna do lote

### UP Piscinas

#### UPG Tanques, vigas de borda e escadas

**UPG025** m³ Viga de concreto armado para borda de piscina de transbordo.
Viga em "U" de concreto armado para borda de piscina de transbordo, realizada com concreto C20 classe de agressividade ambiental I e tipo de ambiente submerso, brita 1, consistência S100 dosado em central, e aço CA-50, com uma quantidade aproximada de 40 kg/m³. Montagem e desmontagem de sistema de escoramento e fôrmas formado por: superfície moldante de tábuas de madeira serrada, de pinus (pinus spp), de 2,5x10 cm, de 1ª qualidade, segundo ABNT NBR 11700, amortizáveis em 10 utilizações, sarrafos de madeira serrada, amortizáveis em 4 utilizações e estrutura suporte vertical de pontaletes de madeira maciça amortizáveis em 10 utilizações. Inclusive arame de atar, separadores e líquido desmoldante MasterFinish RL 294 "MBCC de Sika", para evitar a aderência do concreto às fôrmas.
Critérios considerados na determinação do preço da unidade de obra: O preço inclui o corte, dobra e montagem da armadura em central de armaduras de obra e a posterior colocação em obra, mas não inclui as tubulações de drenagem, as bocas de impulsão nem a tomada do limpa fundos.
Inclui: Marcação. Colocação das armaduras com separadores certificados. Montagem do sistema de escoramento e fôrmas. Concretagem e compactação do concreto. Desmontagem do sistema de escoramento e fôrmas. Cura do concreto.
Critério de medição de projeto: Volume medido sobre as seções teóricas da escavação, segundo documentação gráfica de Projeto.
Critério de quantitativos de obra: Medir-se-á o volume teórico executado segundo especificações de Projeto, sem incluir os incrementos por excessos de escavação não autorizados.

| Código | Un | Descrição | Rendimento | Preço | Importância |
|---|---|---|---|---|---|
| mt08ebr040a | m | Tábua de madeira serrada, de pinus (pinus spp), de 2,5x10 cm, de 1ª qualidade, segundo ABNT NBR 11700. (material) | 6.160 | 6.38 | 39.30 |
| mt08ebr050 | m | Sarrafo de madeira serrada, de pinus (pinus spp), de 2,5x7 cm, de 2ª qualidade, segundo ABNT NBR 11700. (material) | 2.940 | 3.33 | 9.79 |
| mt08ebr055 | m | Pontaletes de madeira serrada, de pinus (pinus spp), de 7,5x7,5 cm, de 2ª qualidade, segundo ABNT NBR 11700. (material) | 2.240 | 10.14 | 22.71 |
| mt08var200c | kg | Pregos comuns 17x21 com cabeça, de 3 mm de diâmetro e 48 mm de comprimento. (material) | 0.280 | 4.32 | 1.21 |
| mt08dba010g | l | Agente desmoldante, à base de óleos especiais, emulsionante em água MasterFinish RL 294 "MBCC de Sika", para fôrmas metálicas, fenólicas ou de madeira. (material) | 0.168 | 4.70 | 0.79 |
| mt07aco020a | Un | Separador certificado para fundações. (material) | 10.000 | 0.38 | 3.80 |
| mt07aco070f | kg | Aço em barras nervuradas, CA-50, de vários diâmetros, segundo ABNT NBR 7480. (material) | 42.000 | 11.66 | 489.72 |
| mt08var050 | kg | Arame galvanizado para atar, de 1,30 mm de diâmetro. (material) | 0.660 | 3.79 | 2.50 |
| mt10haf080bbc | m³ | Concreto C20 classe de agressividade ambiental I e tipo de ambiente submerso, brita 1, consistência S100, dosado em central, segundo ABNT NBR 8953. (material) | 1.050 | 320.25 | 336.26 |
| mq06bhe010 | h | Caminhão bomba estacionado na obra, para bombeamento de concreto. (equipamento) | 0.040 | 700.32 | 28.01 |
| op00ciz020 |  | Guilhotina para aço em barras nervuradas. | 1.000 | 0.00 | 0.00 |
| op00ata010 |  | Máquina de amarrar ferro. | 1.000 | 0.00 | 0.00 |
| au00auh040 |  | Vibrador de concreto, elétrico. | 1.000 | 0.00 | 0.00 |
| mo044 | h | Montador de fôrmas. (mão de obra) | 0.387 | 31.99 | 12.38 |
| mo091 | h | Ajudante de montador de fôrmas. (mão de obra) | 0.387 | 30.15 | 11.67 |
| mo043 | h | Armador. (mão de obra) | 0.468 | 31.99 | 14.97 |
| mo090 | h | Ajudante de armador. (mão de obra) | 0.435 | 30.15 | 13.12 |
| mo045 | h | Oficial de trabalhos de concretagem. (mão de obra) | 0.034 | 31.99 | 1.09 |
| mo092 | h | Ajudante de trabalhos concretagem. (mão de obra) | 0.138 | 30.15 | 4.16 |
| % | % | Custos diretos complementares | 2 % | 991.48 | 19.83 |
|  |  | Custos diretos |  |  | 1011.31 |
