# Viga de travamento de painéis de paredes diafragma

- Propriedade do ficheiro: CYPE Ingenieros S.A.
- Formato: FIEBDC-3/2016
- Programa: Gerador de preços para construção civil. CYPE Ingenieros, S.A.
- Data: 17/06/2024
- Âmbito geográfico: Brasil
- Moeda: BRL
- Custos indiretos: 3 %
- Despesas gerais: 13 %
- Lucro: 6 %
- IVA: 17 %

## C Fundações

### CC Contenções

#### CCP Paredes diafragma

**CCP052** m Viga de travamento de painéis de paredes diafragma.
Viga de travamento de concreto armado para painéis de paredes diafragma, de 45x100 cm, realizada com concreto C25 classe de agressividade ambiental II e tipo de ambiente urbano, brita 1, consistência S100 dosado em central, e concretagem com bomba, e aço CA-50, com uma quantidade aproximada de 65 kg/m; montagem e desmontagem do sistema de escoramento e fôrmas recuperáveis metálicas. Incluindo arame de atar, separadores, armaduras de arranque para pilares que arrancam desde a viga de travamento e líquido desmoldante MasterFinish RL 294 "MBCC de Sika", para evitar a aderência do concreto às fôrmas.
Critérios considerados na determinação do preço da unidade de obra: O preço inclui o corte, dobra e montagem da armadura em central de armaduras de obra e a posterior colocação em obra.
Inclui: Marcação. Montagem do sistema de escoramento e fôrmas. Colocação da armadura com separadores certificados. Concretagem e compactação do concreto. Coroamento e nivelamento. Desmontagem do sistema de escoramento e fôrmas. Cura do concreto.
Critério de medição de projeto: Comprimento medido entre eixos, segundo documentação gráfica de Projeto.
Critério de quantitativos de obra: Medir-se-á, a eixos, o comprimento realmente executado segundo especificações de Projeto.

| Código | Un | Descrição | Rendimento | Preço | Importância |
|---|---|---|---|---|---|
| mt08eme040 | m² | Painéis metálicos de várias dimensões, para fôrmas de elementos de concreto. (material) | 0.01 | 131.49 | 1.315 |
| mt50spa052b | m | Pranchão de madeira de pinho, de 20x7,2 cm. (material) | 0.04 | 15.98 | 0.639 |
| mt50spa081a | Un | Escora metálica telescópica, até 3 m de altura. (material) | 0.026 | 48.68 | 1.266 |
| mt08eme051a | m | Fita de aço galvanizado, para fôrmas metálicas. (material) | 0.2 | 0.73 | 0.146 |
| mt08var050 | kg | Arame galvanizado para atar, de 1,30 mm de diâmetro. (material) | 0.88 | 3.79 | 3.335 |
| mt08var060 | kg | Pregos de aço de 20x100 mm. (material) | 0.2 | 22.13 | 4.426 |
| mt08dba010g | l | Agente desmoldante, à base de óleos especiais, emulsionante em água MasterFinish RL 294 "MBCC de Sika", para fôrmas metálicas, fenólicas ou de madeira. (material) | 0.06 | 4.7 | 0.282 |
| mt07aco020c | Un | Separador certificado para vigas. (material) | 3 | 0.23 | 0.690 |
| mt07aco070f | kg | Aço em barras nervuradas, CA-50, de vários diâmetros, segundo ABNT NBR 7480. (material) | 68.25 | 11.66 | 795.795 |
| mt10haf080iec | m³ | Concreto C25 classe de agressividade ambiental II e tipo de ambiente urbano, brita 1, consistência S100, dosado em central, segundo ABNT NBR 8953. (material) | 0.473 | 344.88 | 163.128 |
| mq06bhe010 | h | Caminhão bomba estacionado na obra, para bombeamento de concreto. (equipamento) | 0.018 | 700.32 | 12.606 |
| mo044 | h | Montador de fôrmas. (mão de obra) | 0.627 | 31.99 | 20.058 |
| mo091 | h | Ajudante de montador de fôrmas. (mão de obra) | 0.836 | 30.15 | 25.205 |
| mo043 | h | Armador. (mão de obra) | 0.543 | 31.99 | 17.371 |
| mo090 | h | Ajudante de armador. (mão de obra) | 0.611 | 30.15 | 18.422 |
| mo045 | h | Oficial de trabalhos de concretagem. (mão de obra) | 0.078 | 31.99 | 2.495 |
| mo092 | h | Ajudante de trabalhos concretagem. (mão de obra) | 0.31 | 30.15 | 9.347 |
| % | % | Custos diretos complementares | 2 % | 1076.526 | 21.531 |
|  |  | Custos diretos |  |  | 1098.057 |

Resíduos:
- colocação: mt08eme040 Painéis metálicos de várias dimensões, para fôrmas de elementos de concreto; fator de resíduo 1
- colocação: mt50spa052b Pranchão de madeira de pinho, de 20x7,2 cm; fator de resíduo 1
- colocação: mt50spa081a Escora metálica telescópica, até 3 m de altura; fator de resíduo 1
- colocação: mt08eme051a Fita de aço galvanizado, para fôrmas metálicas; fator de resíduo 1
- colocação: mt08var050 Arame galvanizado para atar, de 1,30 mm de diâmetro; fator de resíduo 0.0038
- colocação: mt08var060 Pregos de aço de 20x100 mm; fator de resíduo 0.0045
- colocação: mt08dba010g; fator de resíduo 0.07
- colocação: mt07aco070f Aço em barras nervuradas, CA-50, de vários diâmetros, segundo ABNT NBR 7480; fator de resíduo 0.0075
- colocação: mt10haf080iec; fator de resíduo 0.00120403

## Recursos

**mt08eme040** m² Painéis metálicos de várias dimensões, para fôrmas de elementos de concreto
Dados técnicos: Custo energético 314.560 MJ; Emissão de CO2 16.320 kg; Código LER 17 04 05; Massa do elemento 32 kg; Volume 0.015238 m3

**mt50spa052b** m Pranchão de madeira de pinho, de 20x7,2 cm
Dados técnicos: Custo energético 1124.755 MJ; Emissão de CO2 -15.401 kg; Código LER 17 02 01; Massa do elemento 8.28 kg; Volume 0.007527 m3

**mt50spa081a** Un Escora metálica telescópica, até 3 m de altura
Dados técnicos: Custo energético 97.317 MJ; Emissão de CO2 5.049 kg; Código LER 17 04 05; Massa do elemento 9.9 kg; Volume 0.004714 m3

**mt08eme051a** m Fita de aço galvanizado, para fôrmas metálicas
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010g** l Agente desmoldante
Dados técnicos: Custo energético 82.642 MJ; Emissão de CO2 4.474 kg; Código LER 17 09 04; Massa do elemento 0.932 kg; Volume 0.000621 m3
Resíduos:
- embalagem: re150104 Embalagens de metal. (componente de resíduo); rendimento 0.042 kg; Código LER 15 01 04; Massa do elemento 1 kg; Volume 0.001667 m3

**mt07aco020c** Un Separador certificado para vigas
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt10haf080iec** m³ Concreto C25 classe de agressividade ambiental II e tipo de ambiente urbano
Dados técnicos: Custo energético 2000.000 MJ; Emissão de CO2 250.000 kg; Código LER 17 01 01; Massa do elemento 2500 kg; Volume 1.666667 m3
