# Impermeabilização de esquinas e encontros com argamassa

- Propriedade do ficheiro: CYPE Ingenieros S.A.
- Formato: FIEBDC-3/2016
- Programa: Gerador de preços para construção civil. CYPE Ingenieros, S.A.
- Data: 17/06/2024
- Âmbito geográfico: Brasil
- Moeda: BRL
- Custos indiretos: 3 %
- Despesas gerais: 13 %
- Lucro: 6 %
- IVA: 17 %

## N Isolamentos e impermeabilizações

### NI Impermeabilizações

#### NIA Poços de elevadores, reservatórios e piscinas

**NIA025** m Impermeabilização de esquinas e encontros com argamassa.
Reforço de impermeabilização de esquinas e encontros entre paramentos de cimento, concreto ou blocos de concreto, através da abertura de um rasgo contínuo de 2x1 cm, formando arestas retas, introdução no mesmo de uma junta estanque deformável e vedação com mástique estanque e deformável, e terminação em ângulo côncavo, a meia cana, com argamassa de pega rápida, MasterSeal 590 "MBCC de Sika", com uma resistência à compressão aos 28 dias maior ou igual a 50 N/mm², aplicado em várias camadas, com um raio de curvatura de 10 cm.
Inclui: Abertura de roça formando arestas retas. Remoção e acumulação dos restos de obra. Limpeza dos restos da obra. Carga manual dos restos de obra em caminhão ou caçamba. Colocação de junta estanque deformável. Vedação com mástique estanque e deformável. Execução de meia cana com argamassa.
Critério de medição de projeto: Comprimento medido segundo documentação gráfica de Projeto.
Critério de quantitativos de obra: Medir-se-á o comprimento realmente executado segundo especificações de Projeto.

| Código | Un | Descrição | Rendimento | Preço | Importância |
|---|---|---|---|---|---|
| mt15bas170b | m | Perfil hidroexpansivo formado por uma mistura extrudida e vulcanizada de borracha natural, borracha sintética e resinas hidroexpansivas, de 20x10 mm, com uma capacidade de expansibilidade na presença de água de 250% e elevada resistência à pressão hidrostática. (material) | 1 | 46.05 | 46.050 |
| mt15sja120 | kg | Vedação com mástique estanque e deformável. (material) | 1 | 16.4 | 16.400 |
| mt28reh010d | kg | Argamassa de pega rápida, MasterSeal 590 "MBCC de Sika", com uma resistência à compressão aos 28 dias maior ou igual a 50 N/mm², resistência à compressão maior ou igual a 6 N/mm², absorção de água por capilaridade menor de 0,2 kg/m² min½. (material) | 3 | 12.96 | 38.880 |
| mo112 | h | Servente de pedreiro. (mão de obra) | 0.209 | 28.03 | 5.858 |
| mo032 | h | Aplicador de produtos impermeabilizantes. (mão de obra) | 0.084 | 32.24 | 2.708 |
| mo070 | h | Ajudante de aplicador de produtos impermeabilizantes. (mão de obra) | 0.084 | 30.23 | 2.539 |
| % | % | Custos diretos complementares | 2 % | 112.435 | 2.249 |
|  |  | Custos diretos |  |  | 114.684 |

Resíduos:
- colocação: mt15bas170b; fator de resíduo 0.06
- colocação: mt15sja120 Vedação com mástique estanque e deformável; fator de resíduo 0.051238
- colocação: mt28reh010d; fator de resíduo 0.0066

## Recursos

**mt15bas170b** m Perfil hidroexpansivo formado por uma mistura extrudida e vulcanizada de borracha natural
Dados técnicos: Custo energético 21.160 MJ; Emissão de CO2 0.930 kg; Código LER 17 09 04; Massa do elemento 0.24 kg; Volume 0.00016 m3
Resíduos:
- embalagem: re150101 Embalagens de papel e cartão. (componente de resíduo); rendimento 0.058 kg; Código LER 15 01 01; Massa do elemento 1 kg; Volume 0.001333 m3

**mt15sja120** kg Vedação com mástique estanque e deformável
Dados técnicos: Custo energético 0.291 MJ; Emissão de CO2 0.014 kg; Código LER 17 09 04; Massa do elemento 1 kg; Volume 0.000667 m3
Resíduos:
- embalagem: re170203 Plástico. (componente de resíduo); rendimento 0.003 kg; Código LER 17 02 03; Massa do elemento 1 kg; Volume 0.001667 m3

**mt28reh010d** kg Argamassa de pega rápida
Dados técnicos: Custo energético 3.340 MJ; Emissão de CO2 0.250 kg; Código LER 17 01 01; Massa do elemento 1 kg; Volume 0.000667 m3
