# Impermeabilização de radier. Sistema Sándwich "MBCC de Sika"

- Propriedade do ficheiro: CYPE Ingenieros S.A.
- Formato: FIEBDC-3/2016
- Programa: Gerador de preços para construção civil. CYPE Ingenieros, S.A.
- Data: 17/06/2024
- Âmbito geográfico: Brasil
- Moeda: BRL
- Custos indiretos: 3 %
- Despesas gerais: 13 %
- Lucro: 6 %
- IVA: 17 %

## N Isolamentos e impermeabilizações

### NI Impermeabilizações

#### NIC Fundações

**NIC016** m² Impermeabilização de radier. Sistema Sándwich "MBCC de Sika".
Impermeabilização de radier, sistema Sándwich "MBCC de Sika". IMPERMEABILIZAÇÃO SOB O ENSOLEIRAMENTO: aplicação de argamassa impermeabilizante MasterSeal 501 "MBCC de Sika", em pó, através de polvilhamento manual, rendimento: 1 kg/m², antes de proceder à concretagem, com a armadura do radier já montada, sobre o lastro de concreto não estrutural previamente humedecido com água. IMPERMEABILIZAÇÃO SOBRE O ENSOLEIRMAMENTO: aplicação de argamassa impermeabilizante MasterSeal 501 "MBCC de Sika", em forma de calda, através de espalhamento com escova, rendimento: 2 kg/m², em duas camadas, sobre o concreto após ter ganho pega.
Inclui: Limpeza. Umedecimento do lastro de concreto não estrutural. Polvilhamento manual de argamassa seca sobre o lastro de concreto não estrutural. Espalhamento da calda sobre o radier.
Critério de medição de projeto: Superfície medida segundo documentação gráfica de Projeto.
Critério de quantitativos de obra: Medir-se-á a superfície realmente executada segundo especificações de Projeto.

| Código | Un | Descrição | Rendimento | Preço | Importância |
|---|---|---|---|---|---|
| mt08aaa010a | m³ | Água. (material) | 0.005 | 3.79 | 0.019 |
| mt09bmr230d | kg | Argamassa impermeabilizante MasterSeal 501 "MBCC de Sika", com resistência aos sulfatos, alta resistência a ciclos de gelo-degelo e efeito protetor face à carbonatação. (material) | 3 | 3.78 | 11.340 |
| mo032 | h | Aplicador de produtos impermeabilizantes. (mão de obra) | 0.084 | 32.24 | 2.708 |
| mo070 | h | Ajudante de aplicador de produtos impermeabilizantes. (mão de obra) | 0.084 | 30.23 | 2.539 |
| % | % | Custos diretos complementares | 2 % | 16.606 | 0.332 |
|  |  | Custos diretos |  |  | 16.938 |

Resíduos:
- colocação: mt09bmr230d; fator de resíduo 0.0066

## Recursos

**mt08aaa010a** m³ Água
Dados técnicos: Custo energético 60.000 MJ; Emissão de CO2 30.000 kg

**mt09bmr230d** kg Argamassa impermeabilizante MasterSeal 501 "MBCC de Sika"
Dados técnicos: Custo energético 3.898 MJ; Emissão de CO2 0.362 kg; Código LER 17 01 01; Massa do elemento 1 kg; Volume 0.000667 m3
Resíduos:
- embalagem: re150101 Embalagens de papel e cartão. (componente de resíduo); rendimento 0.014 kg; Código LER 15 01 01; Massa do elemento 1 kg; Volume 0.001333 m3
