# Impermeabilização de muro de concreto em contato com o terreno, pela sua face exterior, com emulsões asfálticas

- Propriedade do ficheiro: CYPE Ingenieros S.A.
- Formato: FIEBDC-3/2016
- Programa: Gerador de preços para construção civil. CYPE Ingenieros, S.A.
- Data: 17/06/2024
- Âmbito geográfico: Brasil
- Moeda: BRL
- Custos indiretos: 3 %
- Despesas gerais: 13 %
- Lucro: 6 %
- IVA: 17 %

## N Isolamentos e impermeabilizações

### NI Impermeabilizações

#### NIM Muros em contato com o terreno

**NIM009** m² Impermeabilização de muro de concreto em contato com o terreno, pela sua face exterior, com emulsões asfálticas.
Impermeabilização de muro de concreto em contato com o terreno, pela sua face exterior, com emulsão betuminosa aniónica monocomponente, à base de betumes e resinas, MasterSeal M 431 "MBCC de Sika", aplicada em duas demãos, (rendimento: 1 kg/m² cada demão).
Inclui: Preparação da superfície suporte. Aplicação da primeira demão. Aplicação da segunda demão.
Critério de medição de projeto: Superfície medida segundo documentação gráfica de Projeto.
Critério de quantitativos de obra: Medir-se-á a superfície realmente executada segundo especificações de Projeto.

| Código | Un | Descrição | Rendimento | Preço | Importância |
|---|---|---|---|---|---|
| mt14ieb010d | kg | Emulsão betuminosa aniónica monocomponente, à base de betumes e resinas, MasterSeal M 431 "MBCC de Sika". (material) | 2 | 14.8 | 29.600 |
| mo032 | h | Aplicador de produtos impermeabilizantes. (mão de obra) | 0.115 | 32.24 | 3.708 |
| mo070 | h | Ajudante de aplicador de produtos impermeabilizantes. (mão de obra) | 0.115 | 30.23 | 3.476 |
| % | % | Custos diretos complementares | 2 % | 36.784 | 0.736 |
|  |  | Custos diretos |  |  | 37.520 |

Resíduos:
- colocação: mt14ieb010d Emulsão betuminosa aniónica monocomponente, à base de betumes e resinas, MasterSeal M 431 "MBCC de Sika"; fator de resíduo 0.035

## Recursos

**mt14ieb010d** kg Emulsão betuminosa aniónica monocomponente, à base de betumes e resinas, MasterSeal M 431 "MBCC de Sika"
Dados técnicos: Custo energético 32.726 MJ; Emissão de CO2 0.271 kg; Código LER 17 03 02; Massa do elemento 1 kg; Volume 0.001 m3
Resíduos:
- embalagem: re150104 Embalagens de metal. (componente de resíduo); rendimento 0.08 kg; Código LER 15 01 04; Massa do elemento 1 kg; Volume 0.001667 m3
