# Impermeabilização de muro de alvenaria em contato com o terreno, pela sua face exterior, com emulsões asfálticas

- Propriedade do ficheiro: CYPE Ingenieros S.A.
- Formato: FIEBDC-3/2016
- Programa: Gerador de preços para construção civil. CYPE Ingenieros, S.A.
- Data: 17/06/2024
- Âmbito geográfico: Brasil
- Moeda: BRL
- Custos indiretos: 3 %
- Despesas gerais: 13 %
- Lucro: 6 %
- IVA: 17 %

## N Isolamentos e impermeabilizações

### NI Impermeabilizações

#### NIM Muros em contato com o terreno

**NIM010** m² Impermeabilização de muro de alvenaria em contato com o terreno, pela sua face exterior, com emulsões asfálticas.
Impermeabilização de muro de alvenaria de blocos de concreto em contato com o terreno, pela sua face exterior, com emulsão betuminosa aniónica monocomponente, à base de betumes e resinas, MasterSeal M 431 "MBCC de Sika", aplicada em duas demãos, (rendimento: 1,2 kg/m² cada demão); sobre uma camada de regularização de argamassa de cimento, confeccionada em obra, com aditivo hidrófugo, dosificação 1:5, de 2 cm de espessura, acabamento afagado.
Inclui: Aplicação da camada de regularização. Execução de meia cana com argamassa. Aplicação da primeira demão. Aplicação da segunda demão.
Critério de medição de projeto: Superfície medida segundo documentação gráfica de Projeto.
Critério de quantitativos de obra: Medir-se-á a superfície realmente executada segundo especificações de Projeto.

| Código | Un | Descrição | Rendimento | Preço | Importância |
|---|---|---|---|---|---|
| mt08aaa010a | m³ | Água. (material) | 0.006 | 3.79 | 0.023 |
| mt01arg005a | t | Areia de pedreira, para argamassa preparada em obra. (material) | 0.032 | 50.71 | 1.623 |
| mt08cem002 | kg | Cimento cinza em sacos. (material) | 6 | 0.63 | 3.780 |
| mt08adt010 | kg | Aditivo hidrófugo para impermeabilização de argamassas ou concretos. (material) | 0.12 | 3.03 | 0.364 |
| mt14ieb010d | kg | Emulsão betuminosa aniónica monocomponente, à base de betumes e resinas, MasterSeal M 431 "MBCC de Sika". (material) | 2.4 | 14.8 | 35.520 |
| mo032 | h | Aplicador de produtos impermeabilizantes. (mão de obra) | 0.115 | 32.24 | 3.708 |
| mo070 | h | Ajudante de aplicador de produtos impermeabilizantes. (mão de obra) | 0.115 | 30.23 | 3.476 |
| mo020 | h | Pedreiro. (mão de obra) | 0.462 | 32.24 | 14.895 |
| mo113 | h | Auxiliar de serviços gerais. (mão de obra) | 0.231 | 27.81 | 6.424 |
| % | % | Custos diretos complementares | 2 % | 69.813 | 1.396 |
|  |  | Custos diretos |  |  | 71.209 |

Resíduos:
- colocação: mt01arg005a Areia de pedreira, para argamassa preparada em obra; fator de resíduo 0.00501329
- colocação: mt08cem002 Cimento cinza em sacos; fator de resíduo 0.0063
- colocação: mt08adt010 Aditivo hidrófugo para impermeabilização de argamassas ou concretos; fator de resíduo 0.055
- colocação: mt14ieb010d Emulsão betuminosa aniónica monocomponente, à base de betumes e resinas, MasterSeal M 431 "MBCC de Sika"; fator de resíduo 0.035

## Recursos

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou concretos
Dados técnicos: Custo energético 71.130 MJ; Emissão de CO2 2.824 kg; Código LER 17 09 04; Massa do elemento 1 kg; Volume 0.000667 m3
Resíduos:
- embalagem: re170203 Plástico; rendimento 0.032 kg

**mt14ieb010d** kg Emulsão betuminosa aniónica monocomponente, à base de betumes e resinas, MasterSeal M 431 "MBCC de Sika"
Dados técnicos: Custo energético 32.726 MJ; Emissão de CO2 0.271 kg; Código LER 17 03 02; Massa do elemento 1 kg; Volume 0.001 m3
Resíduos:
- embalagem: re150104 Embalagens de metal. (componente de resíduo); rendimento 0.08 kg; Código LER 15 01 04; Massa do elemento 1 kg; Volume 0.001667 m3
