# Selagem impermeabilizante exterior de junta perimetral entre tubo passa-muros e duto de instalações, em parede de fachada

- Propriedade do ficheiro: CYPE Ingenieros S.A.
- Formato: FIEBDC-3/2016
- Programa: Gerador de preços para construção civil. CYPE Ingenieros, S.A.
- Data: 17/06/2024
- Âmbito geográfico: Brasil
- Moeda: BRL
- Custos indiretos: 3 %
- Despesas gerais: 13 %
- Lucro: 6 %
- IVA: 17 %

## N Isolamentos e impermeabilizações

### NI Impermeabilizações

#### NIO Aberturas em muros

**NIO040** Un Selagem impermeabilizante exterior de junta perimetral entre tubo passa-muros e duto de instalações, em parede de fachada.
Selagem impermeabilizante exterior de junta perimetral de 15 mm de largura, entre tubo passa-muros de PVC de 90 mm de diâmetro e duto de instalações colocada no seu interior, com massa elastomérica monocomponente à base de poliuretano, MasterSeal NP 474 "MBCC de Sika", de cor branca, sobre cordão de polietileno expandido de células fechadas, de seção circular de 20 mm de diâmetro, MasterSeal 920 "MBCC de Sika", colocado a uma profundidade de pelo menos 2 cm da borda exterior do tubo passa-muros que terá sido fixado previamente, com argamassa de cimento hidrófuga, no interior de uma abertura executada na parede de fachada até 40 cm de espessura e posterior injeção de espuma de poliuretano pelo interior contra o fundo da junta.
Inclui: Marcação. Perfuração da parede. Fixação do tubo passa-muros. Colocação do duto no interior do tubo passa-muros. Enchimento do fundo de junta. Injeção da espuma de poliuretano. Aplicação da massa. Arremates do revestimento exterior da parede no encontro com o tubo passa-muros.
Critério de medição de projeto: Número de unidades previstas, segundo documentação gráfica de Projeto.
Critério de quantitativos de obra: Medir-se-á o número de unidades realmente executadas segundo especificações de Projeto.

| Código | Un | Descrição | Rendimento | Preço | Importância |
|---|---|---|---|---|---|
| mt15bas010B | m | Cordão de polietileno expandido de células fechadas, de seção circular de 20 mm de diâmetro, MasterSeal 920 "MBCC de Sika", para o enchimento de fundo de junta. (material) | 0.283 | 1.14 | 0.323 |
| mt15bas030m | Un | Cartucho de massa elastomérica monocomponente à base de poliuretano, MasterSeal NP 474 "MBCC de Sika", de cor branca, de 600 ml, tipo F-25 HM segundo ISO 11600, de alta aderência e de endurecimento rápido, com elevadas propriedades elásticas, resistência à intempérie, ao envelhecimento e aos raios UV, apta para estar em contato com agua potável, dureza Shore A aproximada de 35 e alongamento em ruptura > 600%, segundo ISO 11600. (material) | 0.071 | 44.07 | 3.129 |
| mt36tvg010ea | m | Tubo de PVC, de 90 mm de diâmetro e 1,2 mm de espessura. (material) | 0.5 | 5.82 | 2.910 |
| mt08aaa010a | m³ | Água. (material) | 0.006 | 3.79 | 0.023 |
| mt09mif010ka | t | Argamassa industrializada para alvenaria, de cimento, cor cinza, com aditivo hidrófugo, resistência à compressão 10 N/mm², fornecida em sacos. (material) | 0.006 | 161.82 | 0.971 |
| mt13blw110b | Un | Aerossol de 750 cm³ de espuma de poliuretano, de 22,5 kg/m³ de densidade, 140% de expansão, 18 N/cm² de resistência à tração e 20 N/cm² de resistência à flexão, condutibilidade térmica 0,04 W/(mK), estável de -40°C a 100°C; para aplicar com cânula. (material) | 0.32 | 21.41 | 6.851 |
| mo020 | h | Pedreiro. (mão de obra) | 0.105 | 32.24 | 3.385 |
| mo112 | h | Servente de pedreiro. (mão de obra) | 0.105 | 28.03 | 2.943 |
| % | % | Custos diretos complementares | 2 % | 20.535 | 0.411 |
|  |  | Custos diretos |  |  | 20.946 |

Resíduos:
- colocação: mt15bas010B; fator de resíduo 0.044
- colocação: mt15bas030m; fator de resíduo 0.06
- colocação: mt36tvg010ea Tubo de PVC, de 90 mm de diâmetro e 1,2 mm de espessura; fator de resíduo 0.08
- colocação: mt09mif010ka; fator de resíduo 0.0189
- colocação: mt13blw110b; fator de resíduo 0.024

## Recursos

**mt15bas010B** m Cordão de polietileno expandido de células fechadas
Dados técnicos: Custo energético 46.272 MJ; Emissão de CO2 1.374 kg; Código LER 17 02 03; Massa do elemento 0.298 kg; Volume 0.000497 m3
Resíduos:
- embalagem: re170201 Madeira. (componente de resíduo); rendimento 0.04 kg; Código LER 17 02 01; Massa do elemento 1 kg; Volume 0.000909 m3

**mt15bas030m** Un Cartucho de massa elastomérica monocomponente à base de poliuretano
Dados técnicos: Custo energético 113.498 MJ; Emissão de CO2 5.521 kg; Código LER 17 09 04; Massa do elemento 0.72 kg; Volume 0.00048 m3
Resíduos:
- embalagem: re170203 Plástico. (componente de resíduo); rendimento 0.1 kg; Código LER 17 02 03; Massa do elemento 1 kg; Volume 0.001667 m3

**mt36tvg010ea** m Tubo de PVC, de 90 mm de diâmetro e 1,2 mm de espessura
Dados técnicos: Custo energético 94.374 MJ; Emissão de CO2 1.729 kg; Código LER 17 02 03; Massa do elemento 1.23 kg; Volume 0.00205 m3
Resíduos:
- embalagem: re150101 Embalagens de papel e cartão. (componente de resíduo); rendimento 0.018 kg; Código LER 15 01 01; Massa do elemento 1 kg; Volume 0.001333 m3
- embalagem: re170201 Madeira; rendimento 0.052 kg
- embalagem: re170203 Plástico; rendimento 0.003 kg

**mt08aaa010a** m³ Água
Dados técnicos: Custo energético 60.000 MJ; Emissão de CO2 30.000 kg

**mt09mif010ka** t Argamassa industrializada para alvenaria
Dados técnicos: Custo energético 2050.870 MJ; Emissão de CO2 177.583 kg; Código LER 17 01 01; Massa do elemento 1000 kg; Volume 0.666667 m3
Resíduos:
- embalagem: re150101 Embalagens de papel e cartão; rendimento 8.571 kg
- embalagem: re170201 Madeira; rendimento 0.463 kg
- embalagem: re170203 Plástico; rendimento 0.241 kg

**mt13blw110b** Un Aerossol de 750 cm³ de espuma de poliuretano
Dados técnicos: Custo energético 4.178 MJ; Emissão de CO2 0.208 kg; Código LER 17 06 04; Massa do elemento 0.01875 kg; Volume 0.000031 m3
Resíduos:
- embalagem: re150104 Embalagens de metal. (componente de resíduo); rendimento 0.15 kg; Código LER 15 01 04; Massa do elemento 1 kg; Volume 0.001667 m3
