# Impermeabilização líquida de floreira, pelo interior

- Propriedade do ficheiro: CYPE Ingenieros S.A.
- Formato: FIEBDC-3/2016
- Programa: Gerador de preços para construção civil. CYPE Ingenieros, S.A.
- Data: 17/06/2024
- Âmbito geográfico: Brasil
- Moeda: BRL
- Custos indiretos: 3 %
- Despesas gerais: 13 %
- Lucro: 6 %
- IVA: 17 %

## N Isolamentos e impermeabilizações

### NL Impermeabilizações líquidas

#### NLD Floreiras

**NLD010** m² Impermeabilização líquida de floreira, pelo interior.
Impermeabilização líquida de floreira, pelo interior, com uma demão de impermeabilizante líquido, MasterSeal M 860 "MBCC de Sika", de cor cinza, de dois componentes à base de resina de poliureia sem dissolventes e pigmentos; com prévia aplicação de uma demão de primer incolor de dois componentes, MasterTop P 622 "MBCC de Sika", à base de resina epóxi sem dissolventes, de baixa viscosidade. Inclusive geotêxtil não tecido de fibras de poliéster e massa tixotrópica, para a resolução de pontos singulares.
Inclui: Limpeza e preparação da superfície. Aplicação de primer. Resolução dos pontos singulares. Aplicação do impermeabilizante.
Critério de medição de projeto: Superfície medida segundo documentação gráfica de Projeto.
Critério de quantitativos de obra: Medir-se-á a superfície realmente executada segundo especificações de Projeto.

| Código | Un | Descrição | Rendimento | Preço | Importância |
|---|---|---|---|---|---|
| mt27upx040c | kg | Primer incolor de dois componentes, MasterTop P 622 "MBCC de Sika", à base de resina epóxi sem dissolventes, de baixa viscosidade, para aplicar sobre superfície suporte de concreto ou de argamassa. (material) | 0.4 | 38.49 | 15.396 |
| mt15dag504a | m² | Geotêxtil não tecido de fibras de poliéster, de 100 g/m² de massa superficial e 0,82 mm de espessura, fornecido em rolos de 0,2x100 m. (material) | 0.05 | 20.6 | 1.030 |
| mt15dag502a | kg | Massa tixotrópica à base de poliuretano líquido, cor cinza. (material) | 0.1 | 130.7 | 13.070 |
| mt15bas165a | kg | Impermeabilizante líquido, MasterSeal M 860 "MBCC de Sika", de cor cinza, de dois componentes à base de resina de poliureia sem dissolventes e pigmentos, permeável ao vapor de água, com dureza Shore A aproximada de 75, segundo ISO 868 e alongamento na ruptura >= 700%, segundo ISO 8339, para aplicar com desempenadeira dentada, para formar uma membrana impermeável em coberturas planas ou inclinadas. (material) | 1.6 | 108.7 | 173.920 |
| mo032 | h | Aplicador de produtos impermeabilizantes. (mão de obra) | 0.157 | 32.24 | 5.062 |
| mo070 | h | Ajudante de aplicador de produtos impermeabilizantes. (mão de obra) | 0.157 | 30.23 | 4.746 |
| % | % | Custos diretos complementares | 2 % | 213.224 | 4.264 |
|  |  | Custos diretos |  |  | 217.488 |

Resíduos:
- colocação: mt27upx040c; fator de resíduo 0.03
- colocação: mt15dag504a; fator de resíduo 0.035
- colocação: mt15dag502a Massa tixotrópica à base de poliuretano líquido, cor cinza; fator de resíduo 0.03
- colocação: mt15bas165a; fator de resíduo 0.03

## Recursos

**mt27upx040c** kg Primer incolor de dois componentes
Dados técnicos: Custo energético 86.761 MJ; Emissão de CO2 3.294 kg; Código LER 17 09 04; Massa do elemento 1 kg; Volume 0.000667 m3
Resíduos:
- embalagem: re170203 Plástico. (componente de resíduo); rendimento 0.003 kg; Código LER 17 02 03; Massa do elemento 1 kg; Volume 0.001667 m3

**mt15dag504a** m² Geotêxtil não tecido de fibras de poliéster
Dados técnicos: Custo energético 7.572 MJ; Emissão de CO2 0.389 kg; Código LER 17 06 04; Massa do elemento 0.1 kg; Volume 0.000167 m3
Resíduos:
- embalagem: re170203 Plástico; rendimento 0.034 kg

**mt15dag502a** kg Massa tixotrópica à base de poliuretano líquido, cor cinza
Dados técnicos: Custo energético 144.209 MJ; Emissão de CO2 7.002 kg; Código LER 17 09 04; Massa do elemento 1 kg; Volume 0.000667 m3
Resíduos:
- embalagem: re150104 Embalagens de metal. (componente de resíduo); rendimento 0.003 kg; Código LER 15 01 04; Massa do elemento 1 kg; Volume 0.001667 m3

**mt15bas165a** kg Impermeabilizante líquido
Dados técnicos: Custo energético 86.761 MJ; Emissão de CO2 3.294 kg; Código LER 17 09 04; Massa do elemento 1 kg; Volume 0.000667 m3
Resíduos:
- embalagem: re170203 Plástico; rendimento 0.003 kg
