# Pintura com tinta para uso alimentar

- Propriedade do ficheiro: CYPE Ingenieros S.A.
- Formato: FIEBDC-3/2016
- Programa: Gerador de preços para construção civil. CYPE Ingenieros, S.A.
- Data: 17/06/2024
- Âmbito geográfico: Brasil
- Moeda: BRL
- Custos indiretos: 3 %
- Despesas gerais: 13 %
- Lucro: 6 %
- IVA: 17 %

## R Revestimentos e forros

### RO Pinturas específicas

#### ROA Uso alimentar

**ROA010** m² Pintura com tinta para uso alimentar.
Aplicação manual de duas demãos de revestimento impermeabilizante bicomponente, MasterSeal M 391 Red "MBCC de Sika", cor vermelho, à base de resinas epóxi e poliamida, sem aminas aromáticas, (rendimento: 0,3 kg/m² cada demão), com prévia aplicação de uma demão de primer de três componentes à base de resina epóxi, aditivos especiais e cargas minerais selecionadas, MasterSeal P 385 "MBCC de Sika", sobre superfícies interiores de tanques ou silos de concreto para uso alimentar.
Inclui: Aplicação de primer. Preparação da mistura. Aplicação de duas demãos de acabamento.
Critério de medição de projeto: Superfície medida segundo documentação gráfica de Projeto, com o mesmo critério que o suporte base.
Critério de quantitativos de obra: Medir-se-á a superfície realmente executada segundo especificações de Projeto, com o mesmo critério que o suporte base.

| Código | Un | Descrição | Rendimento | Preço | Importância |
|---|---|---|---|---|---|
| mt09bnc063d | kg | Primer de três componentes à base de resina epóxi, aditivos especiais e cargas minerais selecionadas, MasterSeal P 385 "MBCC de Sika", permeável ao vapor de água e impermeável à água, para incrementar a aderência de revestimentos sintéticos sobre superfícies absorventes e não absorventes. (material) | 2 | 16.83 | 33.660 |
| mt15bas290ea | kg | Revestimento impermeabilizante bicomponente, MasterSeal M 391 Red "MBCC de Sika", cor vermelho, à base de resinas epóxi e poliamida, sem aminas aromáticas, com certificado de aptidão para estar em contato com produtos alimentares. (material) | 0.6 | 230.97 | 138.582 |
| mo038 | h | Pintor. (mão de obra) | 0.167 | 32.24 | 5.384 |
| mo076 | h | Ajudante de pintor. (mão de obra) | 0.167 | 30.23 | 5.048 |
| % | % | Custos diretos complementares | 2 % | 182.674 | 3.653 |
|  |  | Custos diretos |  |  | 186.327 |

Resíduos:
- colocação: mt15bas290ea; fator de resíduo 0.021

## Recursos

**mt15bas290ea** kg Revestimento impermeabilizante bicomponente
Dados técnicos: Custo energético 19.984 MJ; Emissão de CO2 0.744 kg; Código LER 17 09 04; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
