# Pintura apta para estar em contato com agua potável

- Propriedade do ficheiro: CYPE Ingenieros S.A.
- Formato: FIEBDC-3/2016
- Programa: Gerador de preços para construção civil. CYPE Ingenieros, S.A.
- Data: 17/06/2024
- Âmbito geográfico: Brasil
- Moeda: BRL
- Custos indiretos: 3 %
- Despesas gerais: 13 %
- Lucro: 6 %
- IVA: 17 %

## R Revestimentos e forros

### RO Pinturas específicas

#### ROH Em contato com agua potável

**ROH010** m² Pintura apta para estar em contato com agua potável.
Aplicação manual de duas demãos de revestimento sintético elástico impermeabilizante bicomponente à base de resinas de poliuretano alifático, sem dissolventes, MasterSeal M 808 "MBCC de Sika", com certificado de potabilidade, cor cinza, limpeza e preparação da superfície a pintar, através de projeção a seco de jato de partículas de material abrasivo, até alcançar um grau de preparação Sa2 segundo ISO 8501-1, obtendo uma rugosidade mínima de 50 microns, (rendimento: 0,25 kg/m² cada demão), sobre superfícies de aço em contato com agua potável.
Inclui: Limpeza e preparação da superfície suporte. Preparação da mistura. Aplicação de duas demãos de acabamento. Remoção e acumulação do material projetado e os restos gerados. Carga do material projetado e os restos gerados em caminhão ou caçamba.
Critério de medição de projeto: Superfície medida segundo documentação gráfica de Projeto, com o mesmo critério que o suporte base.
Critério de quantitativos de obra: Medir-se-á a superfície realmente executada segundo especificações de Projeto, com o mesmo critério que o suporte base.

| Código | Un | Descrição | Rendimento | Preço | Importância |
|---|---|---|---|---|---|
| mt08lim010a | kg | Abrasivo para limpeza através de jato a pressão, formado por partículas de silicato de alumínio. (material) | 2.625 | 0.64 | 1.680 |
| mt15bas280c | kg | Revestimento sintético elástico impermeabilizante bicomponente à base de resinas de poliuretano alifático, sem dissolventes, MasterSeal M 808 "MBCC de Sika", com certificado de potabilidade, cor cinza, permeável ao vapor de água, com alta resistência aos agentes químicos e resistência à intempérie. (material) | 0.5 | 98.04 | 49.020 |
| mq08lch010 | h | Equipamento de jato de areia à pressão. (equipamento) | 0.26 | 11.79 | 3.065 |
| mq08gel010k | h | Grupo eletrógeno insonorizado, trifásico, de 45 kVA de potência. (equipamento) | 0.26 | 19.8 | 5.148 |
| mo038 | h | Pintor. (mão de obra) | 0.157 | 32.24 | 5.062 |
| mo076 | h | Ajudante de pintor. (mão de obra) | 0.157 | 30.23 | 4.746 |
| mo112 | h | Servente de pedreiro. (mão de obra) | 0.272 | 28.03 | 7.624 |
| mo113 | h | Auxiliar de serviços gerais. (mão de obra) | 0.272 | 27.81 | 7.564 |
| % | % | Custos diretos complementares | 2 % | 83.909 | 1.678 |
|  |  | Custos diretos |  |  | 85.587 |

Resíduos:
- colocação: mt08lim010a Abrasivo para limpeza através de jato a pressão, formado por partículas de silicato de alumínio; fator de resíduo 0.06
- colocação: mt15bas280c; fator de resíduo 0.03

## Recursos

**mt08lim010a** kg Abrasivo para limpeza através de jato a pressão, formado por partículas de silicato de alumínio
Dados técnicos: Custo energético 0.194 MJ; Emissão de CO2 0.010 kg; Código LER 17 09 04; Massa do elemento 1 kg; Volume 0.000667 m3
Resíduos:
- embalagem: re170203 Plástico. (componente de resíduo); rendimento 0.002 kg; Código LER 17 02 03; Massa do elemento 1 kg; Volume 0.001667 m3

**mt15bas280c** kg Revestimento sintético elástico impermeabilizante bicomponente à base de resinas de poliuretano alifático
Dados técnicos: Custo energético 86.761 MJ; Emissão de CO2 3.294 kg; Código LER 17 09 04; Massa do elemento 1 kg; Volume 0.000667 m3
Resíduos:
- embalagem: re170203 Plástico; rendimento 0.003 kg
