# Pintura con tinta de poliuretano alifático, sobre piso de garagem

- Propriedade do ficheiro: CYPE Ingenieros S.A.
- Formato: FIEBDC-3/2016
- Programa: Gerador de preços para construção civil. CYPE Ingenieros, S.A.
- Data: 17/06/2024
- Âmbito geográfico: Brasil
- Moeda: BRL
- Custos indiretos: 3 %
- Despesas gerais: 13 %
- Lucro: 6 %
- IVA: 17 %

## R Revestimentos e forros

### RO Pinturas específicas

#### ROO Garagens

**ROO020** m² Pintura con tinta de poliuretano alifático, sobre piso de garagem.
Aplicação manual de duas demãos de tinta de poliuretano alifático MasterTop TC 445 "MBCC de Sika", incolor, acabamento mate, textura lisa, (rendimento: 0,15 l/m² cada demão); aplicação prévia de uma demão de primer incolor de dois componentes, MasterTop P 622 "MBCC de Sika", à base de resina epóxi sem dissolventes, de baixa viscosidade, sobre piso de garagem de concreto.
Inclui: Limpeza geral da superfície suporte. Preparação da mistura. Aplicação de uma demão de fundo. Aplicação de duas demãos de acabamento.
Critério de medição de projeto: Superfície medida segundo documentação gráfica de Projeto, com o mesmo critério que o suporte base.
Critério de quantitativos de obra: Medir-se-á a superfície realmente executada segundo especificações de Projeto, com o mesmo critério que o suporte base.

| Código | Un | Descrição | Rendimento | Preço | Importância |
|---|---|---|---|---|---|
| mt27upx040c | kg | Primer incolor de dois componentes, MasterTop P 622 "MBCC de Sika", à base de resina epóxi sem dissolventes, de baixa viscosidade, para aplicar sobre superfície suporte de concreto ou de argamassa. (material) | 0.4 | 38.49 | 15.396 |
| mt27upx020uh | kg | Verniz de dois componentes para interior, MasterTop TC 445 "MBCC de Sika", à base de poliuretano alifático e dissolvente, incolor, acabamento mate, textura lisa, para aplicar com rolo de pelo curto, com resistência aos raios UV e à intempérie e com alta resistência aos agentes químicos. (material) | 0.3 | 50.54 | 15.162 |
| mo038 | h | Pintor. (mão de obra) | 0.125 | 32.24 | 4.030 |
| mo076 | h | Ajudante de pintor. (mão de obra) | 0.125 | 30.23 | 3.779 |
| % | % | Custos diretos complementares | 2 % | 38.367 | 0.767 |
|  |  | Custos diretos |  |  | 39.134 |

Resíduos:
- colocação: mt27upx040c; fator de resíduo 0.03
- colocação: mt27upx020uh; fator de resíduo 0.0275

## Recursos

**mt27upx040c** kg Primer incolor de dois componentes
Dados técnicos: Custo energético 86.761 MJ; Emissão de CO2 3.294 kg; Código LER 17 09 04; Massa do elemento 1 kg; Volume 0.000667 m3
Resíduos:
- embalagem: re170203 Plástico. (componente de resíduo); rendimento 0.003 kg; Código LER 17 02 03; Massa do elemento 1 kg; Volume 0.001667 m3

**mt27upx020uh** kg Verniz de dois componentes para interior
Dados técnicos: Custo energético 32.566 MJ; Emissão de CO2 1.931 kg; Código LER 08 01 11; Massa do elemento 1 kg; Volume 0.001111 m3
Resíduos:
- embalagem: re150104 Embalagens de metal. (componente de resíduo); rendimento 0.08 kg; Código LER 15 01 04; Massa do elemento 1 kg; Volume 0.001667 m3
