# Pintura com tinta epóxi sobre piso de garagem

- Propriedade do ficheiro: CYPE Ingenieros S.A.
- Formato: FIEBDC-3/2016
- Programa: Gerador de preços para construção civil. CYPE Ingenieros, S.A.
- Data: 17/06/2024
- Âmbito geográfico: Brasil
- Moeda: BRL
- Custos indiretos: 3 %
- Despesas gerais: 13 %
- Lucro: 6 %
- IVA: 17 %

## R Revestimentos e forros

### RO Pinturas específicas

#### ROO Garagens

**ROO010** m² Pintura com tinta epóxi sobre piso de garagem.
Aplicação manual de duas demãos de tinta epóxi MasterTop TC 428 "MBCC de Sika", cor cinza RAL 7030, acabamento acetinado, textura lisa, a primeira demão diluída com 10% de água e a seguinte não diluída, (rendimento: 0,23 kg/m² cada demão); sobre piso de garagem de concreto.
Inclui: Limpeza geral da superfície suporte. Preparação da mistura. Aplicação de uma demão de fundo e uma demão de acabamento.
Critério de medição de projeto: Superfície medida segundo documentação gráfica de Projeto, com o mesmo critério que o suporte base.
Critério de quantitativos de obra: Medir-se-á a superfície realmente executada segundo especificações de Projeto, com o mesmo critério que o suporte base.

| Código | Un | Descrição | Rendimento | Preço | Importância |
|---|---|---|---|---|---|
| mt27upx010n | kg | Tinta para interior MasterTop TC 428 "MBCC de Sika", de dois componentes à base de resina epóxi sem dissolventes e endurecedor amínico em emulsão aquosa, cor cinza RAL 7030, acabamento acetinado, textura lisa, permeável ao vapor de água, impermeável à água e ao dióxido de carbono e com alta resistência aos agentes químicos; para aplicar com trincha, rolo ou pistola. (material) | 0.46 | 28.89 | 13.289 |
| mo038 | h | Pintor. (mão de obra) | 0.105 | 32.24 | 3.385 |
| mo076 | h | Ajudante de pintor. (mão de obra) | 0.105 | 30.23 | 3.174 |
| % | % | Custos diretos complementares | 2 % | 19.848 | 0.397 |
|  |  | Custos diretos |  |  | 20.245 |

Resíduos:
- colocação: mt27upx010n; fator de resíduo 0.0275

## Recursos

**mt27upx010n** kg Tinta para interior MasterTop TC 428 "MBCC de Sika"
Dados técnicos: Custo energético 31.490 MJ; Emissão de CO2 1.556 kg; Código LER 08 01 11; Massa do elemento 1 kg; Volume 0.001111 m3
Resíduos:
- embalagem: re170203 Plástico. (componente de resíduo); rendimento 0.045 kg; Código LER 17 02 03; Massa do elemento 1 kg; Volume 0.001667 m3
