# Sistema de escoramento e fôrmas para muro de subsolo

- Propriedade do ficheiro: CYPE INGENIEROS, S.A.
- Formato: FIEBDC-3/2002
- Âmbito geográfico: Brasil
- Moeda: BRL
- Custos indiretos: 3.00 %
- Despesas gerais: 13.00 %
- Lucro: 6.00 %
- IVA: 17.00 %

## C Fundações

### CC Contenções

#### CCS Cortinas

**CCS020** m² Sistema de escoramento e fôrmas para muro de subsolo.
Montagem e desmontagem, de sistema de escoramento e fôrmas a uma face com acabamento para revestir, realizado com painéis metálicos de 30x90 cm, amortizáveis em 150 utilizações, para formação de muro de concreto armado, de até 3 m de altura e superfície plana, para contenção de terras. Inclusive; elementos de sustentação, fixação e escoramento necessários para a sua estabilidade; líquido desmoldante MasterFinish RL 294 "MBCC de Sika", para evitar a aderência do concreto às fôrmas; marcação e perfilamento das juntas de construção e dilatação; e vedação das juntas não estanques das fôrmas.
Inclui: Limpeza e preparação do plano de apoio. Marcação da disposição das fôrmas na fundação. Marcação das juntas de construção e de dilatação. Montagem do sistema de escoramento e fôrmas. Colocação de elementos de sustentação, fixação e escoramento. Aprumo e nivelamento das fôrmas. Desmontagem do sistema de escoramento e fôrmas. Limpeza e armazenamento das fôrmas.
Critério de medição de projeto: Superfície de fôrmas em contato com o concreto, medida segundo documentação gráfica de Projeto, sem deduzir aberturas menores que 1 m².
Critério de quantitativos de obra: Medir-se-á a superfície de fôrmas em contato com o concreto realmente executada segundo especificações de Projeto, sem deduzir aberturas menores que 1 m².

| Código | Un | Descrição | Rendimento | Preço | Importância |
|---|---|---|---|---|---|
| mt08ebr060aa | m² | Painéis metálicos de 30x90 cm, para sistema de escoramento e fôrmas para cortinas. (material) | 0.007 | 3994.51 | 27.96 |
| mt08ebr035d | Un | Escora aprumadora metálica, telescópica, com extremidades articuladas, de até 4 m de comprimento. (material) | 0.013 | 95.83 | 1.25 |
| mt08dba010g | l | Agente desmoldante, à base de óleos especiais, emulsionante em água MasterFinish RL 294 "MBCC de Sika", para fôrmas metálicas, fenólicas ou de madeira. (material) | 0.030 | 4.70 | 0.14 |
| mo044 | h | Montador de fôrmas. (mão de obra) | 0.547 | 31.99 | 17.50 |
| mo091 | h | Ajudante de montador de fôrmas. (mão de obra) | 0.609 | 30.15 | 18.36 |
| % | % | Custos diretos complementares | 2 % | 65.21 | 1.30 |
|  |  | Custos diretos |  |  | 66.51 |
