# Núcleo ou pilar-parede de concreto

- Propriedade do ficheiro: CYPE INGENIEROS, S.A.
- Formato: FIEBDC-3/2002
- Âmbito geográfico: Brasil
- Moeda: BRL
- Custos indiretos: 3.00 %
- Despesas gerais: 13.00 %
- Lucro: 6.00 %
- IVA: 17.00 %

## E Estruturas

### EH Concreto armado

#### EHN Núcleos e pilares-parede

**EHN010** m³ Núcleo ou pilar-parede de concreto.
Pilar-parede de concreto armado, 2F, de até 3 m de altura, de 30 cm de espessura média, realizado com concreto C25 classe de agressividade ambiental II e tipo de ambiente urbano, brita 1, consistência S100 dosado em central, e concretagem com bomba, e aço CA-50, com uma quantidade aproximada de 50 kg/m³, execução em condições complexas. Montagem e desmontagem de sistema de escoramento e fôrmas com acabamento para revestir, realizado com painéis metálicos de 30x90 cm, amortizáveis em 150 utilizações. Inclusive arame de atar, separadores, elementos de sustentação, fixação e escoramento necessários para a estabilidade das fôrmas e líquido desmoldante MasterFinish RL 294 "MBCC de Sika", para evitar a aderência do concreto às fôrmas.
Critérios considerados na determinação do preço da unidade de obra: O preço inclui o corte, dobra e montagem da armadura em seu lugar definitivo de colocação em obra.
Inclui: Marcação. Colocação da armadura com separadores certificados. Formação de juntas. Montagem do sistema de escoramento e fôrmas. Aplicação do líquido desmoldante. Concretagem e compactação do concreto. Desmontagem do sistema de escoramento e fôrmas. Cura do concreto. Resolução de juntas de construção. Limpeza da superfície de coroamento do muro.
Critério de medição de projeto: Volume medido sobre a seção teórica de cálculo, segundo documentação gráfica de Projeto, descontando as aberturas de superfície maior de 2 m².
Critério de quantitativos de obra: Medir-se-á o volume teórico executado segundo especificações de Projeto, descontando as aberturas de superfície maior de 2 m².

| Código | Un | Descrição | Rendimento | Preço | Importância |
|---|---|---|---|---|---|
| mt08ebr060aa | m² | Painéis metálicos de 30x90 cm, para sistema de escoramento e fôrmas para cortinas. (material) | 0.044 | 3994.51 | 175.76 |
| mt08ebr035d | Un | Escora aprumadora metálica, telescópica, com extremidades articuladas, de até 4 m de comprimento. (material) | 0.089 | 95.83 | 8.53 |
| mt08ebr080 | Un | Conjunto constituído por barra de ancoragem roscada de 5/8" de diâmetro, tubo distanciador de PVC e porcas tipo borboleta. (material) | 26.667 | 23.59 | 629.07 |
| mt08dba010g | l | Agente desmoldante, à base de óleos especiais, emulsionante em água MasterFinish RL 294 "MBCC de Sika", para fôrmas metálicas, fenólicas ou de madeira. (material) | 0.200 | 4.70 | 0.94 |
| mt07aco020d | Un | Separador certificado para cortinas. (material) | 8.000 | 0.16 | 1.28 |
| mt07aco070f | kg | Aço em barras nervuradas, CA-50, de vários diâmetros, segundo ABNT NBR 7480. (material) | 51.000 | 11.66 | 594.66 |
| mt08var050 | kg | Arame galvanizado para atar, de 1,30 mm de diâmetro. (material) | 0.600 | 3.79 | 2.27 |
| mt10haf080iec | m³ | Concreto C25 classe de agressividade ambiental II e tipo de ambiente urbano, brita 1, consistência S100, dosado em central, segundo ABNT NBR 8953. (material) | 1.050 | 344.88 | 362.12 |
| mq06bhe010 | h | Caminhão bomba estacionado na obra, para bombeamento de concreto. (equipamento) | 0.158 | 700.32 | 110.65 |
| op00ciz020 |  | Guilhotina para aço em barras nervuradas. | 1.000 | 0.00 | 0.00 |
| op00ata010 |  | Máquina de amarrar ferro. | 1.000 | 0.00 | 0.00 |
| au00auh040 |  | Vibrador de concreto, elétrico. | 1.000 | 0.00 | 0.00 |
| au00auh030 |  | Torre de concretagem. | 1.000 | 0.00 | 0.00 |
| mo044 | h | Montador de fôrmas. (mão de obra) | 2.714 | 31.99 | 86.82 |
| mo091 | h | Ajudante de montador de fôrmas. (mão de obra) | 2.961 | 30.15 | 89.27 |
| mo043 | h | Armador. (mão de obra) | 0.515 | 31.99 | 16.47 |
| mo090 | h | Ajudante de armador. (mão de obra) | 0.669 | 30.15 | 20.17 |
| mo045 | h | Oficial de trabalhos de concretagem. (mão de obra) | 0.071 | 31.99 | 2.27 |
| mo092 | h | Ajudante de trabalhos concretagem. (mão de obra) | 0.296 | 30.15 | 8.92 |
| % | % | Custos diretos complementares | 2 % | 2109.20 | 42.18 |
|  |  | Custos diretos |  |  | 2151.38 |
